# Bildungscampus Naumburg, Schönburger Str.
Angebotsaufforderung (GAEB DA XML 3.1, DA83)
Projekt: 300
Währung: EUR
Nebenangebote zugelassen: ja
Auftraggeber: Burgenlandkreis, Bauamt, Schönburger Str. 41, 06118 Naumburg
Erstellt mit: GXML Toolbox V3.3 R20230829, iTWO_64 V24.0.563, 18.03.2026

## 3-05 Außentüren, Alu-Glas-Fassaden
Datum: 18.03.2026

*Hinweis: Allgemeine Vorbemerkungen zum Leistungsverzeichnis*
Der Burgenlandkreis als Bauherr beabsichtigt die Errichtung eines neuen Schulcampus auf dem Areal „Stadtquartier Schönburger Straße“, bestehend aus Schulgebäude und 3-Felder-Sporthalle.
Das ebenfalls auf dem Gelände geplante Zentrum für das Berufsvorbereitende Jahr (BVJ) ist nicht Gegenstand dieser Ausschreibung.

Die in den folgenden Vorbemerkungen aufgeführten Punkte sind bei der Kalkulation zu beachten und in die Einheitspreise einzukalkulieren.

Allgemeine Technische Vertragsbedingungen für Bauleistungen (ATV) gemäß VOB Teil C DIN 18 299 (Die Nummerierung ist sinngemäß DIN 18 299 entnommen.)

*Hinweis: 0.1. Angaben zur Baustelle*
0.1.1. Lage der Baustelle
Anschrift: Dr. Wilhelm-Kniest-Straße 1, 06618 Naumburg
Flur 3, Flurstück 1716

Das Baufeld für den geplanten Campusneubau befindet sich östlich des Naumburger Zentrums im Geltungsbereich eines rechtsgültigen Bebauungsplanes (B-Plan Nr. 62 “Stadtquartier Schönburger Straße"). Die ehemalige Bebauung sowie die Oberflächenbeläge wurden bereits zurückgebaut.
Das Schulgrundstück selbst liegt an der südlich verlaufenden Schönburger Straße sowie an der östlich verlaufenden, im Zuge des B-Plan-Verfahrens neu geplanten und errichteten Dr.-Wilhelm-Kniest-Straße zwischen der Schönburger Straße und der Grochlitzer Straße an.
Zum Campus gehört noch das Grundstück mit der Flurstücksnummer 692. Hier befindet sich derzeit eine durch das Technische Hilfswerk (THW) genutzte Anlage. Das dort geplante Gebäude ist nicht Gegenstand dieser Ausschreibung.
Das Straßenquartier zwischen Schönburger, Rosa-Luxemburg und Grochlitzer Straße ist gekennzeichnet durch eine weitgehend homogen wirkende Bebauung durch meist dreigeschossige Wohngebäude.
Das Grundstück ist weitgehend eben und umfasst eine Fläche von 25.196 m2.

0.1.3. Angaben zum Gebäude
Die baulichen Anlagen des neuen Schulcampus werden auf drei Gebäudebereiche verteilt. In der Angebotsaufforderung sind die Gebäudeteile des Bauvorhabens wie folgt bezeichnet:

Teilobjekt A Schulgebäude
Das Gebäude, das die Schulräume der Förderschule, der Sekundarschule und Teile des BVJ beherbergt, bildet als größte Baumasse das Zentrum der Anlage und ist selbst in drei „Gebäudekuben“ gegliedert, höhenmäßig gestaffelt zwischen zwei und vier Obergeschossen. Die drei Baukörperbereiche sind jeweils um einen Innenhofkern gegliedert.
Die Gebäude werden in Massivbauweise mit tragenden Wänden und Stützen aus Stahlbeton sowie Stahlbetondecken mit Flachdach errichtet. Die Gründung erfolgt auf Stahlbetonbodenplatten. Der mittlere Gebäudeteil (A1) ist unterkellert, die nördlichen und südlichen Gebäudeteile (A2 und A3) sind nicht unterkellert.

Gebäudeteil A1
- 5 Geschosse: Untergeschoss bis 3. Obergeschoss
- Abmaße komplett: l x b x h 35,5 x 36,00 x 20,68 m

Gebäudeteil A2
- 3 Geschosse: Erdgeschoss bis 2. Obergeschoss
- Abmaße komplett: l x b x h 33,65 x 44,25 x 13,42 m

Gebäudeteil A3
- 2 Geschosse: Erdgeschoss bis 1. Obergeschoss
- Abmaße komplett: l x b x h 32,20 x 31,45 x 9,63 m

Teilobjekt B Sporthalle
Die Drei-Feld-Sporthalle ist im Anschluss an das Schulgebäude nördlich angeordnet. An dem großen Hallenraum mit DIN-Maßen (45 x 27 m) schließt sich an der südlichen Längsseite ein zweigeschossiger Funktionstrakt an.
Die Gebäudegründung für den Sozialtrakt erfolgt als Plattengründung mit bewehrten Stahlbeton-Bodenplatten, die Halle wird mit Einzelfundamenten und Fundamentstreifen unter den Außenwänden gegründet.
Die tragenden Wände, Stützen sowie die Geschossdecken im Sozialtrakt werden in Stahlbetonbauweise errichtet. Das Hallendach wird mit Leimholzbindern und einer Tragschale aus Stahltrapezblech ausgebildet.

- Sozialtrakt 2 Geschosse: Erdgeschoss, Obergeschoss
- Hallenkörper eingeschossig
- Abmaße komplett: l x b x h 47,06 x 43,66 x 10,42 m

Werkstattgebäude des BVJ (Bauteil C)
nicht Gegenstand dieser Ausschreibung

0.1.4. Verkehrsverhältnisse auf der Baustelle
Die Erschließung des Baugrundstücks erfolgt über die Dr.-Wilhelm-Kniest-Straße (zweispurige Straße, Breite ca. 7,20 m).
Eine asphaltierte Grundstückszufahrt sowie eine teilweise asphaltierte Straße (einspurig mit Ausweichstellen) wurden auf dem Baugrundstück durch die Vorgewerke errichtet.

Der Entwurf für den Baustelleneinrichtungsplan liegt den Ausschreibungsunterlagen bei und bildet die Grundlage für den BE-Plan des Auftragnehmers.

Werden für Transporte im Zusammenhang mit den Leistungen der vorliegenden Ausschreibungsunterlagen Verkehrseinschränkungen bzw. Verkehrsrechtliche Anordnungen und Sondernutzungen notwendig (z.B. Anlieferungen u.ä.), sind diese durch den Auftragnehmer (AN) in Eigenverantwortung zur Genehmigung zu beantragen und diese zu erwirken. Wenn in der Leistungsbeschreibung nicht als separate Position aufgeführt, ist dieses einschließlich der Gebühren in die Einheitspreise einzukalkulieren.

Die angrenzenden öffentlichen Zufahrtsstraßen sind von Verschmutzungen und Verunreinigungen durch den Baustellenbetrieb freizuhalten, ggf. erforderliche Reinigungsarbeiten, die auf Verschmutzungen durch den AN zurückzuführen sind, sind durch den AN unverzüglich, d.h. am Tag der Verschmutzung und unaufgefordert zu veranlassen und werden nicht gesondert vergütet. Kommt der AN dieser Verpflichtung nicht nach, ist der AG berechtigt, die Reinigung auf Kosten des AN durchführen zu lassen.
Sofern die Verschmutzungen der öffentlichen Straßenflächen nicht klar einem Verursacher zugeordnet werden können, ist der AG berechtigt, eine Reinigung durchführen zu lassen und die dafür entstehenden Kosten auf mehrere AN entsprechend deren Baustellenanwesenheit und Bautätigkeiten zu verteilen.

0.1.5 Für den Verkehr freizuhaltende Flächen
Angaben sind dem den Vergabeunterlagen beigefügten Baustellen-Einrichtungsplan zu entnehmen.
Alle Zufahrtsbereiche, insbesondere für Feuerwehr und Rettungsfahrzeuge auf der Baustelle sind ständig freizuhalten. Darauf ist insbesondere bei der Baustelleneinrichtung und der Materialanlieferung zu achten.

0.1.6 Art, Lage, Maße und Nutzbarkeit  von Transporteinrichtungen und Transportwegen, z.Bsp. Montageöffnungen
Durch das Gewerk Gerüstbau werden am Schulgebäude Bauaufzüge zur Nutzung durch alle Gewerke vorgesehen:
- Gebäudeteil A3, Schrägaufzug, Traglast 250 kg, Förderhöhe 14 m
- Gebäudeteil A1, Zahnstangenaufzug, Traglast 300 kg, Förderhöhe 17 m
Im Bauteil A1 wird in jeder Etage eine  Fensteröffnung als Montageöffnung frei gehalten. Innerhalb des Gebäudes müssen die Bauteile horizontal vertragen oder mit geeigneten Hilfsmitteln transportiert werden. Dabei sind die Flurbreiten zu beachten. Alternativ können die Treppenhäuser in allen Gebäudeteilen zum manuellen Transport genutzt werden.
Für die Leistungserbringung notwendige Einsätze von Kränen, Autodrehkränen und anderen Hebezeugen sind einzurechnen, ebenso wie die Leistungen zu deren Auf- und Abbau sowie Herrichten und Rückbau der Standplätze/ Aufstellflächen. Die Kosten sind bei der Kalkulation zu berücksichtigen.
Zu Beginn der Arbeiten befinden sich auf der Baustelle die Baukräne des AN Rohbau. Eine Nutzung dieser Hebezeuge kann nur während der Bauzeit des Rohbauers in direkter Absprache mit dem AN Rohbau erfolgen, Kosten hierfür werden vom AG nicht übernommen.

0.1.7. Anschlüsse
Ein Baustromanschluss (einschl. Krannutzung) sowie erforderliche Baustellen-, Allgemein- und Verkehrswegebeleuchtung werden bauseits zur Verfügung gestellt.
Vorgesehen sind:
1 x Baustrom Anschlussverteiler Kraft 150 kVA,
2 x Baustromverteiler Kraft 69 kVA,
2 x Baustrom-Kranverteilerschrank 87 kVA
1 x Baustrom-Containerverteilerschrank Kraft 87 kVA
1 x Baustrom-Lichtverteilerschrank 22 kVA

Darüber hinausgehende benötigte Installation zur Stromversorgung der Arbeitsplätze und Maschinen muss durch die jeweiligen AN der Gewerke selbst eingerichtet werden.

Die erforderliche Allgemein- und Verkehrswegebeleuchtung wird durch den AG zur Verfügung gestellt und besteht nur als, aus arbeitsschutzrechtlicher Sicht erforderliche Grundbeleuchtung. Darüber hinaus eventuell zusätzlich notwendige Arbeitsplatzbeleuchtung ist durch den AN zu stellen. Die Kosten sind bei der Kalkulation zu berücksichtigen. Alle Leuchtmittel sind abends auszuschalten.

Ein Bauwasseranschluss mit mehreren Abgängen (1/2 bis 3/4") wurden bauseits zur Nurtzung für alle Gewerke errichtet.

0.1.8 Lagerplätze/ Sanitäreinrichtung/ Wege/ Straßen
Auf der Baustelle werden folgende Elemente der Baustelleneinrichtung (durch Vorgewerk) gestellt und vorgehalten:
- Toilettencontainer/ Waschgelegenheiten
- Baustellenabsperrung/ Bauzaun
- temporärer Gebäudeverschluss (Bautüren)
- Baustellenzufahrt/ Baustraßen (teilweise asphaltiert)
- Lager und Verkehrsflächen auf der Baustelle, Teilbereiche (Schotterflächen)
- Sicherheits- und Weisungseinrichtungen

Die Lage der vorhandenen, durch das Vorgewerk errichteten bzw. durch den AN zu ergänzenden Baustraßen geht aus dem beiliegenden BE-Plan-Entwurf hervor.
Die geplanten Transport- und Montagetechnologien sind durch den AN zu prüfen, einschließlich der erforderlichen Maßnahmen für BE-Flächen.

Die Baustelle ist jederzeit gegen unbefugtes Betreten zu sichern (Bauzaun und Bautor geschlossen halten). Der AN hat dafür Sorge zu tragen, dass arbeitstäglich nach Feierabend die Baustelle verschlossen wird (Gebäudeausgänge, Bautüren bzw. Bauzauntor) und die Beleuchtung ausgeschaltet ist.

Durch den AG werden keine gesicherten oder abgeschlossenen Aufenthaltsräume, Umkleidebereiche o.ä. zur Verfügung gestellt.
Der AN hat die nach Arbeitsstättenverordnung und Arbeitsstättenrichtlinie geforderten Maßnahmen für seine Beschäftigten selbst zu erbringen (z.B. Aufenthaltscontainer).
Vom AN ist ein Ersthelfer zu benennen, dieser muss ständig auf der Baustelle anwesend sein.

0.1.9 Bodenverhältnisse/ Baugrund
- nicht relevant -

0.1.10 Grundwasser
- nicht relevant -

0.1.13. Lärmschutz
Ruhestörende Arbeiten zwischen 20:00 und 7:00 Uhr sind auszuschließen. Die Festlegungen der "Allgemeinen Verwaltungsvorschrift zum Schutz gegen Baulärm" sind einzuhalten.
Abweichende Arbeitszeiten hat der AN mit der Ordnungsbehörde, der örtlichen Bauüberwachung und dem Auftraggeber abzustimmen.
Etwaige Gebühren für Sondergenehmigungen trägt der AN ohne den AG zu belasten.

0.1.14 Schutzmaßnahmen an Bauwerken, Bäumen, Verkehrsflächen u.ä.
Vor Beginn der Arbeiten sind das vorhandene Gelände und die anschließenden öffentlichen Bereiche gemeinsam mit dem AG auf evtl. Besonderheiten und den Zustand zu begutachten. Darüber ist ein Protokoll zu führen und von beiden Seiten zu bestätigen.

Schutzmaßnahmen gegen Beschädigung oder Verschmutzung an angrenzenden Gebäuden oder Bauteilen sind rechtzeitig und eigenverantwortlich vor Ausführungsbeginn vorzunehmen, hierzu gehören auch die entsprechenden Bausicherungsmaßnahmen sowie Sicherung der baugrubennah vorhandenen Leitungsverläufe und deren unbedingten Schutz (Mischwasserkanal, Elektroleitungen) gemäß Darstellung im BE-Plan.

Werden durch den AN an bestehenden Anlagen und Einrichtungen Schäden verursacht, z. B. an Straßenbelägen oder Bordsteinen der Zufahrtsstraßen, so ist der AN verpflichtet, diese unverzüglich auf eigene Kosten zu beseitigen.

0.1.15. Versorgungsleitungen
- nicht relevant -

0.1.17. Kampfmittel
- nicht relevant -

0.1.18 Gegebenenfalls gemäß der Baustellenverordnung getroffene Maßnahmen
Der AG hat einen Sicherheits- und Gesundheitsschutzkoordinator gemäß Baustellenverordnung (BaustellV) beauftragt. Dies entbindet den AN nicht von seiner Verantwortung zur Erfüllung der Arbeitsschutzpflichten (BaustellV § 5.3) nach dem Arbeitsschutzgesetz, Betriebssicherheitsverordnung, Arbeitssicherheitsgesetz und dem Regelwerk der Berufsgenossenschaften.

0.1.23 Arbeiten anderer Unternehmer auf der Baustelle
Es muss damit gerechnet werden, das parallel zu den Leistungen des AN auf dem Baugelände auch Arbeiten durch andere Unternehmer durchgeführt werden. Diese Arbeiten sind zu dulden und von Behinderungen freizuhalten. Sie berechtigen nicht zu Terminverlängerungen. Das Zusammenwirken mit den anderen Unternehmern ist in Zusammenarbeit mit der örtlichen Bauüberwachung abzustimmen.
0.1.24 Vermessung
Die Grobabsteckung und die Einmessung der Hauptachsen des Gebäudes und Markierung der verbindlichen Höhenpunkte sind durch den AN Rohbau erfolgt.
Alle weiteren für die Ausführung der Leistung des AN benötigten vermessungstechnischen Angaben, die nicht in den nachfolgenden LV-Positionen beschrieben sind, hat der AN selbst zu erbringen.

Evtl. Unstimmigkeiten sind dem AG und den planenden Ingenieuren sofort zur Kenntnis zu geben, damit umgehend eine für alle Beteiligten verbindliche Klarstellung herbeigeführt werden kann. Dies ist in den Einheitspreis einzukalkulieren und wird nicht separat vergütet.

*Hinweis: 0.2. Angaben zur Ausführung*
0.2.1 Arbeitsabschnitte, Arbeitsunterbrechungen
Schulgebäude und Sporthalle sollen in einem Zug errichtet werden.
Planungsvorbereitung nach Auftragserteilung/ Zeitplan
Nach Auftragsvergabe durch den Auftraggeber (AG) werden dem AN vor dem geplanten Baubeginn die  freigegebenen Ausführungspläne (2-fach in Papierform sowie digital) zur Arbeitsvorbereitung des Auftragnehmers (AN) übergeben.
Sollten darüber hinaus Planunterlagen erforderlich sein, so ist dies der Bauüberwachung des AG mit entsprechendem Planungsvorlauf für die Erstellung dieser Unterlagen anzuzeigen. Grundsätzlich sind entstehende Behinderungen aus Unkenntnis der Planung auszuschließen.
Eventuell wird im Zuge der Bauabwicklung die Ausführungsplanung an die Bedingungen vor Ort angepasst (Index). Die Planausgabe seitens des AG erfolgt wie bisher beschrieben.
Weiterhin wird dem AN durch den AG vor Baubeginn die Baugenehmigung übergeben. Die dort enthaltenen Hinweise und Auflagen sind zu beachten und einzuhalten bzw. umzusetzen.

Die Baustelle ist ausreichend zu besetzen. Mit der Abgabe des Angebotes hat der AN seine Leistungsfähigkeit diesbezüglich nachzuweisen (geplante Besetzung der Baustelle, durchschnittliche Anzahl AK vor Ort).
Baustelleneinrichtungsplan und Bauablaufplan
Der AN erhält vor Ausführungsbeginn einen aktuellen Baustelleneinrichtungsplan mit der Lage sämtlicher Anschlüsse, Container ect.

Weiterhin ist innerhalb von 10 Werktagen nach Auftragserteilung ein detaillierter Bauablaufplan für die im nachfolgenden LV beschriebenen Leistungen auf der Grundlage der Terminvorgaben des AG vorzulegen und mit der Bauüberwachung abzustimmen.
Werkplanung
Die Werkplanung erfolgt durch den AN auf der Grundlage der Ausführungsplanung (Architekt), Übergabe an die Planer des AG in den Dateiformaten PDF und DWG.
Die Vorlage aller erforderlichen Unterlagen ist eigenständig und rechtzeitig vom Auftragnehmer zu veranlassen (Arbeitsvorbereitung).

Die Werkplanungen sind der Bauüberwachung frühzeitig zur Prüfung und Bestätigung vorzulegen. Für die Prüfung und ggf. notwendige Korrektur ist ein Vorlauf von mindestens 2 Wochen zu gewährleisten.
Die Auftragsvergabe an Nachunternehmer und daraus entstehende Abhängigkeiten sind Sache des AN. Es ist durch den AN für einen entsprechenden Planungsvorlauf bezüglich Abstimmungen und Planfreigaben zu sorgen. Entstehende Terminverzögerungen durch Transportprobleme o.ä. und damit eintretende "Bauruhe" sind durch Mehrarbeit zu anderem Zeitpunkt wieder aufzuholen, so dass die vertraglich vereinbarten Termine eingehalten werden.

0.2.6 Entsorgung
Bauabfälle sind strikt zu trennen nach mineralischen Stoffen, nicht mineralischen Stoffen und schadstoffhaltigen Bauabfällen. Zur Einhaltung dieser Trennpflicht sind auf der Baustelle in Abstimmung mit der Bauüberwachung entsprechende Voraussetzungen zu schaffen,  wie eine ausreichende Anzahl von Sammelbehältern und Vorhalteflächen.
Verwertbare Bestandteile von Bauabfällen, Straßenaufbruch und Bodenaushub sind einer Verwertung zuzuführen. Bauabfälle sind zugelassenenen Entsorgungsanlagen zuzuführen, vgl. entsprechende Regelungen in der örtlichen Abfallwirtschaftssatzung und der Gewerbeabfallverordnung des Bundes.

0.2.7. Gerüste, Hebezeuge, Aufzüge, Lagerräume u.ä.
Alle Leistungen zur Baustelleneinrichtung, die nicht im nachfolgenden Leistungsverzeichnis gesondert beschrieben und für die Ausführung der ausgeschriebenen Leistung erforderlich sind, sind in die Einheitspreise einzukalkulieren.
Notwendige Einsätze von Kränen, Autodrehkränen und anderen Hebezeugen sind einzurechnen, ebenso wie die Leistungen zu deren Auf- und Abbau sowie Herrichten und Rückbau der Standplätze/ Aufstellflächen.
Hinweis: Im BE-Plan des AG sind die geplanten Kranstandorte für die Rohbauerstellung dargestellt.
Eine Nutzung dieser Hebezeuge kann nur während der Bauzeit des Rohbauers in direkter Absprache mit dem AN Rohbau erfolgen, Kosten hierfür werden vom AG nicht übernommen.
Längenorientierte Arbeits- und Schutzgerüste werden durch das Gewerk Gerüstbau bereit gestellt (siehe Pkt. 0.4. der Vorbemerkungen). Gerüstbauanforderungen für die vom Gewerk Gerüstbau zu stellenden Gerüste sind mindestens 10 Werktage vor Bedarf bei der Bauüberwachung anzumelden.

*Hinweis: 0.3. Allgemeine Hinweise*
0.3.1. Kalkulationshinweise
Für die in diesem Leistungsverzeichnis aufgeführten Arbeiten sind alle Transportkosten, Kipp- und Deponiegebühren sowie alle Aufwendungen, die für den Transport und den Einbau (z.B. Hebezeuge, Abstützungen, Unterkeilungen, Montagehilfsmittel usw.) benötigt werden, einzukalkulieren, soweit im LV-Text nichts anderes beschrieben ist.
Zwischenlagerkosten werden nicht gesondert vergütet.

Aufmaße
Vor Rechnungslegung ist eine Aufmaßeinreichung bzw. ein Aufmaß mit der Objektüberwachung des Auftraggebers erforderlich.

Aufmaße sind leserlich und eindeutig sowie positionsbezogen (Angabe LV - Pos.) zu erstellen. Sind Positionen unklar oder nicht leserlich, können diese in der Rechnungsprüfung nicht berücksichtigt werden. Folgende Genauigkeitsregeln sind zu beachten:
Abrechnung nach m3 - max. 3 Nachkommastellen
Abrechnung nach m2 bzw. lfdm. max. 2 Nachkommastellen

Auf den Aufmaßblättern sind das Bauvorhaben und die ausführende Firma anzugeben.
Aufmaßblätter sind fortlaufend zu nummerieren. Bei kumulierten Aufmaßen ist der Leistungszuwachs deutlich zu kennzeichnen.
Den Aufmaßblättern sind ausreichend Aufmaßzeichnungen beizufügen, die Zuordnung zu den Orten muss eindeutig und nachvollziehbar sein. Alle Aufmaßblätter sind vom Aufsteller zu unterschreiben. Rechnungen sind generell die Originalaufmaßblätter beizulegen.

0.3.2. Zusammenarbeit
Der AN hat für die Dauer des Vertrages einen fachlich befähigten Projektleiter zu bestellen, der berechtigt ist, selbstständig und jederzeit Entscheidungen für den AN zu treffen. Der Projektleiter ist dem AG und der örtlichen Bauüberwachung bei Vertragsabschluss schriftlich zu benennen. Jeder Wechsel in der Person des Projektleiters ist dem AG und der örtlichen Bauüberwachung unverzüglich schriftlich anzuzeigen.
Ein Polier oder Vorarbeiter, der fachlich und persönlich geeignet und deutschsprachig ist, muß während der Arbeitszeit auf der Baustelle anwesend sein.

Die Bauüberwachung wird in periodischen Abständen (in der Regel 1x wöchentlich) Baubesprechungen einberufen. Der Firmenbauleiter oder sein Stellvertreter haben nach Aufforderung der Bauüberwachung an diesen Besprechungen teilzunehmen. Unentschuldigte Nichtteilnahme an Besprechungen berechtigt den Auftragnehmer nicht, koordinative oder technische Entscheidungen, welche in der Besprechung getroffen wurden, zu beeinspruchen oder daraus terminliche oder vertragliche Konsequenzen zu formulieren.

Die Sicherung und Bewachung aller Leistungen und Materialien des vom Auftragnehmer zu erstellenden Werkes obliegt dem Auftragnehmer. Der Auftragnehmer ist für die Verwahrung und Unterbringung seiner Werkzeuge, Materialien, Geräte, Bau- und Hilfsstoffe selbst verantwortlich. Schadensersatzansprüche gegen den Auftraggeber sind ausgeschlossen.
Durch den AG ist eine Bauwesenversicherung abgeschlossen. Diese kann nur für Schäden > 1000,- € in Anspruch genommen werden und hat eine Selbstbeteiligung vom AN von 1000,- € pro Schadensfall.

Der Auftragnehmer hat sicherzustellen, dass die Objektüberwachung des Auftraggebers jederzeit den ungehinderten Zutritt zu den vom AN genutzten Bereichen der Baustelle hat und über alle relevanten technischen Angelegenheiten informiert wird. Die Objektüberwachung ist zu Weisungen gegenüber dem Auftragnehmer berechtigt, jedoch nicht zu Vertragsänderungen.

Die Reinigung der Arbeitsbereiche ist eine Nebenleistung nach VOB, Teil B, auf die ausdrücklich hingewiesen wird. Sollte der Auftragnehmer seiner Reinigungspflicht auch trotz Aufforderung durch die Bauüberwachung des Auftraggebers nicht nachkommen, wird eine Reinigung durch Dritte durch die Bauüberwachung veranlasst, und die Kosten werden auf den AN umgelegt.

Auf der Baustelle herrscht striktes Alkoholverbot, innerhalb der Gebäude, auch im Rohbau, besteht generell Rauchverbot.

0.3.3. Normen und Vorschriften
Die für das jeweilige Gewerk bestehenden Normen und Richtlinien sind anzuwenden.

Qualitätsangaben und Güteanforderungen sind Mindestangaben. Sie gelten als Vertragsbestandteil und dürfen bei der Ausführung ohne Genehmigung des Auftraggebers nicht gemindert werden. Änderungen während der Bauzeit gehen zu Lasten des AN.

Soweit in der Leistungsbeschreibung auf Technische Spezifikationen, z.B. nationale Normen, mit denen Europäische Normen umgesetzt werden, europäisch technische Bewertungen, gemeinsame technische Spezifikationen, Internationale Normen, Bezug genommen wird, werden auch ohne den ausdrücklichen Zusatz: "oder gleichwertig" immer auch gleichwertige Technische Spezifikationen in Bezug genommen.

0.3.4 Sonstige Leistungen

Der Auftragnehmer hat dem Auftraggeber in geeigneter Form über den Personal- und Geräteeinsatz, Materiallieferungen, die Arbeitsleistungen, den Arbeitsfortschritt und über besondere Vorkommnisse aktuell zu berichten. Hierzu zählen auch Begehungen mit der Berufsgenossenschaft und dem Gewerbeaufsichtsamt. Dem Auftraggeber sind alle Unfälle, Erste Hilfe - Fälle und Schadensfälle unverzüglich mitzuteilen.
Das Bautagebuch ist der Bauüberwachung wöchentlich unaufgefordert vorzulegen. In den Bautagesberichten sind u.a. aufzunehmen:
- Name der Firma und Baustelle
- fortlaufende Nummerierung
- Datum
- Temperatur um 7.00 Uhr (morgens), windgeschützte Stelle
- Witterungsverhältnisse
- Anzahl der Arbeitnehmer nach Lohngruppen/  Qualifikation
- Maschineneinsatz
- ausgeführte Leistung mit Ortsangabe (Geschoss / Achsen)
  und Bezug zum betroffenen Vorgang  (Vorgangsnummer /  Planbezeichnung)
- besondere Maßnahmen und Vorkommnisse
- Anweisungen der Bauüberwachung und des SiGe-  Koordinators
- Unterschrift des Bauleiters des Auftragnehmers

Bestandsunterlagen zum Nachweis
Seitens Auftraggeber/Nutzer werden inhaltliche und formale Vorgaben an die Gewerkedokumentation gestellt, welche nachfolgend erläutert werden.
Sämtliche Unterlagen sind durch den AN spätestens 10 Werktage vor Abnahme digital (Dateiformat PDF) und auf Anforderung zusätzlich auf Papier (1-fach) zu übergeben.
Nachfolgende Übersicht veranschaulicht die geforderte Gliederung und stellt exemplarisch den Umfang der geforderten Dokumentation dar:
- Deckblatt mit folgenden Angaben: Bauvorhaben, Gewerk, Leistungsinhalt, Bauzeit,
  ausführendes Unternehmen mit  Ansprechpartner und Kontaktdaten
- Fachbauleitererklärung, Fachunternehmererklärung
- Verzeichnis Nachauftragnehmer
- Bautagebücher, Abnahmebescheinigungen sonstige Bescheinigungen
- Materialnachweise mit eindeutigen Produktbezeichnungen, Produktdatenblätter,
  Konformitätserklärungen, Übereinstimmungserklärungen
- (inkl. Zuordnung zu den Positionen des Leistungsverzeichnisses)
- Prüfberichte der verwendeten Baumaterialien,
  Angaben zur produktbezogenen Prüfung, Überwachungsprotokolle
- Revisionszeichnungen der eigenen Werkplanungsleistung, das heißt, die freigegebene
  Werkplanung  einschließlich eingearbeiteter Änderung aus Freigabe-Auflagen und
  einschließlich aufmaßlicher Aktualisierung
- Nachweise zu den technischen Eigenschaften der Elemente, hier insbesondere elementweiser
  Nachweis der Wärmeschutzeigenschaften und der U-Werte. Diese Nachweise sind strikt
  teilobjektweise gegliedert und elementweise nach Vorgaben des AG geordnet aufzubereiten zum
  Zweck des Nachweises der hergestellten energetischen Standards der einzelnen Elemente.
- Wartungs- und Pflegehinweise, Zulassungen, Lieferscheine, Geräteverzeichnisse,
 Bedienungsanweisungen, Technische Dokumentation, Fotodokumentation des AN,  Entsorgungsnachweise,,
 sonstige erforderliche Nachweise,
- Zertifikate und Zulassungen
- Prüfbücher für prüfpflichtige Anlagen

Die Erstellung der Bestandsunterlagen wird nicht gesondert vergütet und ist in die Einheitspreise einzukalkulieren.

*Hinweis: 0.4. Arbeitshöhen, Gerüststellung*
All vertikalen Elemente werden im Erdgeschoss eingebaut. Von folgenden lichten Raumhöhen ist bei der Kalkulation auszugehen:
Schulgebäude
Arbeitshöhe üOK Rohfußboden EG  bis 3,50 m
Arbeitshöhe üOK Rohfußboden Foyer A 055bis 9,20 m

Sporthalle
Arbeitshöhe üOK Rohfußboden EG Sozialtraktbis 3,30 m

Durch das Gewerk Gerüstbau werden folgende Gerüste errichtet:
- Längenorientierte Arbeits- und Schutzgerüste der Lastklasse 3 für die Fassadeneinrüstung aller Gebäudeteile einschl. Innenhöfe
- Flächenorientiertes Arbeits- und Schutzgerüst der Lastklasse 3 in der Foyerhalle A 055

Weitere zusätzlich notwendige Gerüste sowie Podeste und Arbeitsbühnen sind durch den Auftragnehmer selbst zu stellen und in den betreffenden Positionen in die Einheitspreise einzukalkulieren.
Die Hinweise zu den Höhenangaben in den LV-Positionen sind zu beachten.

*Hinweis: 1. ZTV - Zusätzliche Technische Vertragsbedingungen*

*Hinweis: 1.1 Allgemeine Anforderungen*
Art und Umfang der Leistung
Gegenstand dieser Ausschreibung sind Metallbauarbeiten. Die Leistung umfasst die Herstellung, die Lieferung und die Montage von Aluminium-Bauelementen (Fenster) und Pfosten-Riegel-Fassaden einschließlich Beschlägen und Antrieben sowie von motorisch angetriebenen Außenraffstoreanlagen.

Weiterer Gegenstand dieser Ausschreibung sind die Verglasungsarbeiten. Die Leistung umfasst die Lieferung, das Einsetzen und das Abdichten aller Glasscheiben und Ausfachungen.

Konstruktionssystem
Die Profil-, Zubehör-, Dichtungs- und Beschlagsauswahl muss nach den gültigen Unterlagen des  System-Herstellers erfolgen. Der Einsatz der genannten Artikel bezogen von unterschiedlichen Lieferanten, wird hinsichtlich der "System-Garantie für die komplett erbrachte Leistung" ausgeschlossen.

Normen - Richtlinien
Für die Auftragsabwicklung gelten neben den allgemein gültigen Vorschriften die für dieses Gewerk maßgeblichen Normen und Technischen Regeln für die Verwendung von linienförmig gelagerten Verglasungen in der jeweils aktuell gültigen Fassung.

Die Metallbau-Konstruktionen müssen nach den Richtlinien und Leitdetails des System-Herstellers geplant und gefertigt werden.
Die Konstruktionen müssen den Güte- und Prüfbestimmungen Aluminiumfenster RAL - RG 636/1 entsprechen.

Werkstoff Aluminium
Es sind stranggepresste Aluminium-Profile der Legierung EN AW 6060 und EN AW 6063 in Eloxalqualität nach DIN EN 755 und DIN EN 12020 zu verwenden.
Für anodisierte Aluminium-Bleche ist die Legierung AlMg 1, halbhart, (EN AW 5005A) für farbbeschichtete Aluminium-Bleche die Legierung AlMg 1 (EN AW 5005A) oder Al 99, 5 (EN AW 1050A) in Normalqualität zu verwenden.

Werkstoff Stahl
Stahlteile für Verankerungen und Aussteifungen sind in feuerverzinkter Ausführung vorzusehen. Stahlbleche sind verzinkt auszuführen.
Die Nachbesserung von Fehlstellen, Beschädigungen, sowie das Nacharbeiten von etwaigen Schweißstellen muss entsprechend DIN EN ISO 1461 erfolgen.

Edelstahl
Verankerungselemente und -mittel, die einem Korrosionsangriff ausgesetzt und für Wartungen nicht zugänglich sind, z. B. Befestigungs- und Verankerungskonstruktionen von vorgehängten Fassaden (Kaltfassaden), sowie alle Verbindungsteile sind grundsätzlich aus rostfreiem Edelstahl herzustellen.
Als Verankerungs-, Verbindungs- und Befestigungselemente dürfen, ohne besonderen Korrosionsschutznachweis gemäß DIN 18516-1, nur nichtrostende Stähle bzw. Stähle gemäß der allgemeine bauaufsichtlichen Zulassung "Z-30.3-6" vom 20. April 2009 der Informationsstelle Edelstahl Rostfrei, verwendet werden.
Weiterhin ist sicherzustellen, dass unter Spannung stehende Bauteile, besonders wenn sie legiert sind, in uneingeschränkter Festigkeit zu keiner Spannungskorrosion oder anderweitiger interkristalliner oder auch anderweitig wirksam werdender Zersetzung im Alterungsprozess neigen.

Zusammenbau unterschiedlicher Werkstoffe
Beim Zusammenbau unterschiedlicher Werkstoffe muss gewährleistet sein, dass keine Kontaktkorrosion und keine andere ungünstige Beeinflussung entstehen kann. Es sind Zwischenlagen aus Kunststofffolie oder dgl. vorzusehen.

Profilauswahl
Die erforderlichen Profile sind für den gewünschten Verwendungszweck aus den Unterlagen des System-Herstellers zu bemessen und auszuwählen. Bei wärmegedämmten Profilen sind nur solche zulässig, bei denen die Innen- und Außenschalen durch Wärmedämmprofile durchgehend kraft und formschlüssig miteinander verbunden sind.

Die Profile müssen die Lasten nach DIN EN1990 und DIN EN 1991 sicher abtragen. Die dabei zwischen Innen- und Außenschalen auftretenden Schubkräfte müssen vom Verbund zuverlässig übertragen werden. Die vom System-Hersteller angegebenen wirksamen Trägheitsmomente (Ix) sind für die Profil-Auswahl zu berücksichtigen.

Das Prinzip der Wärmedämmung ist für die gesamte Konstruktion einzuhalten.
Alle Verbundprofile sind als Dreikammersystem (zwei Hohlprofile plus Verbundzone) auszuführen.

Die Wärmedurchgangskoeffizienten der Profile (Uf) sind durch Berechnung nach DIN EN ISO 10077-2 nachzuweisen, die Wärmedurchgangskoeffizienten der Verglasungen (Ug) sind gemäß der DIN EN 673, DIN EN 674, DIN EN 675 zu ermitteln.

Der Verbund der Profile muss ohne zusätzliche Abdichtung wasserdicht und wasserbeständig sein. Der Falzgrund der Profile muss absolut glattflächig ausgebildet sein (auch die Verbundzone), so dass anfallende Feuchtigkeit immer in die tiefste, außenliegende Ebene (Rinne) des Falzes abgeführt wird, ohne dass hierfür zusätzliche Drainagekanäle hergestellt werden müssen. Die Belüftung des Falzgrundes bei Isolierverglasungen muss nach den Richtlinien der Isolierglas-Hersteller erfolgen.

Die für das Profilsystem angegebenen minimalen und maximalen Flügelgrößen und -gewichte sind einzuhalten. Die Profildimensionierung erfolgt gemäß statischem Nachweis des Auftragnehmers und ist auf Verlangen in prüfbarer Form vorzulegen.

Dies ist in die Einheitspreise einzurechnen und wird nicht gesondert vergütet.

Profilverbindungen
Eckverbinder müssen in ihrem Querschnitt den inneren Profilkonturen entsprechen. Bei den Gehrungen ist auf eine einwandfreie Verklebung der Gehrungsfläche zu achten. Auch an den T-Stößen ist das Einsickern von Wasser in die Konstruktion - durch entsprechende Füllstücke mit dauerelastischer Abdichtung - zu verhindern.

Bei wärmegedämmten Profilen muss die Dämmwirkung auch im Eck- und T-Verbinderbereich voll erhalten bleiben.

Flügeldichtungen
Alle Dichtungsprofile müssen so angebracht sein, dass sie die Forderungen der verlangten Beanspruchungsgruppe für die Tür- und Fensterkonstruktion dauerhaft erfüllen. Die Dichtungen müssen auswechselbar sein.

Entwässerung der Konstruktion
Falze und Profilnuten, in die Niederschlag und Kondenswasser eindringen können, müssen nach außen entwässert werden. Sichtbare Entwässerungsschlitze sind mit Kappen abzudecken.
Entwässerung:
Gemäß DIN 18055 muss sichergestellt sein, dass in die Rahmenkonstruktion eingedrungenes Wasser unmittelbar und kontrolliert abgeführt wird, um Schäden am Fenster und am Baukörper zu vermeiden.
Die Entwässerungsöffnungen zur Außenseite sollen einen Mindestquerschnitt von 5x20 mm haben. Der Abstand der Öffnungen untereinander soll bei diesem Mindestquerschnitt nicht mehr als 600 mm betragen.
Aluminiumfenster:
Die Entwässerung der vor der Mitteldichtung liegenden Vorkammer bei Fenster-Öffnungsflügeln sowie bei Einzelfenstern und Fensterbändern mit Festverglasungen erfolgt durch Öffnungen zur Außenfläche, die durch Regenkappen im Farbton der Fassade abgedeckt werden müssen.
Pfosten-Riegelkonstruktionen:
Bei der zur Ausführung gelangenden Fassade ist darauf zu achten, dass die Drainage über die Riegelprofile in die Pfosten/Elementpfosten im Bereich des Kreuzpunktes der Elemente sichergestellt ist.
Die Entwässerung der Pfosten-Drainageräume erfolgt jeweils am Fußpunkt der Fassadenkonstruktionen bzw. gemäß den jeweiligen Systemhersteller-Angaben unter Berücksichtigung der wärmeschutztechnischen Anforderungen.
Dampfdruckausgleichsöffnungen:
Bei Flügeln (Fenster, Fensterbänder, Einsatzelemente, etc.) sowie auch bei Festverglasungen (Fenster, Fensterbänder, Einsatzelemente, Pfosten-Riegelkonstruktionen, Elementfassade) ist der Rahmen im Glasfalzbereich mit Dampfdruckausgleichsöffnungen, entsprechend den Vorschriften der Isolierglashersteller bzw. gemäß den Vorgaben der Systembeschreibung, auszuführen.
Bei der Ausführung von Paneelen ist darauf zu achten, dass die Dampfdruckausgleichsöffnungen des Paneels in der erforderlichen Größe und Anzahl nach unten eingebaut werden.
Ansonsten sind bei Verwendung von Standardsystemen die Vorschriften der Systemhersteller zu beachten.
Beschläge
Für die ausgeschriebenen Alu-Konstruktionen sind systembezogene Beschläge zu verwenden.
Sofern im Leistungsverzeichnis nichts anderes vorgeschrieben ist, müssen alle Beschlagteile, mit Ausnahme der Bedienungshebel und Flügelbänder, verdecktliegend angeordnet werden.
Die im Falz angeordneten Beschläge sind form- und kraftschlüssig mit den Profilen zu verbinden. Bei Schraubverbindungen in Profilwandungen sind Einnietmuttern oder Hinterlegstücke zu verwenden.

Die Beschläge müssen den zu erwartenden Belastungen entsprechend ausgebildet und gegen Korrosion geschützt sein (Objektbeschläge). Die Angaben des Beschlagherstellers sind zu berücksichtigen (z.B. max. Belastbarkeit). Es sind jedoch für die Profilrahmentüren jeweils 4 Bänder je Flügel einzuordnen.

Ergänzend zu DIN 18357 ist zu beachten:
Leichtmetalleloxierte oder polierte Beschläge sind während der Bauzeit gegen Beschädigungen und Verunreinigungen zu schützen. Schlösser und Beschläge sind vor Ausführung der Arbeiten als Muster vorzulegen. Alle eingebauten Werkstücke sind einwandfrei gangbar zu machen, die Möglichkeit der Wartung aller Beschläge ist zu gewährleisten.

Verglasung
Glaslieferung und Verglasung sind im Leistungsverzeichnis für die jeweiligen Positionen gesondert beschrieben. Die Gläser sind an Hand ihrer Einzelgröße, den physikalischen Anforderungen und Sicherheitsanforderungen vom AN im Rahmen der Werkplanung zu bemessen.
Die Verglasung muss mittels EPDM-Dichtprofilen oder Vorlegebändern mit dauerelastischer Falzkantenversiegelung erfolgen. Siehe hierzu auch "Allgemeine technische und bauphysikalische Anforderungen".
Besonders hingewiesen wird auf die DIN 18008 und die Befolgung der Verglasungs-Richtlinien der Isolierglas-Hersteller.

Baumaße
Das Aufmaß ist vom Auftragnehmer am Bau zu nehmen. Die in den Plänen dargestellten Profilbreiten und Achsabstände sind Prinzipdarstellungen die mit der Werkplanung durch den AN zu konkretisieren sind.

Anodische Oxidation
Die anodische Oxidation der Aluminium-Profile und/oder -Bleche muss entsprechend der DIN 17611 durchgeführt werden. Die Güterichtlinien für anodisch erzeugte Oxydschichten auf Aluminium (EURAS/EWAA), herausgegeben von der Gütegemeinschaft Anodisiertes Aluminium e.V., sind  einzuhalten. Die Oberflächenbehandlung und -ausführung erfolgt gemäß den im Leistungsverzeichnis gemachten Angaben. Die Vorbehandlungsstufen inkl. deren Möglichkeiten und Einschränkungen sind in der DIN 17611 hinsichtlich der Oberflächengüte dargestellt.

Farb-Beschichtung Pulver
Die Beschichtung der Aluminium-Profile und/ oder -Bleche muss mit GSB International und/ oder QUALICOAT gütegesicherten Pulver auf Polyesterbasis in einer Schichtdicke von mindestens 50 Mikrometer erfolgen. Der ausführende Beschichtungsbetrieb muss Inhaber des Gütezeichens der GSB International oder des Qualitätszeichens der QUALICOAT sein.

Schutz/ Funktionsprüfungen
Alle eingebauten Elemente sind bis zur Abnahme durch den AN funktionsfähig durch Abklebung und/oder Umhüllung mit Wellpappe oder Folie (diffusionsoffen) ausreichend zu schützen.  Sofern es sich um Besondere Leistungen nach DIN 18360, 4.2 handelt, sind diese in entsprechenden Positionen erfasst.
Glasteile sind ausreichend als solche durch Auskreuzung zu kennzeichnen (z.B. wiederentfernbare Abklebung). Vor der Abnahme sind alle Schutzmittel rückstandfrei zu  entfernen und zu entsorgen. Die Oberflächen sind für die Abnahme zu säubern.
Vor der Bauabnahme sind, ohne Aufforderung durch die Bauleitung, sämtliche Fenster und Türen sowie deren Ausstattungen, auch hinsichtlich der funktionalen Schnittstellenmit dem Gewerk Elektro, auf Funktionstüchtigkeit zu überprüfen.
Die vor beschriebenen Leistungen sind in die Einheitspreise einzurechnen und werden nicht gesondert vergütet.

*Hinweis: 1.2 Technische und bauphysikalische Anforderungen*
Soweit in den Leistungsbeschreibungen für einzelne Positionen keine anderen Angaben erfolgen, gelten die nachstehenden Vorgaben:

Wärmeschutz, Berechnung nach DIN EN ISO 10077-2, maßabhängig
Wärmeschutz der Elemente (Uw, Ud) nach DIN EN ISO 10077-1, DIN V 4108-4,
Wärmeschutz der Vorhangfassade (Ucw) nach DIN EN 13947,

Glas:
Gesamtenergiedurchlassgradg-Wert0,36 bzw. 0,6
  (siehe Positionstext)
Isolierglas-Abstandshalter: Psi gmax. 0,04 W/(mK)

Fenster-/ Fassadenelement:
Fenster SchulgebäudeUw 0,9 W/(m2K)
Fenster/ Pfosten-Riegel-Fassade Sporthalle
  Uw 1,0 W/(m2K)
Glasdach  Uw 1,1 W/(m2K)
Außentüren  Ud 1,6 W/(m2K)

Schallschutz
gemäß Positionsbeschreibung:
Schallschutzklasse 2
Schalldämm-Maß der Außenelemente nach DIN 4109 (2016):
Rw>=30 dB im eingebauten Zustand,
Rw>=32 dB eingebaut im Prüfstand

Schallschutzklasse 3
Schalldämm-Maß der Außenelemente nach DIN 4109 (2016):
Rw>=35 dB im eingebauten Zustand,
Rw>=37 dB eingebaut im Prüfstand

bzw. Schallschutzklasse 4
Schalldämm-Maß der Außenelemente nach DIN 4109 (2016):
Rw>=40 dB im eingebauten Zustand,
Rw>=42 dB eingebaut im Prüfstand

Anforderungen an Fenster und Außentüren gemäß DIN 18055:2020-09
Beanspruchungsgruppen gemäß DIN EN 12207/12208/12210
Widerstandsfähigkeit bei Windlast nach
DIN EN 12210  B3
Rahmendurchbiegung/ Prüfdruck P1l/200/ 1200 Pa

Schlagregendichtheit nach DIN EN 122087A
Schutz/ Prüfdruck  ungeschützt/ 350 Pa

Luftdurchlässigkeit nach DIN EN 122073
Maximaler Prüfdruck  600 Pa

Klassifizierung:  B3-7A-3

Bedienungskräfte DIN EN 13115Klasse 2

Mechanische Festigkeit DIN EN 13115min. Klasse 3

Pfosten-Riegel-Fassaden:

Luftdurchlässigkeit nach DIN EN 12152
Klassifizierung:  A4

Schlagregendichtigkeit nach DIN EN 12154
Klassifizierung:  R5

Gemäß DIN EN 13830 ist die max. Durchbiegung der Fassadenteile auf L/200 bzw. 15 mm begrenzt. Die Vorgaben der Glashersteller sind zu berücksichtigen.

Der statische Nachweis für die Pfosten ist im Rahmen der Werkplanung des Auftragnehmers zu führen.

Die T-Verbinderanschlüsse (Riegel an Pfosten) und die Verschraubungen der Klemmleisten müssen eine allgemeine bauaufsichtliche Zulassung (Prüfzeugnis) haben.

Die entsprechenden System-Prüfzeugnisse sind nach Aufforderung durch den AG diesem in schriftlicher Form vorzulegen. Der AN hat im Rahmen seiner EG-Konformitätserklärung die Übereinstimmung seines Produkts mit den Anforderungen nach DIN EN 13830 zu erklären.

Die vorgenannten Werte beziehen sich auf Standardelemente.
Gegebenenfalls können andere Elementformen/Öffnungsvarianten oder Profilkombinationen abweichende Klassifizierungen haben.

Lastannahmen/ statische Vordimensionierung/ Bemessungswerte
Berechnungsverfahren  Vereinfachtes Verfahren (bis 25 m) gemäß DIN EN 1991-1-4/NA

Windzone:  2 (25,0 m/s)
Geländeprofil  Binnenland
Geländekategorie III
Gebäudehöhe h über Geländebis ca. 17,0 m
Höhe Gelände (DHHN 2016)ca. 128m

Waagerechte Verkehrslast (Seitenkraft) nach DIN EN 1991-1-1/NA  und 1991-1-2/NA
Zusatzlasten mit:  1.0 KN/m
Wirkend in:  Brüstungshöhe

*Hinweis: 1.3 Schnittstellen Elektrotechnik*
1. Allgemein
Zur gewerkeübergreifenden Abstimmung sind durch den Auftragnehmer Produktinformationen, Datenblätter und Kabelpläne der Hersteller der Komponenten im Zuge der Werkplanungsvorlage zu übergeben. Diese Leistungen sind in die Einheitspreise der Werkplanungen einzukalkulieren.

Nötige Vorabstimmungen zur Vorrüstung und Montage und zur Inbetriebnahme auf der Baustelle sind direkt mit dem AN Elektro bis zur Klärung zu führen. Die Lage und Führung der Kabel und der Übergabepunkt ist dabei abzustimmen. Diese Leistungen sind in die Einheitspreise einzukalkulieren und werden nicht gesondert vergütet.

Die Versorgungszuleitung 230V für die stromzuversorgenden Elemente der Leistung des AN bis zur lokalen, elementenahen Übergabedose wird bauseits durch Gewerk Elektro bereitgestellt, der lokale Übergabepunkt ist durch die Ausführungsplanung des AG festgelegt. Der Übergabepunkt ist maximal 5m Kabellänge von dem auftragnehmerseitigen Antrieb entfernt.

Die weitere und systeminterne Verkabelung der Anlagen zwischen vorgenannter Übergabedose und dem Antrieb und den weiteren durch den AN gelieferten Systemkomponenten (so elementeweise differenziert auch gerätezugehörige Steuerungen und Überwachungssensorik oder Auslösetaster)  sowie die Verkabelung innerhalb des Elements selbst ist Leistungsbestandteil des AN Außentüren/ Alu-Glas-Fassaden, inklusive der Durchbruchserstellung und Schlitzarbeiten. Die Kabelverlegung muss unter Putz und in Unterdeckenzwischenräumen erfolgen. Sichtbare Verlegung ist ausgeschlossen. Die Verkabelungen sind deshalb vorgezogen mit Zeitversatz vor der eigentlichen Elementemontage notwendig, um den baulichen Vorlauf des Gewerks Innenputz zu ermöglichen. DerAN Außentüren/ Alu-Glas-Fassaden hat eine rechtzeitige Abarbeitung der Elektroarbeiten vor den Folgegewerken sicherzustellen. Notwendige Aussparungen/ Revisionsöffnungen sind mit der Werkplanung für bauseitige Leistungen anzugeben. Die Montage der Komponenten (z.B. Verkabelung, Antrieb / Steuerung, Taster) erfolgt in mehreren Schritten jeweils zeitversetzt.

Die Erstellung und Lieferung der Kabelplanung des AN Außentüren/ Alu-Glas-Fassaden ist in die Einheitspreise der Werkplanung einzukalkulieren. Die Verkabelungsplanung des AN ist im Zuge der Werkplanungsvorlage vorzulegen.

2. Natürliche Rauchabzuganlagen für Fenster
Antriebe für Fensterflügel zur bauordnungsrechtlich geforderten Rauchableitung.
Nur die zum Öffnungselement passende Antriebausstattung, die Öffnungsüberwachungskontakteinordnung (potentialfreie Kontakte) und Verkabelung bis zur lokalen Übergabedose sowie innerhalb des Öffnungselements ist Leistung des
AN Außentüren/ Alu-Glas-Fassaden, weiterhin die zugehörigen Steuerungen und die Auslösetaster. Einschließlich Erstellung von Mess- und Fahrprotokollen.
Die Gebäudeautomation greift den Anlagenzustand ab. Hierzu muss durch den AN je betriebenem Fenster ein potentialfreier Kontakt mit Anschlussverkabelung bis zur lokalen Übergabedose geliefert und installiert werden, dies ist einzukalkulieren.

Bauseits erfolgt durch den AN Elektro die Versorgung und Setzung der Übergabedosen, Lieferung und Montage von Meldern, Wind/Regenwächtern und interner Verkabelung zwischen diesen Komponenten, die Sicherheitsstromversorgung und der Anschluss der Anlagen. Abnahme der Anlage zur Rauchableitung über Sachverständigen ist Sache des AN Außentüren/ Alu-Glas-Fassaden.

3. Antriebe für Lüftungsfenster (Nachtauskühlung)
Antriebe und Sicherheitsüberwachung für Fensteranlagen zur gesteuerten Fensterlüftung.
Leistung des AN Außentüren/ Alu-Glas-Fassaden ist die zum Öffnungselement passende Antriebausstattung, die Öffnungsüberwachungskontakteinordnung (potentialfreie Kontakte), die Überwachungssensorik im Sinne des Unfallschutzes, eine lokale Gerätesteuerung je Fenster und die Verkabelung bis zur lokalen Übergabedose sowie innerhalb des Öffnungselements und den lokalen leistungseigenen Komponenten. Einschließlich Erstellung von Mess- und Fahrprotokollen.
Die lokale Gerätesteuerung muss zwei vorgerüstete Kontakteingänge für Signale bieten.
Die Gebäudeautomation greift den Anlagenzustand ab. Hierzu muss durch den AN je betriebenem Fenster ein potentialfreier Kontakt mit Anschlussverkableung bis zur lokalen Übergabedose geliefert und installiert werden, dies ist einzukalkulieren.

Bauseits erfolgt durch den AN Elektro die Versorgung und Setzung der Übergabedose, Wind/Regenwächtern, interner Verkabelung dazwischen und der Anschluss.

4. Türantriebe (Drehflügeltüren)
Antrieb als Insellösung (Einzelbetrieb), es erfolgt eine lokale Ansteuerung der Antriebe mittels zweier Groß-Flächentaster.
Antrieb inkl. lokaler Gerätesteuerung, Kontakteeinordnung, den Groß-Flächentastern sowie der Überwachungssensorik ist Leistung des AN Außentüren/ Alu-Glas-Fassaden. Die lokale Gerätesteuerung muss aber zwei Kontakteingänge für Signale der elektroseitigen Zentralsteuerung und des elektroseitigen Zugangskontrollsystems bieten (zur Umsetzung der zentralen Regulierung von Verschluss- und Öffnungszeiten sowie individuelle Zugangsberechtigungen).
Die Auslösetaster sind maximal 5m Luftlinie vom Antrieb entfernt. Die Montage der Komponenten (Antrieb, Steuerung, Verkabelung, Taster) erfolgt in mehreren Schritten jeweils zeitversetzt.
Die Gefährdungsbeurteilung / Risikobewertung zum Türantrieb ist Leistungsbestandteil des AN Außentüren/ Alu-Glas-Fassaden.

*Hinweis: 1.4 Ausführungsbeschreibungen*

**Ausführungsbeschreibung 1 Ausführungsbeschreibung Aluminium-Fenstersystem**
*System 1.1 Hochwärmegedämmtes Alu-Fenstersystem*
System 1.1 - Hochwärmegedämmtes Alu-Fenstersystem mit 75 mm Grundbautiefe als Element mit Einsatzblendrahmen passend zu Fassadensystem (siehe Ausführungsbeschreibung 2) bzw. als Einzelelement;
Fenstersystem geeignet für Füllungen als 3-fach-Verglasungen gemäß Glastypen- und Positionsbeschreibungen.

Konstruktionsmerkmale:
Raumseitig aufschlagender Flügelrahmen mit 10 mm Flächenversatz zur Rahmenebene, Außenseite flächenbündig.
Wärmedämmende Isolierstege, Doppelhohlkammer-Mitteldichtung.
Das System ist mit rechteckigen Glasleisten auszustatten.
Die Montage der Glasleisten erfolgt mittels toleranzausgleichenden Kunststoffhaltern.

Profilbautiefen:
Blendrahmen, Pfosten, Riegel75 mm
Flügelrahmen  85 mm

Profilansichtsbreiten Elemente
(zu etwaigen Rahmenverbreiterung bzw. verbreiterten einteiligen Rahmenprofilen siehe Positionsbeschreibungen)
Rahmen seitlich  ca. 50 mm - 104 mm
Rahmen oben  ca. 50 mm - 104 mm
Rahmen unten  ca. 90 - 120 mm
Flügelrahmen (Fenster von außen)ca. 40 mm
Blendrahmenpfosten  ca. 86 mm
Blendrahmenkopplungca. 114 mm

Einschließlich unterem Mehrkammer-Bankanschlussprofil mit Höhe von etwa 70mm, außen zurückgesetzt für späteren bauseitigen Einbau einer Außen-Fensterbank, sowie für inneren bauseitigen Einbau einer Innenfensterbank.
Auf einzukalkulierende seitliche und oberseitige Rahmenverbreiterungen, z.B. zur Kompensation der vorhandenen Anschlagsbreiten, wird in den einzelnen Leistungspositionen hingewiesen.

Einbau in Stahlbetonwand mit Wärmedämmverbundsystem.
Elementeinbau i.d.R außenbündig in der Rohbauöffnung bzw. als Einsatzelement in Pfosten-Riegel-Fassadensystem.

Pulverbeschichtung:
Farbton:
RAL 1035 Perlbeige
(wenn nicht in Leistungsposition abweichend beschrieben)

Montage der Fenstergriffe nach Innenputzarbeiten,
für den Bauzustand ist je Raum ein Fensterflügel mit einem provisorischen Griff auszustatten.
*System 1.2 Hochwärmegedämmtes Alu-Fenstersystem mit integriertem Flügelrahmen*
System 1.2 - Hochwärmegedämmtes Alu-Blockfenstersystem mit 75 mm Grundbautiefe als Element mit Einsatzblendrahmen passend zu Fassadensystem (siehe Ausführungsbeschreibung 2);
Fenstersystem geeignet für Füllungen als 3-fach-Verglasungen gemäß Glastypen- und Positionsbeschreibungen.

Konstruktionsmerkmale:
Integriertes System, die Flügelrahmen sind hinter dem Anschlag der Blendrahmen angeordnet.
Das Lichtmaß der zu öffnenden Flügel ist gleich dem Lichtmaß der feststehenden Verglasung und/oder Ausfachung.
Raumseitig aufschlagender Flügelrahmen mit 10 mm Flächenversatz zur Rahmenebene.
Der Fensterflügel ist als Einstegverbund ausgeführt.
Wärmedämmende Isolierstege mit mehreren Hohlkammern,  Doppelhohlkammer-Mitteldichtung.
Teilverklebung des Glases mit dem Isoliersteg, Glasleisten aus Kunststoff.
Die Stöße der außenseitig angeordneten Glashalteleisten werden durch die  - als vulkanisierter Dichtungsrahmen ausgeführte Verglasungsdichtung überdeckt.

Profilbautiefen:
Blendrahmen, Pfosten, Riegel  75 mm
Flügelrahmen aufschlagend  85 mm

Profilansichtsbreiten:
Blendrahmen, unten  60-70 mm
Blendrahmen  60-70 mm
Flügelrahmen außen  0 mm
Pfosten  105-110 mm
Riegel  90-95 mm
Stulpprofil  80-85 mm

Elementeinbau als Einsatzelement in Pfosten-Riegel-Fassadensystem.

Pulverbeschichtung:
Farbton:
RAL 1035 Perlbeige
(wenn nicht in Leistungsposition abweichend beschrieben)

Montage der Fenstergriffe nach Innenputzarbeiten,
für den Bauzustand ist je Raum ein Fensterflügel mit einem provisorischen Griff auszustatten.

**Ausführungsbeschreibung 2 Ausführungsbeschreibung Aluminium-Fassadensystem**
*System 2 selbsttragendes Aluminium-Fassaden-System*
System 2 - Selbsttragendes Aluminium Fassaden-System mit Passivhauseignung

Konstruktionsmerkmale:
Fassadenkonstruktion mit Aluminium-Andruckprofil und einem Schaumstoffband mit einer nach innen hoch reflektierenden Aluminiumkaschierung zur Verminderung der Wärmestrahlung.
Fassadenkonstruktion mit gültigem CE- Kennzeichen, auch bei Durchdringungen der Fassadenkonstruktion

Tragwerk:
Das Tragwerk der Fassaden-Konstruktion besteht aus rechteckigen Mehrkammer-Hohlprofilen. Die tragenden Profile sind raumseitig angeordnet. Alle Profilkanten sind gerundet.
Die Riegelprofile werden ausgeklinkt und überlappen im Kreuzungspunkt den Pfosten, um eventuell auftretende Feuchtigkeit sicher abzuleiten. Horizontale Stöße bei mehrgeschossigen Fassaden sind mit - zum System gehörenden - Stoßverbindern und Stoßstücken auszuführen.
Für vertikale Dehnungs- und Montagestöße sind entsprechende systemseitige Alu-Einschubprofile und Halbschalen sowie Dehnungsstoß-Dichtstücke einzusetzen.
Pfosten und Riegel werden raumseitig in gleicher Bautiefe ausgeführt, die Riegelprofile sind jedoch in der raumseitigen Ansicht um das Maß der Kantenrundung gegenüber den Pfosten zurückgesetzt.

Verglasung / Einsatzelemente:
Alle Glasscheiben - auch die der Einsatzelemente - sind in der gleichen Ebene angeordnet. Die raumseitigen Verglasungsdichtungen aus witterungsbeständigem schwarzem EPDM haben in den Pfosten und Riegeln ungleiche Bauhöhen (6 mm Versatz).
Außen werden zwei Einzeldichtungen aus witterungsbeständigem schwarzem EPDM mit 5 mm Höhe angeordnet. Stoßbereiche (Pfosten/Riegel) sind mit Dichtungskreuzen aus EPDM auszuführen.

Belüftung:
Die Falzgrundbelüftung sowie der Dampfdruckausgleich erfolgen über die vier Ecken eines jeden Scheibenfeldes in den Pfostenfalz.

Profilansichtsbreiten:
Pfosten, Montagepfosten, Riegel50 mm

Profilbautiefen:
Pfosten  max. 150 mm gemäß statischer Erfordernis
Riegel  max. 155 mm
(passend zu den Pfostentiefen)
Deckschale (Pfosten)  20 mm
Deckschale (Riegel)  15 mm

Die Profilbautiefen sind gemäß den statischen Anforderungen und den Planvorgaben anzubieten. Hierbei ist jedoch zu beachten, dass eine gleichbleibende Pfostentiefe bei allen Elementen gefordert ist. Weiterhin sind die Riegel pfostentief auszuführen.

Pulverbeschichtung:
Farbton:  RAL 1035 Perlbeige

**Ausführungsbeschreibung 3 Ausführungsbeschreibung Aluminium-Außentüren**
*System 3 Aluminium-Rahmentür*
System 3 - Wärmegedämmtes Alu-Türsystem mit 75 mm Grundbautiefe als Element mit Einsatzblendrahmen passend zu Fassadensystem (siehe Ausführungsbeschreibung 2) bzw. als Einzelelement;
Bei Einzelelementen Einbau in Stahlbetonwand mit Wärmedämmverbundsystem, Elementeinbau i.d.R außenbündig in der Rohbauöffnung.

Konstruktionsmerkmale:
Außen flächenbündige Türkonstruktion mit außen umlaufender 7 mm Schattenfuge. 5 Kammer Profilaufbau, bestehend aus drei Aluminiumschalen die mittels spezieller Isolierstege verbunden sind. Die Türflügelprofile sind als Hybridverbund mit einem großem schubfesten Anteil zwischen Innen- und Mittelschale sowie einer entkoppelten Außenschale, als "schubloser Verbund" auszuführen.
Die Entkopplung muss zwischen der äußeren Aluminiumhalbschale und dem Isoliersteg erfolgen um den Bi-Metall-Effect zu verringern.
Die Türflügel sind mit einem 4-seitig umlaufenden, auf Gehrung gefertigten Flügelprofil auszuführen
Die Abdichtung muss über eine Mitteldichtungs- und zwei Anschlagsdichtungsebenen erfolgen.
Es sind Flügelprofile für den Einsatz einer flügelüberdeckenden Türfüllung (Art und Ausführung wird gesondert beschrieben) einzusetzen.
Türsystem geeignet für Füllungen als 3-fach- und 2-fach-Verglasungen gemäß Glastypen- und Positionsbeschreibungen und für Paneele gemäß Paneelbeschreibungen.

Die Beschlagsmontage muss in einer Aufnahmenut der Aluminium Mittelschale erfolgen nicht mit Isoliersteg.
Der untere Türabschluss ist mit einer Flachschwelle mit niveaugleichem Anschluss an OK FFB auszuführen.
Die Flachschwelle ist mit einem Dichtungssystem für den Dichtschluss bei einem Prüfdruck bis 150 PA nach DIN EN 12208 auszustatten. Unter der Flachschwelle ist ein wärmegedämmtes / thermisch getrenntes Bodeneinstandsprofil anzuordnen und mit einer Kunststoffbeilage und einem 2-fach gekanteten Edelstahlblech zu überdecken. Der Bereich von Schwelle bis zum Rohfußboden ist immer mit einem wärmegedämmten Paneelelement abzustellen bzw. zu verblechen und zu dämmen.
Die Türen sind anteilig mit Türstoppern mit umschaltbaren Fanghaken (wahlweise ohne Arretierung) auszustatten, deren Gegenstücke am Hauptschließkanten-Flügelrahmen in Höhe unter dem Schloss zu montieren sind.

Profilbautiefen:
Blendrahmen, Pfosten, Riegel75-80 mm
Flügelrahmen (Tür) 75-80 mm
Flügelrahmen (Tür) für flügelüberdeckende
Türfüllungen  72-80 mm

Profilansichtsbreiten:
Blend- und Flügelrahmen  150 - 160 mm
(zu etwaigen Rahmenverbreiterung bzw. verbreiterten einteiligen Rahmenprofilen siehe Positionsbeschreibungen)

Pulverbeschichtung:
Farbton:  RAL 1035 Perlbeige
(wenn nicht in Leistungsposition abweichend beschrieben)

**Ausführungsbeschreibung 4 Ausführungsbeschreibung Glas-Aluminium-Dach**
*System 4 selbsttragendes Aluminium Lichtdach-System*
System 4 - Selbsttragendes Aluminium Lichtdach-System
als Sparren-Pfetten-Konstruktion für mehrteilige Lichtdächer mit einer inneren und äußeren Ansichtsbreite von 60 mm.

Konstruktionsmerkmale:
Die Konstruktion ist mit Isolatoren mit Schaumstoff-Profil entsprechend den Füllungsdicken auszustatten. Weiterhin erhalten die Aluminium-Andruckprofile zusätzliche Wärmedämmbänder.

Tragwerk:
Das Tragwerk der Lichtdach-Konstruktion besteht aus rechteckigen Mehrkammer-Hohlprofilen.
Die tragenden Profile sind raumseitig angeordnet.
Alle Profilkanten sind gerundet.
Die Pfettenprofile werden ausgeklinkt und überlappen im Kreuzungspunkt den Sparren, um eventuell auftretende Feuchtigkeit sicher abzuleiten.
Horizontale Stöße bei mehrteiligen Lichtdächern sind mit - zum System gehörenden - Stoßverbindern und Stoßstücken auszuführen. Für vertikale Dehnungs- und Montagestöße sind entsprechende systemseitige Alu-Einschubprofile und Halbschalen sowie Dehnungsstoß-Dichtstücke einzusetzen.

Verglasung / Einsatzelemente:
Die raumseitigen Verglasungsdichtungen aus witterungsbeständigem schwarzem EPDM haben in den Pfosten und Riegeln ungleiche Bauhöhen (6 mm Versatz).
Außen werden zwei Einzeldichtungen aus witterungsbeständigem schwarzem EPDM mit 5 mm Höhe sowie ein Butyl-Dichtband angeordnet.
Segmentierte Bereiche und Dachverglasungen sind grundsätzlich mit zwei Einzeldichtungen und einem Butyl-Dichtband auszuführen.
Die Glasdachkonstruktion ist zwingend mit einer integrierten Kondenswasserentwässerung auszuführen. Die Fugen zwischen den Dachverglasungen und/oder Rand- und Eckpaneelen sind außen grundsätzlich mit einem Butyl-Dichtband abzudecken und wasserdicht auszuführen.

Belüftung:
Die Falzgrundbelüftung sowie der Dampfdruckausgleich erfolgen über die vier Ecken eines jeden Scheibenfeldes in den Pfostenfalz.
Für eine feldweise Entwässerung und Belüftung sind in den Aluminium-Andruckprofilen, Deckschalen und Dichtungen entsprechende Öffnungen vorzusehen.

Profilansichtsbreiten: Sparren, Pfetten60 mm

Profilbautiefen:
gemäß statischen und konstruktiven Erfordernissen
Sparren  200 mm
Pfette  205 mm
Deckschale (Sparren)  20 mm
Deckschale (Pfette)  12 mm  einseitig abgeschrägt

Die Profilbautiefen sind gemäß den statischen Anforderungen und den Planvorgaben anzubieten. Hierbei ist jedoch zu beachten, dass eine gleichbleibende Pfostentiefe bei allen Elementen gefordert ist. Weiterhin sind die Riegel pfostentief auszuführen.

Pulverbeschichtung:
Farbton:  RAL 1035 Perlbeige
(wenn nicht in Leistungsposition abweichend beschrieben)

*Hinweis: 1.5 Verglasung*

*Hinweis: Allgemeine Hinweise*
Die nachfolgende Beschreibung stellt eine allgemeine Regelung für die Lieferung und das Einsetzen der Verglasung in Bauelementen dar.
Die in den Positionsbeschreibungen angegebenen Abmessungen beziehen sich auf die Außenmaße der Bauelemente. Die Kosten für die Ermittlung der Glasmaße sind in die Angebotspreise der Werkplanung einzurechnen.

Zum Lieferumfang der Verglasungsarbeiten gehören alle hierfür erforderlichen Dichtungen und deren Einbau, einschließlich der dicht auszuführenden Eckausbildungen und Stöße. Weiterhin mitzuliefern sind alle erforderlichen Dichtstoffe, Glasauflager und Klotzungsbrücken.

Die Dicken der Einzelscheiben sind unter Berücksichtigung der Scheibengrößen und der Lastannahmen nach den Bemessungstabellen des Glas-Herstellers, sowie gemäß der  DIN 18008 zu ermitteln. Im Rahmen der Angebotserstellung ist eine Vorbemessung vorzunehmen.

Die Angabe der Licht- und Energiewerte erfolgt nach DIN EN 410. Sie beziehen sich auf einen Standardaufbau. Abweichungen vom Standardaufbau und Einbaulage aus der Senkrechten führen zu Wertänderungen.

Es folgt die Beschreibung der für die Ausführung geplanten Glastypen. In den Positionsbeschreibungen wird dann jeweils nur die Kurzbezeichnung des zum Einsatz kommenden Glastyps (GT) genannt.

Die Farbtöne der Gläser müssen auch bei unterschiedlichen g-Werten einander entsprechen. Für die Glastypen mit unterschiedlichen g-Werten sind Muster vorzulegen.

Die Farbe des Randverbundes (Abstandhalter) der Isolierverglasung erfolgt nach Herstellerkollektion und Wahl des AG und ist zu bemustern.

Hinweis: Abweichend werden je nach statischer Anforderung, Schallschutz- und/oder Einbruchschutzanforderung gegebenfalls andere Varianten des Glasaufbaus erforderlich. Die Kosten hierfür sind in die Einzelelemente der Fenstertypen einzukalkulieren und anhand eines Prüfzeugnisses nachzuweisen.

*Hinweis: Glastyp GT1*
Glastyp GT1 (Wärmeschutzverglasung mit VSG innen/ außen, SSK3)

Ausfachung transparent/ klar als 3-fache Wärmeschutz-Isolierverglasung DIN EN 1279 mit Schallschutzfunktion,
UV-beständiger Randverbund und wärmetechnisch verbesserte Abstandhalter DIN EN ISO 10077-1, für die bauphysikalischen Anforderungen des Gesamtelements geeignet

Gesamtenergiedurchlassgrad g DIN EN 410 0,6
Farbton  neutral
Wärmedurchgangskoeffizient Ug DIN 4108-4, DIN EN 673
  <= 0,7 W/m²K

für ein bewertetes Schalldämm-Maß des Gesamtelements
DIN 4109 und VDI Richtlinie 2719 mind. Rw 35dB (Schallschutzklasse 3)

innere (raumseitige) und äußere (witterungsseitige) Scheibe aus Verbund-Sicherheitsglas DIN EN ISO 12543 (VSG) für Verglasungen bei Zugangsmöglichkeit des öffentlichen Personenverkehrs, aus Floatglas DIN EN 572-2, 2-scheibig, Gesamtnennstärke mind. 6mm,
mittlere Scheibe aus Floatglas,

Aufbau von innen nach außen: z.B. 6/12/4/12/6 mm bzw. nach statischer, bauphysikalischer und schallschutztechnischer Erfordernis

*Hinweis: Glastyp GT2*
Glastyp GT2 (Wärmeschutzverglasung mit VSG innen/ außen, SSK4)
Ausfachung transparent/klar als 3-fache Wärmeschutz-Isolierverglasung wie Glastyp GT1, jedoch:
für ein bewertetes Schalldämm-Maß des Gesamtelements
DIN 4109 und VDI Richtlinie 2719 mind. Rw 40dB (Schallschutzklasse 4)

*Hinweis: Glastyp GT3*
Glastyp GT3 (Wärme-/ Sonnenschutzverglasung mit VSG innen/ außen, SSK3)
Ausfachung transparent/ klar als 3-fache Wärmeschutz-Isolierverglasung wie Glastyp GT1, jedoch:
Sonnenschutzglas mit
Gesamtenergiedurchlassgrad g DIN EN 410 0,36

*Hinweis: Glastyp GT4*
Glastyp GT4 (Wärme-/ Sonnenschutzverglasung mit VSG innen, SSK2)

Ausfachung transparent/ klar als 3-fache Wärmeschutz-Isolierverglasung DIN EN 1279 mit Sonnen- und Schallschutzfunktion
UV-beständiger Randverbund und wärmetechnisch verbesserte Abstandhalter DIN EN ISO 10077-1, für die bauphysikalischen Anforderungen des Gesamtelements geeignet

Gesamtenergiedurchlassgrad g DIN EN 410
  max. 0,36
Farbton  neutral
Wärmedurchgangskoeffizient Ug DIN 4108-4, DIN EN 673
  <= 0,7 W/m²K
für Einbau in Fensterelement der Schallschutzklasse 2,
entspricht bewertetes Schalldämmmaß Rw im Prüfstand
  >= 32 dB

innere/ raumseitige Scheibe aus Verbund-Sicherheitsglas DIN EN ISO 12543 (VSG) für Verglasungen bei Zugangsmöglichkeit des öffentlichen Personenverkehrs, aus Floatglas DIN EN 572-2, 2-scheibig, Gesamtnennstärke mind. 6mm,
äußere/ witterungseitige Scheibe aus Floatglas DIN EN 572-2,1-scheibig

Aufbau von innen nach außen: z.B. 6/12/4/12/4 mm bzw. nach statischer, bauphysikalischer und schallschutztechnischer Erfordernis

*Hinweis: Glastyp GT5*
Glastyp GT5 (Wärmeschutzverglasung mit VSG innen, SSK2)

Ausfachung transparent/ klar als 3-fache Wärmeschutz-Isolierverglasung DIN EN 1279 mit Schallschutzfunktion
UV-beständiger Randverbund und wärmetechnisch verbesserte Abstandhalter DIN EN ISO 10077-1, für die bauphysikalischen Anforderungen des Gesamtelements geeignet

Gesamtenergiedurchlassgrad g DIN EN 410
  max. 0,6
Farbton  neutral
Wärmedurchgangskoeffizient Ug DIN 4108-4, DIN EN 673
  <= 0,7 W/m²K
für Einbau in Fensterelement der Schallschutzklasse 2,
entspricht bewertetes Schalldämmmaß Rw im Prüfstand
  >= 32 dB

innere/ raumseitige Scheibe aus Verbund-Sicherheitsglas DIN EN ISO 12543 (VSG) für Verglasungen bei Zugangsmöglichkeit des öffentlichen Personenverkehrs, aus Floatglas DIN EN 572-2, 2-scheibig, Gesamtnennstärke mind. 6mm,
äußere/ witterungsseitige Scheibe aus Floatglas DIN EN 572-2,1-scheibig

Aufbau von innen nach außen: z.B. 6/12/4/12/4 mm bzw. nach statischer, bauphysikalischer und schallschutztechnischer Erfordernis

*Hinweis: Glastyp GT6*
Glastyp GT6 (Wärmeschutzverglasung, SSK3)

Ausfachung transparent/ klar als 3-fache Wärmeschutz-Isolierverglasung DIN EN 1279 mit Schallschutzfunktion
UV-beständiger Randverbund und wärmetechnisch verbesserte Abstandhalter DIN EN ISO 10077-1, für die bauphysikalischen Anforderungen des Gesamtelements geeignet

Gesamtenergiedurchlassgrad g DIN EN 410
  max. 0,6
Farbton  neutral
Wärmedurchgangskoeffizient Ug DIN 4108-4, DIN EN 673
  <= 0,7 W/m²K
für Einbau in Fensterelement der Schallschutzklasse 3,
entspricht bewertetes Schalldämmmaß Rw im Prüfstand
  >= 37 dB

innere, mittlere und äußere/ witterungsseitige Scheibe aus Floatglas DIN EN 572-2

Aufbau von innen nach außen: z.B. 4/12/4/12/4 mm bzw. nach statischer, bauphysikalischer und schallschutztechnischer Erfordernis

*Hinweis: Glastyp GT7*
Glastyp GT7 (Wärme-/ Sonnenschutzverglasung, SSK3)

Ausfachung transparent/ klar als 3-fache Wärmeschutz-Isolierverglasung DIN EN 1279 mit Sonnen- und Schallschutzfunktion,
UV-beständiger Randverbund und wärmetechnisch verbesserte Abstandhalter DIN EN ISO 10077-1, für die bauphysikalischen Anforderungen des Gesamtelements geeignet

Gesamtenergiedurchlassgrad g DIN EN 410
  max. 0,36
Farbton  neutral
Wärmedurchgangskoeffizient Ug DIN 4108-4, DIN EN 673
  <= 0,7 W/m²K
für Einbau in Fensterelement der Schallschutzklasse 3,
entspricht bewertetes Schalldämmmaß Rw im Prüfstand
  >= 37 dB

innere, mittlere und äußere/ witterungsseitige Scheibe aus Floatglas DIN EN 572-2

Aufbau von innen nach außen: z.B. 4/12/4/12/4 mm bzw. nach statischer, bauphysikalischer und schallschutztechnischer Erfordernis

*Hinweis: Glastyp GT8*
Glastyp GT3 (Wärme-/ Sonnenschutzverglasung mit VSG innen/ außen, SSK3, satiniert)
Ausfachung transparent/ klar als 3-fache Wärmeschutz-Isolierverglasung wie Glastyp GT1, jedoch:
Sonnenschutzglas mit
Gesamtenergiedurchlassgrad g DIN EN 410 0,36
äußere VSG-Scheibe satiniert

*Hinweis: Glastyp GT9 (betretbare Überkopfverglasung)*
Glastyp GT 9  (betretbare Überkopfverglasung)
2-Scheiben-Wärmeschutz-Isolierverglasung, innen VSG aus TVG, außen ESG

Technische Daten:
Gesamtenergiedurchlassgrad g DIN EN 410 0,7
Farbton  neutral
Siebdruck auf Glasebene 2, schwarzes Punktraster (rund) mit 15 - 20 % Flächenanteil, Druckraster ist zu bemustern;

Wärmedurchgangskoeffizient Ug DIN 4108-4, DIN EN 673
  <= 1,0 W/m²K

Überkopfverglasung gem. DIN 18008-2:2020-05,
Dachneigung 5° (<10°)

UND
Nachweis für betretbare Verglasung
gem. DIN 4426:2017-01 Einrichtungen zur Instandhaltung baulicher Anlagen - Sicherheitstechnische Anforderungen an Arbeitsplätze und Verkehrswege
Dafür ist mindestens ein Lastfall mit einer Einzellast von 1,5 kN bei einer Aufstandsfläche von 100 mm x 100 mm in ungünstigster Laststellung zu berücksichtigen.
Zusätzlich sind die Prüfungen gemäß dem Merkblatt der DGUV Test Prüf- und Zertifizierungsstelle
GS-BAU-18 Grundsätze für die Prüfung  der Durchsturzsicherheit von Bauteilen bei Bau- oder Instandhaltungsarbeiten
zu erfüllen.
Der Nachweis ist für die gewählten Glasdimensionen und -dicken rechtzeitig vor Ausführungsbeginn zu erbringen und dem Auftraggeber zur Prüfung vorzulegen.

Aufbau von innen nach außen: z.B. 12/16/8 mm bzw. nach statischer Bemessung, und der Klassifizierung, sowie bauphysikalischer und schallschutztechnischer Erfordernis

*Hinweis: 1.6 Ausfachungen (Paneele)*

*Hinweis: Allgemeine Hinweise*
Für die Lieferung und den Einbau von Ausfachungen gilt sinngemäß die im Abschnitt Verglasung näher beschriebene Regelung.

Die in der nachfolgenden Beschreibung der Paneele gemachten Angaben zu den einzusetzenden Werkstoffen und deren Querschnitt sind formale Mindestanforderungen. Die vorgegebenen Stoffe sind vom Auftragnehmer auf ihre Eignung für den vorgesehenen Verwendungszweck zu prüfen.

Die in den "Zusätzlichen Technischen Vertragsbedingungen" gemachten Angaben zum Wärmeschutz, Schallschutz, Brandschutz, sowie die für diese Bereiche geltenden DIN-Normen sind zu berücksichtigen.

Der Dämmkern der Paneele ist in jedem Fall in druckfester Ausführung und/oder mit einem druckfesten Einleimer auszuführen.
Die anwendungsbezogenen Anforderungen an die Wärmedämmstoffe und die entsprechende DIN EN des Bezeichnungsschlüssels sind gemäß der DIN V 4108-10 auszuwählen. Die Klassifizierung des Brandverhaltens und die Eingruppierung erfolgt nach der DIN EN 13501, bei Schäumen ist die Klasse E zu berücksichtigen, bei Mineralwolle Klasse A1.
Kommt als Dämmkern Mineralwolle zur Ausführung, so ist diese in stehender Faser und mit zusätzlicher mechanischer Sicherung gegen Absacken zu verarbeiten.

Die beschriebenen Paneele müssen nach dem Stand der Technik dampfdiffusionsdicht ausgebildet sein. Durch konstruktive Maßnahmen muss verhindert werden, dass eine Durchfeuchtung sowie eine mechanische Zerstörung des Dämmstoffes eintritt.

Die Oberflächenveredelung der Aluminium-Verbundpaneele ist, wenn in den Positionsbeschreibungen nicht anders angegeben, gemäß der Beschreibung in den "Zusätzlichen Technischen Vertragsbedingungen" auszuführen.

Es folgt die Beschreibung der für die Ausführung geplanten Ausfachungen. In den Positionsbeschreibungen wird dann jeweils nur die Kurzbezeichnung der zum Einsatz kommenden Ausfachung (P) genannt.

*Hinweis: Paneel P1*
Verbundpaneel (P1) als teilweise verdeckte Randanschlüsse der PR-Fassade, ein- bis dreiseitig an Pfosten bzw. Riegel eingespannt und mit Montagewinkel an Rohbauwand bzw. -decke befestigt

- Up-Wert nach DIN EN 12631:  max. 0,7 W/m2K
- mit thermisch verbessertem Abstandhalter

Nach Anforderung, etwa
Verbundpaneel:  Deckschichten aus ca. 2 mm Aluminiumblechen
  Dämmkern bis ca. 50 mm Polystyrol-Hartschaum,
Oberfläche innen:  Farbton wie Fassadenprofile
Oberfläche außen:  Farbton wie Fassadenprofile

Elementdicken entsprechend der sich hieraus ergebenden Anforderung, die Außenseite ist in der gleichen Ebene wie die Verglasung anzuordnen.

*Hinweis: Paneel P2*
Verbundpaneel wie vorbeschriebenes Paneel P2  als Feldfüllung in Pfosten-Riegel-Fassade, vierseitig gelagert
und eingespannt

- Up-Wert nach DIN EN 12631:  max. 0,7 W/m2K
- mit thermisch verbessertem Abstandhalter

Aufbau Verbundpaneel:
Deckschicht innen und außen aus 2 mm starken Aluminiumblechen
Dämmkern ca. 50 mm Polystyrol-Hartschaum,

Oberfläche Paneel außen: pulverbeschichtet,
Farbton:  RAL 1035 Perlbeige
(wenn nicht in Leistungsposition abweichend beschrieben)

Elementdicken entsprechend der sich hieraus ergebenden Anforderung, die Außenseite ist in der gleichen Ebene wie die Verglasung anzuordnen.

*Hinweis: Paneel P3*
Verbundpaneel (P3) als Feldfüllung in Türflügel, vierseitig gelagert

- Up-Wert nach DIN EN 12631:  max. 0,7 W/m2K
- mit thermisch verbessertem Abstandhalter

Verbundpaneel:  Deckschichten aus ca. 2 mm Aluminiumblechen
  Dämmkern ca. 50 mm Polystyrol-Hartschaum,
Oberfläche innen:  pulverbeschichtet wie Türelement
Oberfläche außen:  pulverbeschichtet wie Türelement,
  Außenschale rahmenüberdeckend

Elementdicken entsprechend der sich hieraus ergebenden Anforderung, der Türflügel schlägt flächenbündig ein.

*Hinweis: 1.7 Beschläge*

*Hinweis: Beschläge für Türen - allgemeine Anforderungen*
Es sind hier in den Vorbemerkungen für die Ausstattung der Öffnungselemente Beschlagtypengruppen  ("BT" ) definiert, die bei den einzelnen Leistungsbeschreibungen der Öffnungselemente dann benannt werden. Die Beschlagausstattung gemäß dieser Beschlaggruppe ist beim Öffnungselement komplett einzukalkulieren.
Es sind für die einzelnen Beschlagsgruppen Beschläge aus einer einheitlichen Modellreihe eines Herstellers anzubieten und einzubauen.

Die Elemente der Beschlaggruppen "BT" sind bedarfsweise mit weiteren Komponenten zu ergänzen (z.B. Fluchttürsteuerungen, Elektro-Türöffnner, Einbauriegel-, Einbaumagnetkontakte). Diese Leistungen sind dann als separate Positionen ausgeschrieben. Eine Kompatibilität und Gesamtfunktion der Komponenten und Beschläge der Türanlagen ist durch den AN Außentüren/Pfosten-Riegel-Fassade sicherzustellen. Die technische Klärung zur Vorrüstung und zur Kompatibilität insbesondere auch der Elektrokomponenten mit der Gesamtfunktion des Türelements ist durch den AN Außentüren/Pfosten-Riegel-Fassade geschuldet. Die Aufwendungen hierfür werden nicht gesondert vergütet.

Edelstahl-Rollentürbänder
Die Ausführung und die Anordnung der Türbänder ist unter Berücksichtigung der Lastannahmen nach den Bemessungstabellen des System-Herstellers vorzusehen. Es sind dreiteilige Edelstahl-Rollentürbänder einzubauen. Die gesamte Technik für die sichere Verankerung und die Feinjustierung ist im Türfalz angeordnet. In die Hohlkammern der Rahmenprofile sind entsprechende - zum System gehörende - Futterplatten einzubringen. Ohne den Türflügel auszuhängen, kann eine Feinjustierung - in der Höhe bis 3 mm und seitlich bis 1,5 mm - vorgenommen werden.
Je Türflügel sind ausdrücklich 4 Stück Türbänder einzuordnen.

Konstruktionsmerkmale:
Gebrauchsklasse nach DIN EN 1935:Klasse 4 (sehr starker Gebrauch)
Korrosionsschutz nach DIN EN 1670:Klasse 4
Bandklasse nach DIN EN 1935:Klasse 12-14 (entspr. Türgewicht)
Mechanische Beanspruchung nach
DIN EN 12400:  Klasse 8

Griffgarnituren
Verschlüsse für Fluchttürsysteme nach DIN EN 179 (Notausgangsverschluss) bzw. DIN EN 1125 (Paniktürverschluss): Die Sicherheitsmerkmale der Beschläge müssen den Forderungen nach DIN EN 179 bzw. DIN EN 1125 entsprechen.
Die geplanten Türen sind sämtlich Türen mit Notausgangsfunktionen.

Alle Türen sind mit Drückergarnituren entsprechend den Türanforderungen aus der gleichen Produktfamilie eines Herstellers auszustatten. Diese muss auch als Feuerschutzausführung, als Rahmentürausführung und (ggf. in angepasster Form) entsprechend den Forderungen an den Einbruchsschutz lieferbar sein.

Türdrücker als U-Form-Türdrücker, zugelassen als Notausgangstürbeschlag gemäß DIN EN 179,
Griffe müssen am Griffende zur Tür hin gebogen und abgerundet zurückgeführt sein,
Profilquerschnitt des Griffs als abgeflachtes und sich zum Griffende verjüngendes Oval (Form ist sog. "Ulmer Griff" oder "Säbelgriff"), mit Hochhaltemechanismus B für waagerechte 0°-Stellung, formschlüssige Verbindung von Stift- und Lochteil zur optimalen Ableitung der auftretenden Kräfte ins Türblatt, mit festdrehbarer Ausgleichslagerung mit reibungsarmen und selbstschmierenden Gleitlagerbuchsen (teflonbeschichtet und wartungsfrei),
Drückerlänge ca. 135 mm,  Drückerhalslänge ca. 55 mm, Return (Rückbiegung) ca. 40 mm,
der Abstand Türgriff/-knauf zur Schließkante muss mind. 25 mm betragen, der Klemmgefahr muss im Fall von Rahmenprofiltüren bei Griffen und Knäufen mittels durchgängig abgewinkelter (nicht gekröpfter) Ausführung des Halses des Beschlags vorgebeugt sein.

Bei Knaufausstattungen ist der Türknauf als abgewinkelter Kugelknauf, Durchmesser etwa 50 mm vorzusehen.

Panikdruckdruckstangen gemäß DIN EN 1125 müssen formalgestalterisch passend zu den Türbeschlägen gewählt werden.
Bei vertikalen Griffstangen als Griffbeschlag sind die vertikalen Stangen und deren Halterungen in verschweißter (nicht verschraubter Ausführung gefordert, ebenso eingeschweißte (nicht angescharubte) Endstücke.

Für Bedarfsflügeln für  zweiflügelige Türen sind geprüfte Paniktreibriegel gemäß DIN EN 179 für eine Vollpanikfunktion der Tür einzuordnen. Die Treibriegel müssen seitlich drehbar sein und sollen als Handhabe einen Drückergriff in derselben Form wie der Griff des Gangflügels bekommen, nur in der Grundstellung aufwärts vertikal gestellt sein.

Material aller Betätigungselemente nichtrostender Edelstahl, Oberfläche gebürstet.
Achtung: Alle Handhaben sind vor Ausführung im Zuge der Werkplanungsabstimmungen zu bemustern.
Dazu sind dem AG Muster von mind. drei verschiedenen Produktfamilien zur Auswahl vorzulegen (gesonderte Position).

System-Zubehör:
Alle für die Funktion und Komplettierung der Beschläge zugehörigen Zubehörteile wie beidseitge Drücker- und Knaufrosetten, Zylinder-Rosetten (alle mit Oberfläche wie Griffe), Drückerstifte, Dichtstücke, Befestigungszubehör und Fußpunktabdichtungen sind mitzuliefern.

Die Schlossausstattung ist in den jeweiligen Beschlagtypengruppen beschrieben.
Die Stulpbleche der einzusetzenden Schlösser und die Schließbleche müssen aus nichtrostendem Edelstahl bestehen. Die Befestigung dieser Bauteile erfolgt nach Angaben des System-Herstellers.

*Hinweis: BT1 für 1-flg.Außentür, Notausgang DIN179, Griffstange/Drücker, OTSG*
Schloss:
Mehrfach-Riegel-Fallenschloss (3-fach Verriegelung) nach DIN 18251-3 mit Panikfunktion als Wechselfunktion "E" für 1-flüglige Außentüren, als Objektschloss der Klasse 4, ohne Selbstverriegelung, Öffnungsrichtung nach außen, vorgerichtet für Profilzylinder (bauseitiger Einsatz eines Schließsystems), Notausgangsfunktion gemäß DIN EN 179, DIN rechts bzw. links (gemäß Einbauposition), Schloss vorgerüstet für den Einbau eines E-Tür-Öffners, Anforderung Einbruchschutz an Tür RC2;

Griffgarnitur:
Material:  Edelstahl gebürstet
Innenseite: Rahmentürdrücker schräg abgewinkelt nach DIN EN 179, Drückerrosette und
  Rosette für Zylinder
Außenseite: vertikale Griffstange türhoch, Rundrohr d=30 mm, PZ-Rosette für bauseitigen Zylinder

Achtung: die Türgriffe sind vor Ausführung zu bemustern!

Türschließer:
Türschließer einflügelige Tür mit Gleitschiene für barrierefreie Türen nach DIN 18040 bis Flügelbreite 1.250 mm bei max. 47 Nm Öffnungsmoment;
Ein Stück oben liegender Gleitschienen-Türschließer nach DIN EN 1154.
Schließablauf, Endanschlag und Öffnungsdämpfung hydraulisch kontrolliert und einstellbar, Schließverzögerung,
Schließkraft stufenlos einstellbar.
Schließergröße: 2 - 6, entsprechend der Türflügelbreite.
Mit Nachweis der Eignung für barrierefreie Türen nach DIN 18040.
Montage auf Bandgegenseite.
Farbe silber

*Hinweis: BT2 für 1-flügelige Außentür mit Drehflügelantrieb*
Schloss:
Mehrfach-Riegel-Fallenschloss (3-fach Verriegelung) nach DIN 18251-3 mit Panikfunktion als Wechselfunktion "E" für 1-flüglige Außentüren, als Objektschloss der Klasse 4, ohne Selbstverriegelung, Öffnungsrichtung nach außen, vorgerichtet für Profilzylinder (bauseitiger Einsatz eines Schließsystems), Notausgangsfunktion gemäß DIN EN 179, DIN rechts bzw. links (gemäß Einbauposition), Schloss vorgerüstet für den Einbau eines E-Tür-Öffners, Anforderung Einbruchschutz an Tür RC2;

Griffgarnitur:
Material:  Edelstahl gebürstet
Innenseite:  Rahmentürdrücker schräg abgewinkelt nach DIN EN 179, Drückerrosette und
  Rosette für Zylinder
Außenseite: ohne Schutzrosette, Rahmenprofil nicht für Schlossbohrung durchgebohrt zum Einsatz eines Halbzylinders (bauseits) nur auf der Innenseite

Achtung: die Türgriffe sind vor Ausführung zu bemustern!

Drehflügelantrieb:
Hinweis: Der Antrieb ist mit der hier beschriebenen Beschlagsgruppe im entsprechenden Türelement einzukalkulieren. Leistungsschnittstellen zum Gewerk Elektro gemäß Abschnitt 1.3 der ZTV.
Elektromechanischer Drehflügelantrieb in Sturzmontage (Bandgegenseite) mit Gestänge für nach außen aufschlagende 1-flüglige Ausgangsstür in 75 mm Bauhöhe, geprüft und zertifiziert nach DIN 18650 / EN 16005,
Zur barrierefreien Nutzung von einflügeligen Außen-/Haustüren DIN 18040-2,
sowohl als Türschließer mit Öffnungsautomatik als auch als Feststellvorrichtung nutzbar,
für Türgröße ca. 1.500 mm x 2.500 mm
Technische Merkmale:
Öffnungs- und Schließzeit einstellbar, elektrischer Endschlag einstellbar, Offenhaltezeit einstellbar von 0 bis 60 Sekunden,
Ausführung drückend, Kopfmontage auf der Bandgegenseite mit Gestänge (EN 6-7)
Türflügelbreite  bis 1.350 mm
Türmasse  bis 600 kg
Abmessungen (H/T/L): ca. 70 x 130 x 720 mm
Schließergrösse:  EN 6-7 (nach DIN 1154)
Netzanschluss  230 V AC, 50/60 Hz
Türöffnungswinkel  bis max. 110°

Ausführung mit verstellbarer Federkraft EN Größe 6-7, geprüft und zertifiziert nach DIN 18650/EN 16005 Leichtmetallabdeckhaube eloxiert EV 1 silberfarben und Montageplattensatz,
Automatikbetrieb mit erleichterter manueller Öffnung durch Öffnungsunterstützung (DIN 18040 optimiert),
intelligente digitale Steuerung (Kategorie 2 nach DIN EN 954-1 und Performance Level „d“ nach DIN EN ISO 13849-1) mit mind. 4 Signaleingängen für örtliche Taster, Programm-Schlüsselschalter, Zentralschaltung aus Empfang
Programm-Schlüsselschalter für bauseitigen Profilhalbzylinder der Schließanlage, die Angaben zum benötigten Halbzylinder sind durch den AN Außentüren/Pfosten-Riegel-Fassade in eigenständiger Zusammenarbeit mit dem AN Schließanlage abzustimmen.

Betriebsarten:
Daueroffen, Automatik, Nacht, Off  einstellbar über integrierten Programmschalter
Niedrigenergieantrieb gemäß DIN 18650 / EN 16005,
leichtes manuelles Öffnen von Drehtüren aus der Schließlage (ab 0°) durch entkoppelten Energiespeicher und intelligente Auswertung der Sensorik,
Türschließerbetrieb mit momentengeregeltem Schließvorgang,
Behinderungserkennung und Reversierung,
Diagnosefunktion und Fehlerspeicher,
sämtliche Einstellungen über Display-Programmschalter möglich

Anschlüsse:
getrennte Eingänge für innere und äußere Sensoren, Not-Stopp-Schalter, Programmschalter, Motorschloss, Türöffner, zwei zusätzliche Eingänge für die elektroseitige Zentralsteuerung und das elektroseitige Zugangskontrollsystem, Stromversorgung für externe Geräte (24 V DC, 1200 mA dauerhaft, kurzzeitig 1800 mA) und  türeigene Steuerung

Sicherheitseinrichtung:
Risikobewertung und elektromechanische Sicherheitseinrichtung für den Schwenkbereich der Tür in gesonderter Position/wird gesondert vergütet

Aktivierung über Groß-Flächentaster in gesonderter Position/wird gesondert vergütet

Türöffner elektrisch, zur Freigabe der Tür, 24 V DC, als Gegenstück zum Fallenschloss sowie Riegelschaltkontakt zur Abschaltung des Antriebs bei verriegelter Tür

Systeminterne Verkabelung zwischen Antrieb, Steuerung und Auslöseeinrichtungen ist Leistungsbestandteil und wird nicht gesondert vergütet.

*Hinweis: BT3 für 1-flg. Außentür, Notausgang DIN179, SVP, Knauf/Drücker, OTSB*
Schloss:
Mehrfach-Riegel-Fallenschloss (3-fach Verriegelung) nach DIN 18251-3 mit Panikfunktion als Wechselfunktion "E" für 1-flüglige Außentüren, als Objektschloss der Klasse 4, mit mechanischer Selbstverriegelung (SVP), Öffnungsrichtung nach außen, vorgerichtet für Profilzylinder (bauseitiger Einsatz eines Schließsystems), Notausgangsfunktion gemäß DIN EN 179, DIN rechts bzw. links (gemäß Einbauposition), Anforderung Einbruchschutz an Tür RC2;

Griffgarnitur:
Material:  Edelstahl gebürstet
Innenseite: Rahmentürdrücker schräg abgewinkelt nach DIN EN 179, Drückerrosette und
  Rosette für Zylinder
Außenseite: Kugelknauf, Hals schräg abgewinkelt, Drückerrosette und Rosette für Zylinder

Achtung: die Türgriffe sind vor Ausführung zu bemustern!

Türschließer:
Türschließer einflügelige Tür mit Gleitschiene für barrierefreie Türen nach DIN 18040 bis Flügelbreite 1.250 mm bei max. 47 Nm Öffnungsmoment,
Ein Stück oben liegender Gleitschienen-Türschließer nach DIN EN 1154.
Schließablauf, Endanschlag und Öffnungsdämpfung hydraulisch kontrolliert und einstellbar, Schließverzögerung,
Schließkraft stufenlos einstellbar.
Schließergröße: 2 - 6, entsprechend der Türflügelbreite.
Mit Nachweis der Eignung für barrierefreie Türen nach DIN 18040.
Montage auf Bandseite.
Farbe silber

*Hinweis: BT4 für 1-flg. Außentür, Notausgang DIN179, Knauf/Drücker, OTSG*
Schloss:
Mehrfach-Riegel-Fallenschloss (3-fach Verriegelung) nach DIN 18251-3 mit Panikfunktion als Wechselfunktion "E" für 1-flüglige Außentüren, als Objektschloss der Klasse 4, ohne Selbstverriegelung, Öffnungsrichtung nach außen, vorgerichtet für Profilzylinder (bauseitiger Einsatz eines Schließsystems), Notausgangsfunktion gemäß DIN EN 179, DIN rechts bzw. links (gemäß Einbauposition), Anforderung Einbruchschutz an Tür RC2;

Griffgarnitur:
Material:  Edelstahl gebürstet
Innenseite: Rahmentürdrücker schräg abgewinkelt nach DIN EN 179, Drückerrosette und
  Rosette für Zylinder
Außenseite: Kugelknauf, Hals schräg abgewinkelt, Drückerrosette und Rosette für Zylinder

Achtung: die Türgriffe sind vor Ausführung zu bemustern!

Türschließer:
Türschließer einflügelige Tür mit Gleitschiene für barrierefreie Türen nach DIN 18040 bis Flügelbreite 1.250 mm bei max. 47 Nm Öffnungsmoment,
Ein Stück oben liegender Gleitschienen-Türschließer nach DIN EN 1154.
Schließablauf, Endanschlag und Öffnungsdämpfung hydraulisch kontrolliert und einstellbar, Schließverzögerung,
Schließkraft stufenlos einstellbar.
Schließergröße: 2 - 6, entsprechend der Türflügelbreite.
Mit Nachweis der Eignung für barrierefreie Türen nach DIN 18040.
Montage auf Bandgegenseite.
Farbe silber

*Hinweis: BT5 für 1-flg. Außentür, Drücker/Drücker, OTSB*
Schloss:
Mehrfach-Riegel-Fallenschloss (3-fach Verriegelung) nach DIN 18251-3 für 1-flüglige Außentüren, als Objektschloss der Klasse 4, Öffnungsrichtung nach innen, vorgerichtet für Profilzylinder (bauseitiger Einsatz eines Schließsystems), DIN rechts bzw. links (gemäß Einbauposition), Anforderung Einbruchschutz an Tür RC2;

Griffgarnitur:
Material:  Edelstahl gebürstet
Innenseite: Rahmentürdrücker schräg abgewinkelt,
  Drückerrosette und Rosette für Zylinder
Außenseite: Rahmentürdrücker schräg abgewinkelt,
  Drückerrosette und Rosette für Zylinder

Achtung: die Türgriffe sind vor Ausführung zu bemustern!

Türschließer:
Türschließer einflügelige Tür mit Gleitschiene für barrierefreie Türen nach DIN 18040 bis Flügelbreite 1.250 mm bei max. 47 Nm Öffnungsmoment,
Ein Stück oben liegender Gleitschienen-Türschließer nach DIN EN 1154.
Schließablauf, Endanschlag und Öffnungsdämpfung hydraulisch kontrolliert und einstellbar, Schließverzögerung,
Schließkraft stufenlos einstellbar.
Schließergröße: 2 - 6, entsprechend der Türflügelbreite.
Mit Nachweis der Eignung für barrierefreie Türen nach DIN 18040.
Montage auf Bandseite.
Farbe silber

*Hinweis: BT6 für 2-flg. Außentür, Knauf/Drücker/Panikriegel*
Schloss:
Gangflügel:
Mehrfach-Riegel-Fallenschloss (3-fach Verriegelung) nach DIN 18251-3 für 1-flüglige Außentüren, als Objektschloss der Klasse 4, ohne Selbstverriegelung, Öffnungsrichtung nach außen, vorgerichtet für Profilzylinder (bauseitiger Einsatz eines Schließsystems), DIN rechts bzw. links (gemäß Einbauposition)
Standflügel:
Treibriegelschloss, Stulp aus nicht rostendem Stahl, incl. Gestänge, Stangenführungsplatten und Bodenbuchse (Edelstahl).
Anforderung Einbruchschutz an Tür RC2;

Griffgarnitur:
Material:  Edelstahl gebürstet
Gangflügel:
Innenseite: Rahmentürdrücker schräg abgewinkelt, Drückerrosette und Rosette für Zylinder
Außenseite: Kugelknauf, Hals schräg abgewinkelt, Drückerrosette und Rosette für Zylinder
Standflügel:
Innenseite: Panik-Treibriegel mit vertikalem Drückergriff

Außenseite:-

Achtung: die Türgriffe sind vor Ausführung zu bemustern!

ohne Türschließer

*Hinweis: Beschläge für Fenster - allgemeine Anforderungen*
Es sind hier in den Vorbemerkungen für die Ausstattung der Öffnungselemente Beschlagtypengruppen  ("BF" ) definiert, die bei den einzelnen Leistungsbeschreibungen der Öffnungselemente dann benannt werden. Die Beschlagausstattung gemäß dieser Beschlaggruppe ist beim Öffnungselement komplett einzukalkulieren.
Es sind für die einzelnen Beschlagsgruppen Beschläge aus einer einheitlichen Modellreihe eines Herstellers anzubieten und einzubauen.

Die Elemente der Beschlaggruppen "BF" sind bedarfsweise mit weiteren Komponenten zu ergänzen (z.B. Magnetkontakte). Diese Leistungen sind dann als separate Positionen ausgeschrieben. Eine Kompatibilität und Gesamtfunktion der Komponenten und Beschläge der Fensteranlagen ist durch den AN Außentüren/Pfosten-Riegel-Fassade sicherzustellen. Die technische Klärung zur Vorrüstung und zur Kompatibilität insbesondere auch der Elektrokomponenten mit der Gesamtfunktion des Fensterelements ist durch den AN Außentüren/Pfosten-Riegel-Fassade geschuldet. Die Aufwendungen hierfür werden nicht gesondert vergütet.

Sofern im Leistungsverzeichnis nichts anderes vorgeschrieben ist, müssen alle Beschlagteile, mit Ausnahme der Bedienungshebel, verdecktliegend angeordnet werden.
Die im Falz angeordneten Beschläge sind form- und kraftschlüssig mit den Profilen zu verbinden. Bei Schraubverbindungen in Profilwandungen sind Einnietmuttern oder Hinterlegstücke zu verwenden.

Die für die jeweilige Öffnungsart einzusetzenden Beschläge in ihrer Grundausstattung sind unter Berücksichtigung der Lastannahmen/Gewichte/Größen und der zu erreichenden Öffnungsweite nach den Bemessungstabellen des System-Herstellers einzusetzen. Alle Beschlagteile sind aus nichtrostenden Materialien herzustellen und müssen justierbar sein.
Beschläge incl. der erforderliche Zusatzteile wie zusätzliche Verriegelungen, Scherenbefestigungen, Eigenanschlag und Bänder.
Zubehör wie Drehsperren, Öffnungsbegrenzer, Schlösser und Fenstergriffe werden gesondert beschrieben.

Müssen bedingt durch die ausgeschriebenen Größen der Flügel besondere Maßnahmen zum dauerhaften Gebrauch getroffen werden (Verkleben der Verglasung, Sonderbauschrauben, Zuschlagsicherung, Verstärkung der Profile und Beschläge, etc.) sind diese, ohne gesonderte Beschreibung in der Position, zu berücksichtigen.
Die dauerhafte Funktionstüchtigkeit des Bauteiles ist in schriftlicher Form incl. der Systemgeberbestätigung nachzuweisen.

Fensteroliven sind in der Form passend zu den Türdrückern gefordert (siehe oben beschriebene Türbeschläge) als U-Form-Einhebelgriff in gebogener Ausführung, Querschnitt als abgeflachtes und sich zum Griffende verjüngendes Oval (Form ist sog. "Ulmer Griff" oder "Säbelgriff").
Achtung: die Fenstergriffe sind vor Ausführung im Zuge der Werkplanungsabstimmungen zu bemustern!

*Hinweis: BF1 Verdecktliegender Dreh-Kipp-Beschlag*
Verdecktliegender Dreh-Kipp-Systembeschlag mit Einhandbedienung und Mehrpunktverriegelung, Öffnungsweite in Kippstellung ca. 175 mm, DIN rechts bzw. links (gemäß Einbauposition), Dimensionierung unter Berücksichtigung der Lastannahmen für die jeweilige Flügelgröße nach den Bemessungstabellen des System-Herstellers

Konstruktionsmerkmale:
Alle Beschlagsteile, auch die Scheren- und die unteren Ecklager sind bei geschlossenem Flügel nicht sichtbar. Die innere Anschlagdichtung wird nicht durch Scheren- und Ecklagerausnehmungen unterbrochen.

Der Beschlag ist mit einer in Dreh- und in Kippstellung wirksamen frei positionierbaren Fehlbedienungssperre ausgestattet, das Ecklager ist gegen Ausheben gesichert.

Anordnung des Fenstergriffes z.T.  im unteren Drittelspunkt, max. 2.000 mm über OKFB) (abhängig von Brüstungshöhe).

Es ist ein Öffnungsbegrenzer mit folgenden Merkmalen einzusetzen:
Öffnungsbegrenzung bei max. 90°, energieverzehrender Endanschlag, Dämpfung über die gesamte Öffnungsweite (vermindert selbständige Bewegungen des Flügels z.B. bei Durchzug), wartungsfrei

Die Montage der Einzelteile des Beschlages in den Beschlagsaufnahmenuten des Falzbereiches der Profile erfolgt formschlüssig.

Korrosionsschutz nach DIN EN 1670:Klasse 4
Dauerlauf nach DIN EN 12400:Klasse 3

Fenstergriff:
RAL-geprüfte Kugelrastung, dauerhafter Gleichlauf, spürbare Positionierung, ganzflächig abdeckende Rosette,  Befestigung unsichtbar mit stabilisierenden Stütznocken,
Fenstergriff passend zu unter BT1 bis 6 Türbeschläge angebotenen Drückergarnituren - U-Form-Griff, Fenstergriff bei Erfordernis abschließbar ausgestattet (in Position dann beschrieben)
Material:  Edelstahl V2A

*Hinweis: BF2 Verdecktliegender Drehbeschlag*
Fensterflügelbeschlag und Bediengarnitur wie BF1, jedoch ausschließlich Drehbeschlag (ohne Kippfunktion).

*Hinweis: BF3 motorischer Kippantrieb und Verriegelung NRA*
NRA-System nach EN 12101-2
Es müssen geprüfte Komplettlösungen (NRA), bestehend aus Fenster und Antrieb eingesetzt werden. Bei Auftragserteilung ist ein zusammenfassendes Prüfzeugnis vorzulegen.
Geprüfte NRA müssen durch ein bauproduktenrechtliches CE-Zeichen gekennzeichnet werden.
Die zulässigen, geprüften Flügelabmessungen, Flügelgewichte und Flügelflächen für die jeweilige Öffnungsart und Ausführung sind nach den Bemessungsunterlagen des System-Herstellers zu ermitteln. (Dichtigkeit nach EN 14351-1)
Es dürfen nur geprüfte, zum System gehörende Beschläge eingesetzt werden (Art und Ausführung wird gesondert beschrieben). Weiterhin sind die RWA-Anlagen mit den jeweils zum beschriebenen System gehörenden Bändern auszustatten. Die erforderliche Anzahl ist den Bemessungstabellen des System-Herstellers zu entnehmen.
Profilbautiefen und Ansichten: siehe Systembeschreibung Standardsystem.

Mechatronischer Kipp-Beschlag für RWA nach EN 12101-2
Hinweis: Der Antrieb ist mit der hier beschriebenen Beschlagsgruppe im entsprechenden Fensterelement einzukalkulieren. Leistungsschnittstellen zum Gewerk Elektro gemäß Abschnitt 1.3 der ZTV.

Profilintegrierter mechatronischer Kipp-Beschlag für nach innen öffnende Profilsysteme
Funktionen:
NRA-Funktion ist der Lüftungsfunktion übergeordnet
NRA-Funktion 600/800/1000mm Hub
Merkmale:
Ansteuerung im RWA-Fall durch eine RWA-Zentrale oder durch Rauchabzug-Taster (Kabel bis Übergabedose dann Schnittstelle über Gewerk Elektro);
Montage der Verriegelungspunkte im Flügelprofil erfolgt ohne Fräsarbeiten; (Dichtheitsprüfung)
Vollständig verdeckte Beschlagsteile im geschlossenen Zustand;
Beschlag komplett ohne Treibriegelstangen und Eckumlenkungen; Zusatzverriegelung
kombinierte Öffnungs- und Verschlussüberwachung (mit e-Schließrolle mit Magnet) VDS Klasse C nach Bedarf;
Klemmschutz über Schaltleiste Schutzklasse 4 nach Erfordernis;

Trennbarer Leitungsübergang zwischen Blend- und Flügelrahmen; benötigter Einbaukabelübergang für den antriebausgestatteten Flügel ist mit einzukalkulieren.
Je betriebenem Fenster ein potentialfreier Kontakt mit Anschlussverkabelung einzukalkulieren.

Mechanische Notentriegelung

Technische Daten:
Eingangs-/Betriebsspannung: DC 24 V (-20% +30 %)
Nennstrom: ca. 1,3 A bei 300 N Volllast
Abschaltung:  integrierte elektronische Lastabschaltung über Steuergerät
Laufzeit:  ca. 5 sek. / 100 mm Hub
Einschaltdauer: 3 min. (ED/ON) 7 min. (AD/OFF)

*Hinweis: BF4 motorischer Kippantrieb und Verriegelung*
Profilintegrierter mechatronischer Kippbeschlag wie BF3, jedoch ausschließlich mit Lüftungsfunktion, kein Rauchabzug.
Bedienung über Lüftungstaster bauseits, Gewerk Elektro. Schnittstelle bauseitige Übergabedose.

*Hinweis: BF5 manuell bedienbarer Oberlicht-Kippbeschlag*
Oberlichtbeschlag mit einer (oder mehreren) querliegenden Schere(n). Die Schere muss durch die Betätigung eines Druckknopfes ausgehängt werden können. Die Öffnungsweite soll ca. 200 - 300 mm betragen.

Konstruktionsmerkmale:
- Alle Beschlagteile, auch die Gestängeabdeckung und die  Scheren, abgerundet (Softform).
- Die erforderliche Anzahl Scheren und Bänder sowie der Einsatz senkrechter Verriegelungen ist - unter Berücksichtigung der Lastannahmen für die jeweilige Flügelgröße - nach den Bemessungstabellen des System-Herstellers zu ermitteln.
- Zusätzlich muss der Beschlag mit Sicherungs- und Putzscheren ausgestattet werden. Die Scheren halten den Fensterflügel in der Putzstellung (Öffnungsweite 62° bis 90°). Die Scheren sichern den Fensterflügel bei der Rückführung von der Putz- in die Kippstellung.
- incl. abschließbarem Handhebel
- Die abgedeckte Zugstange ist bis auf ca. 1.350 mm über OKF herunterzuführen.
- Einbruchschutz/Klassifizierung nach DIN EN 1627 RC2

*Hinweis: BF6 motorischer Antrieb (Linearantrieb) Dachfenster NRA*
Als Antrieb für Dachfenster, geeignet für ''Rauchabzug'' und ''Lüftung''
Soloantrieb als kompakter Antrieb im Aluminiumrohr ohne störende Anbauteile

Funktion:
automatische Abschaltung beim Erreichen der Endpositionen
spritzwassergeschützt und staubdicht
wartungsfrei durch Dauerschmierung
äußere Teile korrosionsgeschützt
hitzefeste Silikon-Anschlussleitung
stabile knicksichere Konstruktion
Hublänge 750 mm incl. Synchronsteuerung und Lastabschaltung
Ansteuerung im RWA-Fall durch eine RWA-Zentrale oder durch Rauchabzug-Taster (siehe Abschnitt 1.3 der ZTV);

Technische Daten:
Eingangs-/Betriebsspannung: 24 V DC (20 V - 30 V DC)
Restwelligkeit:  < 20 %
Nennstrom:  ca. 7,6 A
Druck-/Zugkraft  >=3000 N
elektr. Anschluss:  4 x 1,5 mm²  Anschlusskabel, Länge ca. 4 m ab Kabelaustrittsstelle, Silikon weiß
Laufzeit:  ca. 12 - 13 mm/sec. bei + 20° C und Betriebsspannung von 24 V DC
Einschaltdauer:  3 min (ED/ON); 7 min. (AD/OFF)
Schutzart:  IP 54 nach DIN 40 050
Umgebungstemperatur:+5° C bis +60° C
Gehäusematerial:  Aluminiumrohr
Farbe:  E6 / C-0

Abmessungen:
Durchmesser 36 mm x (Hublänge + ca. 382 mm) inkl. Befestigungskonsolen

Die Gebäudeautomation greift den Anlagenzustand ab. Hierzu muss durch den AN Außentüren, Alu-Glas-Fassaden je betriebenem Fenster ein potentialfreier Kontakt mit Anschlussverkabelung geliefert und installiert werden, dies ist einzukalkulieren.
Der benötigte Einbaukabelübergang für den antriebausgestatteten Flügel ist mit einzukalkulieren.

*Hinweis: 1.8 Anschlüsse*

*Hinweis: Allgemeine Hinweise*
Die Ausbildung der Tür- und Fassadenanschlüsse ist gemäß den Ausführungsbeschreibungen bzw. Positionstexten vorzunehmen.  Hinweis: Türbodenanschlüsse und Schwellen sind in der Ausführungs-Systembeschreibung 3 beschrieben.

Die Herstellung aller Anschlüsse der Elemente umlaufenden an den rohbaulichen Baukörper ist vollumfänglich in den Leistungspositionen für die Elemente einzukalkulieren.

Die bauphysikalischen Einwirkungen durch das Raumklima und das Außenklima sind zu berücksichtigen. Die Anschlüsse zum Baukörper müssen den aktuell gültigen Anforderungen aus Wärme-, Schall- und Feuchteschutz sowie Fugenbewegungen gerecht werden.
Für die Anforderungen in Bezug auf den Wärmeschutz und Feuchteschutz mit der Vermeidung von Schimmelpilzen wird auf das VFF-Merkblatt ES.03, Wärmetechnische Anforderungen an Baukörperanschlüsse für Fenster verwiesen. Hier sind Anschlussbeispiele mit der Angabe des Temperaturfaktors f Rsi und dem längenbezogener Wärmedurchgangskoeffizienten enthalten.

Die Konstruktionen sind so zu gestalten, dass ein Feuchteausgleich nach außen ermöglicht wird. Ein Feuchteausgleich kann sichergestellt werden, wenn raumseitig Dichtmaterialien mit höherem Diffusionswiderstand verwendet werden als außenseitig. Äußere Einflüsse, wie Bauwerksbewegungen, dürfen die Abdichtungen nicht in ihrer Funktion beeinträchtigen. Bei Rohbauöffnungen mit größeren Spannweiten, auskragenden Bauteilen usw., sind größere Bauwerksbewegungen im Bereich der Anschlüsse zu erwarten.

Die Anschlussfugenabdichtung vom Baukörper zum Element zur kalten Außenseite sowie zur warmen Innenseite, ist entsprechend der Anforderungen aus dem Wärmeschutznachweis gemäß GebäudeEnergieGesetz (GEG) in der gültigen Fassung für Bauanschlüsse auszuführen, dieses kann mit Dichtungsfolien erfolgen, alternativ mit 3D-Dichtband.

Die Anforderungen an die bodennahe Abdichtung gegen Feuchte ist unten in folgendem Abschnitt "Abdichtungen im Anschluss zum Baukörper" beschrieben.

Die Folien sind vor Erstellung der Außenschale anzubringen.

Materialdicke: mind. 0,6 mm
Folienbreiten: sind gem. den in den Ausführungsbeschreibungen/ Positionen angegebenen Randbreiten zu Massivbauteilen zu bemessen.

Innen: raumseitige Abdichtung aller Montagefugen luftundurchlässig, Verwendung zwischen Elementrahmen und Baukörper von vierseitig umlaufenden Dichtfolien, überputzbar. Bei Fassaden und Türelementen ist die untere Abdichtung in jedem Fall bitumenverträglich auszuführen. Eine sichere Verklebung mit bauseitigen Bitumenabdichtungen ist zu gewährleisten.

Außen: äußere Abdichtung der Montagefugen ist wetterfest auszuführen, Verwendung von dreiseitig umlaufenden Dichtfolien, schlagregendicht und UV- beständig bzw. dreiseitig komprimierte, schlagregendichte Kompribänder (UV- beständig). Bei Fassaden und Türelementen ist die untere Abdichtung in jedem Fall bitumenverträglich auszuführen. Eine sichere Verklebung mit bauseitigen Bitumenabdichtungen ist zu gewährleisten.

Feuchtigkeitsschutz:
Zur Vermeidung von Schimmelpilzbildung muss der Faktor für den raumseitigen Wärmeübergangswiderstand f RSi >/= 0,70 sein.

Sämtliche Anschlüsse an angrenzende Bauteile sind in die Einheitspreise einzukalkulieren.
Die Anschlüsse müssen den bauphysikalischen Anforderungen gerecht werden. Das heißt, Anforderungen aus Wärmeschutz, Feuchteschutz, Schallschutz und Fugenbewegung sind zu berücksichtigen.

*Hinweis: Verankerung Glas-Aluminium-Warmfassade*
Die Verankerung der Fassadenpfosten erfolgt mittels zum System gehörender, toleranzausgleichender Konsolen aus Aluminium.
Montage erfolgt in Stahlbetonwänden, Pfosten in der Wandflucht, Glasebene vor der Wand.

Diese Konsolen werden jeweils in den Kopf und/oder Fußpunkten der Fassade angeordnet. Sie sind je nach Anforderung als Los- oder Festpunktaufhängung auszubilden.

Konstruktiv sind die Konsolen so auszubilden, dass sie eine zwängungsfreie Dilatation der Fassade gewährleisten. Gleichermaßen müssen Formänderungen des Baukörpers wie z.B. Deckendurchbiegungen ausgeglichen werden.

Alle Bauteile der Fassadenbefestigung müssen so ausgebildet sein, dass sie die auf die Fassade einwirkenden Kräfte sicher aufnehmen und auf das Tragwerk des Baukörpers übertragen.
Die Verankerungen der Aluminium-Elemente sind so auszuführen, dass Bewegungen des Baukörpers und die der Bauelemente aufgenommen werden können, ohne dass hieraus Belastungen auf die Aluminium-Konstruktion übertragen werden.
Die Montage der Aluminium-Bauelemente muss flucht- und lotrecht erfolgen. Die horizontalen Einbauebenen sind nach den Meterrissen einzumessen, die in jedem Geschoss 1x bauseits angebracht werden.

Alle zur Montage erforderlichen Befestigungsmittel sind in die Einheitspreise mit einzukalkulieren.
Befestigungs- und Verbindungsmittel - wie Schrauben, Bolzen und Dübel - müssen entsprechend dem jeweiligen Verwendungszweck und gemäß den Anforderungen ausgewählt werden. Die Befestigung der Konsolen am Baukörper erfolgt mittels Schrauben aus Edelstahl und bauaufsichtlich zugelassenen Dübeln.
Sämtliche Befestigungsteile, die der Witterung ausgesetzt sind bzw. in hinterlüfteten Bereichen liegen, sind aus Edelstahl zu fertigen.

*Hinweis: Verankerung Tür- und Fensterelemente*
Die Verankerung der Tür- und Fensterelemente hat gemäß DIN 18360 und den örtlichen Gegebenheiten statisch ausreichend zu erfolgen.

Die Befestigung des Blendrahmens erfolgt - mit für den jeweiligen Einbaufall geeigneten Dübeln - am Baukörper.

Der Abstand der Verankerungsstellen darf 800 mm nicht überschreiten.
Elemente mit speziellen Anforderungen an die Verankerung sind entsprechend ihrer jeweiligen Ausprägung und der Anforderung aus der Norm oder des Prüfzeugnisses auszuführen.
Jede Seite muss an mindestens zwei Stellen statisch ausreichend mit dem Bauwerk verankert werden.

Alle Bauteile der Elementebefestigung müssen so ausgebildet sein, dass sie die auf die Fassade einwirkenden Kräfte sicher aufnehmen und auf das Tragwerk des Baukörpers übertragen.
Die Verankerungen der Aluminium-Elemente sind so auszuführen, dass Bewegungen des Baukörpers und die der Bauelemente aufgenommen werden können, ohne dass hieraus Belastungen auf die Aluminium-Konstruktion übertragen werden.
Die Montage der Aluminium-Bauelemente muss flucht- und lotrecht erfolgen. Die horizontalen Einbauebenen sind nach den Meterrissen einzumessen, die in jedem Geschoss 1x bauseits angebracht werden.

Alle zur Montage erforderlichen Befestigungsmittel sind in die Einheitspreise mit einzukalkulieren.
Befestigungs- und Verbindungsmittel - wie Schrauben, Bolzen und Dübel - müssen entsprechend dem jeweiligen Verwendungszweck und gemäß den Anforderungen ausgewählt werden. Die Befestigung der Konsolen am Baukörper erfolgt mittels Schrauben aus Edelstahl und bauaufsichtlich zugelassenen Dübeln.
Sämtliche Befestigungsteile, die der Witterung ausgesetzt sind bzw. in hinterlüfteten Bereichen liegen, sind aus Edelstahl zu fertigen.

Leibungs-/ Wandmontage
Die Aluminiumtüren und -fenster sind in Stahlbeton-Außenwänden zu montieren.

Montagelage: alle Fenster einer Fensterachse (bis zu 4 Fenster) sind vertikal lotrecht exakt übereinander einzubauen. Alle Fenster einer Ebene in einer Fassadenabwicklung sind horizontal in einheitlicher Höhe zu montieren. Zur Vermessung siehe Allgemeine Vorbemerkungen Abschnitt 0.2.

Fugenbreite Planung: seitlich, unten, oben i.M. 15mm

Fugenfüllung: vorzugsweise 3D Dichtungsband

Für Fenster ist raumseitig die Basiskonstruktion für den Anschluss einer Fensterbank vorzurichten.
Außen wird bauseits eine Aluminium-Fensterbank mit seitlichen Aufkantungen durch das Gewerk WDVS angebracht.

Nach der Fenstermontage wird auf der Außenseite bauseits ein Wärmedämmverbundsystem aufgebracht. Das Blendrahmenprofil muss 4-seitig eine außenseitige Überdämmung von 5cm ermöglichen, bei Verbleiben von der geforderten Restansichtsbreite des Profils. Die Außensohlbank wird ebenfalls bauseits eingeordnet. Dafür ist bei Fenstern durch den AN ein Bankprofil einzuordnen. Das Fensterelement wird außen leicht zurücksitzend stumpf in die Stahlbetonwandöffnung eingebaut (Leibungsmontage ohne Anschlag, Montage soweit möglich außenbündig). Der Bereich zwischen Blendrahmen und Baukörper ist vollflächig mit Wärmedämmung zu verfüllen.

*Hinweis: Abdichtungen im Anschluss zum Baukörper*
Abdichtung zum Baukörper
Erforderliche Dichtungsprofile sind aus EPDM einzusetzen. Sie müssen in Beschaffenheit, Abmessung und Gestaltung dem vorgesehenen Verwendungszweck entsprechen. Ihre elastischen Eigenschaften müssen im vorkommenden Temperaturbereich den Anforderungen genügen.

Für Versiegelungen sind elastisch bleibende Dichtstoffe auf Silikon- oder Polysulfidbasis zu verwenden. Die Versiegelung muss unter Berücksichtigung der konstruktiven Gegebenheiten innerhalb der vorkommenden Temperaturbereiche an den anschließenden Bauteilen so haften, dass sie - unter Berücksichtigung der zulässigen Dehnungsbewegungen der Bauteile - nicht von den Haftflächen abreißt. PVC-Profile dürfen nicht mit bitumenhaltigen Stoffen in Verbindung kommen. Bei der Abdichtung von Anschlussfugen mit elastischen Dichtstoffen sind die DIN 18540 und die Verarbeitungs-Richtlinien des Herstellers zu befolgen.

Bei Abdichtung der Bauteile zum Baukörper mit Bauabdichtungsfolien ist die Auswahl nach deren Eigenschaften, geringe bzw. hohe Dampfdurchlässigkeit, entsprechend den jeweiligen Anforderungen vorzunehmen. Wird die Bauabdichtungsfolie verklebt, so müssen die Klebeflächen frei von Verunreinigungen und Fremdstoffen sein. Die Angaben des Herstellers sind zu beachten.

Die Ausführung der unteren Abdichtung der Elemente am Bodenanschluss hat entsprechend den jeweiligen Anforderungen gemäß DIN 18195 und DIN 18533-1 unter Gelände gegen Bodenfeuchte und  nichtdrückendes Wasser (Wassereinwirkungsklasse W1.1-E gemäß DIN 18533-1) und gegen Spritzwasser an Wandsockeln erdberührter Wände (Wassereinwirkungsklasse W4-E gemäß DIN 18533-1) bis in eine Höhe von 30cm über geplanter Oberkante Gelände zu erfolgen. Diese Abdichtungsmaßnahmen sind bei der jeweiligen Tür- und Fassadenelementposition vollumfänglich mit einzukalkulieren.
Die Abdichtung der Öffnungselemente gegen Feuchte gemäß DIN 18533-1 ist lückenlos, dicht und baustoffverträglich an die bauseitigen Gebäude-Vertikal- und Horizontalabdichtungen anzuschließen. Das sind bituminöse Bahnen- und Dickbeschichtungsabdichtungssysteme. Die Abdichtungsfolien des Auftragnehmers Aluminiumfenster/ Außentüren/ PR-Fassaden an den Öffnungselementen sind im erdberührten Bereich durch den AN mit davor eingebauten, in elementfarben pulverbeschichteten Aluminiumblechen gegen Beschädigungen zu schützen. Diese Bleche sind an den Öffnungselementen durch den AN sicher zu verwahren.

Feuchtigkeitsschutz
Bei der Wärmedämmung eines Bauteils ist stets darauf zu achten, dass die dampfdichten Materialien auf der warmen Seite und die dampfdurchlässigen auf der kalten Seite angebracht werden. Baukörperanschlüsse sind fachgerecht abzudichten.

Die Abdichtung der Fenster-, Tür- und Fassadenelemente zum Baukörper ist mit Bauabdichtungsfolien bzw. abgekanteten Blechprofilen einschl. geeigneter dauerelastischer Versiegelungen inkl. Vorfüller zu angrenzenden Bauteilen herzustellen.
Lage und Anordnung von Dampfsperren und Folien müssen wärme- und feuchttechnischen Erfordernissen entsprechen.

Alle Flächen der Fassade müssen so entkoppelt, gedämmt und abgedichtet werden, dass an keiner Stelle (Flächen, Ecken, Randbereiche, Deckenbereiche und Fußpunkte etc.) unzulässiges Tau- bzw. Kondensatwasser anfällt.
Zur Vermeidung von Tauwasser- und Schimmelpilzbildung auf raumseitigen Bauteiloberflächen darf die raumseitige Oberflächentemperatur von 12,6° C gemäß DIN 4108 bezogen auf 20° C Rauminnentemperatur und -5° C Außentemperatur, bei einer korrespondierenden Raumluftfeuchte von 50% nicht unterschritten werden.
Die Mindestforderungen zur Vermeidung von Schimmel- pilzbildung im Bereich von Wärmebrücken sind gemäß DIN 4108 einzuhalten. Soweit die Anschlussausbildungen entsprechend dem Beiblatt 2 zur DIN 4108 ausgeführt werden, ist kein gesonderter Nachweis erforderlich. Für alle abweichenden Konstruktionen müssen die Mindestanforderungen nachgewiesen werden.

Die bauphysikalischen Einwirkungen durch das Raumklima und das Außenklima sind zu berücksichtigen. Die Anschlüsse zum Baukörper müssen den Anforderungen aus Wärme-, Schall- und Feuchteschutz gerecht werden.
Die Anforderungen an die Anschlussfugenausbildung sind gemäß DIN 4108-7, DIN 4109 sowie DIN 18355 einzuhalten.
Für nähere Informationen wird der Leitfaden zur Montage der RAL-Gütegemeinschaften Fenster und Haustüren, Frankfurt a. M. empfohlen.

Die Anschlussfugenabdichtung vom Baukörper zum Element zur kalten Außenseite, sowie zur warmen Innenseite ist entsprechend der Anforderungen aus dem Wärmeschutznachweis gemäß Gebäudeenergiegesetz (GEG) für Bauanschlüsse auszuführen.

Sollten bedingt durch den Verwendungsort oder Art der Bauteile ein andere Funktion hinsichtlich der Beschaffenheit und Ausführung der Folien gefordert sein, wird dieses gesondert beschrieben.
Sollten Überlappungsbereiche zu angrenzenden Gewerken (z.B. der Bauwerksabdichtung) bestehen, so ist dieser Punkt mit der Bauleitung abzustimmen.

*Hinweis: 1.9 Bieterangaben*
Für  System 1.1  Wärmegedämmtes Aluminium Fenster-System:

Angebotener Hersteller Wärmegedämmtes Aluminium Fenster-System: '....................................................'

Angebotenes Fabrikat Wärmegedämmtes Aluminium Fenster-System: '....................................................'

Für  System 1.2  Wärmegedämmtes Aluminium Fenster-System mit integriertem Flügelrahmen:

Angebotener Hersteller Wärmegedämmtes Aluminium Fenster-System mit integriertem Flügelrahmen: '....................................................'

Angebotenes Fabrikat Wärmegedämmtes Aluminium Fenster-System mit integriertem Flügelrahmen: '....................................................'

Für System 2  Aluminium-Glas-Fassade:

Angebotener Hersteller Aluminium-Glas-Fassade: '....................................................'

Angebotenes Fabrikat Aluminium-Glas-Fassade : '....................................................'

Für System 3  Aluminium-Rahmen-Außentür:

Angebotener Hersteller Aluminium-Rahmen-Außentür: '....................................................'

Angebotenes Fabrikat Aluminium-Rahmen-Außentür: '....................................................'

Für  System 4  Glas-Aluminium-Dachsystem:

Angebotener Hersteller Glas-Aluminium-Dachsystem: '....................................................'

Angebotenes Fabrikat  Glas-Aluminium-Dachsystem: '....................................................'

RWA-Klappflügel in Glasdach:

Angebotener Hersteller RWA-Flügel: '....................................................'

Angebotenes Fabrikat RWA-Flügel: '....................................................'

Fenstergriffe und Türdrücker:

Alle  Fenstergriffe und Türdrücker müssen aus einer Produktserie kommen.

Angebotener Hersteller: '....................................................'

Angebotenes Fabrikat:: '....................................................'

RWA-Antriebe:

elektromotorische Antriebe der Rauchabzugsfenster;
alle Antriebe der Kipp- und Drehflügel müssen von einem Hersteller/ aus einer Produktreihe kommen und systemkompatibel zueinander mit einer RWA-Zentrale (bauseits) einsetzbar sein.

Angebotener Hersteller: '....................................................'

Angebotenes Fabrikat:: '....................................................'

### Bereich 1 Schulgebäude Bauteile A1, A2, A3

#### Abschnitt 1.1 Fensterelemente

**1.1.10 Außenfenster, Aluminium, 1 Flügel Dreh, 1.270*2.450 mm, SSK2**
*** gemäß Ausführungsbeschreibung 1
Hochwärmegedämmtes Alu-Fenstersystem
mit 75 mm Grundbautiefe

gemäß Ausführungsbeschreibung 1
Fensterelement liefern und fachgerecht montieren, Kopplung seitlich an Türelement in gleicher Bautiefe

Einbau gemäß Prinzipdarstellung Plan Nr. A _4503

Element mit folgenden Abmaßen:
Rohbauöffnung Breite: 1.270 mm
Rohbauöffnung Höhe:  2.450 mm
Blendrahmen mit 1 St. Drehflügel

Kopplung an Türelement einseitig mit vertikalem Kopplungspfosten, Länge 2.450 mm, Türelement in gesonderter Position

Schallschutzklasse  2

Wärmeschutz Uw  <=0,9 W/(m2K)

Verglasung Glastyp  GT5
Beschlag  BF2

Anschlüsse gemäß ZTV 1.8
Montageebene in Rohbauebene außen bündig

Fensternummer/ Türnummer gekoppeltes Element:
AF A 018-1/ AT A 018-1
Menge: 1,000 St

**1.1.20 Außenfenster, Aluminium, 2-tlg., 1 Flügel Dreh, 1 Festfeld, 1.760*2.450 mm, SSK2, SSV**
*** gemäß Ausführungsbeschreibung 1
Hochwärmegedämmtes Alu-Fenstersystem
mit 75 mm Grundbautiefe

gemäß Ausführungsbeschreibung 1
Fensterelement liefern und fachgerecht montieren, Kopplung seitlich an Türelement in gleicher Bautiefe

Einbau gemäß Prinzipdarstellung Plan Nr. A_4503

Element mit folgenden Abmaßen (bis zu):
Rohbauöffnung Breite: 1.760 mm
Rohbauöffnung Höhe:  2.450 mm
Blendrahmen mit 1 Zwischenpfosten,  mit 1 St. Drehflügel, 1 St. Festverglasung, Breite Festfeld ca. 560 mm

Kopplung mit vertikalem Kopplungspfosten, Länge 2.450 mm,

Schallschutzklasse  2

Wärmeschutz Uw  <=0,9 W/(m2K)

Verglasung Glastyp  GT4
Beschlag  BF2

Anschlüsse gemäß ZTV 1.8
Montageebene in Rohbauebene außen bündig

Fensternummer/ Türnummer gekoppeltes Element:
AF A 046-1/  AT A 046-1
Menge: 1,000 St

**1.1.30 Außenfenster, Aluminium, 2-tlg., 1 Flügel Dreh, 1 Festfeld, 1.820*2.450 mm, SSK2, SSV**
*** gemäß Ausführungsbeschreibung 1
Hochwärmegedämmtes Alu-Fenstersystem
mit 75 mm Grundbautiefe

gemäß Ausführungsbeschreibung 1
Fensterelement liefern und fachgerecht montieren, Kopplung seitlich an Türelement in gleicher Bautiefe

Einbau gemäß Prinzipdarstellung Plan Nr. A_4503

Element mit folgenden Abmaßen (bis zu):
Rohbauöffnung Breite: 1.820 mm
Rohbauöffnung Höhe:  2.450 mm
Blendrahmen mit 1 Zwischenpfosten,  mit 1 St. Drehflügel, 1 St. Festverglasung, Breite Festfeld ca. 550 mm,

Kopplung mit vertikalem Kopplungspfosten, Länge 2.450 mm,

Schallschutzklasse  2

Wärmeschutz Uw  <=0,9 W/(m2K)

Verglasung Glastyp  GT4
Beschlag  BF2

Anschlüsse gemäß ZTV 1.8
Montageebene in Rohbauebene außen bündig

Fensternummer/ Türnummer gekoppeltes Element:
AF A 047-5/  AT A 047-5
Menge: 1,000 St

**1.1.40 Außenfenster, Aluminium, 2-tlg., 1 Flügel Dreh, 1 Festfeld, 2.280*2.450 mm, SSK2, SSV**
*** gemäß Ausführungsbeschreibung 1
Hochwärmegedämmtes Alu-Fenstersystem
mit 75 mm Grundbautiefe

gemäß Ausführungsbeschreibung 1
Fensterelement liefern und fachgerecht montieren, Kopplung seitlich an Türelement in gleicher Bautiefe

Einbau gemäß Prinzipdarstellung Plan Nr. A_4503

Element mit folgenden Abmaßen (bis zu):
Rohbauöffnung Breite: 2.280 mm
Rohbauöffnung Höhe:  2.450 mm
Blendrahmen mit 1 Zwischenpfosten,  mit 1 St. Drehflügel, 1 St. Festverglasung, Breite Festfeld ca. 980 mm,

Kopplung mit vertikalem Kopplungspfosten, Länge 2.450 mm,

Schallschutzklasse  2

Wärmeschutz Uw  <=0,9 W/(m2K)

Verglasung Glastyp  GT4
Beschlag  BF2

Anschlüsse gemäß ZTV 1.8
Montageebene in Rohbauebene außen bündig

Fensternummer/ Türnummer gekoppeltes Element:
AF A 018-5/  AT A 018-5
Menge: 1,000 St

**1.1.50 Außenfenster, Einsatzelement, 1 Drehflügel, Aluminium, Rauchabzug, 1.220 mm x 840 mm**
*** gemäß Ausführungsbeschreibung 1
Hochwärmegedämmtes Alu-Fenstersystem
mit 75 mm Grundbautiefe als Einsatzelement in Pfosten-Riegel-Fassade

gemäß Ausführungsbeschreibung System 1.2
Fensterelement liefern und fachgerecht montieren

mit folgenden Abmaßen (ca.-Werte):
Breite (Achsmaß P-R-Fassade):1.220 mm
Höhe (Achsmaß P-R-Fassade):840 mm

1 St. Drehflügel als Rauchabzug, motorisch angetrieben und verriegelt,
freie Rauchabzugsöffnung mind. 0,5 m²,

Schallschutzklasse  3

Wärmeschutz Uw  <=0,9 W/(m2K)

Verglasung Glastyp  GT7
Beschlag  BF3

Ausführung gemäß Detailplan: A_4502

Elementbezeichnung: AF A 022-1, AF A 022-2, AF A 022-3,
  AF A 024-1
Einbauort: Schulgebäude A1 A 022 Mensa,
  A 024 Mehrzweckraum
Menge: 12,000 St

**1.1.60 Außenfenster, Einsatzelement, 1 Drehflügel, Aluminium, Rauchabzug, 1.380 mm x 840 mm**
*** wie Position 1.1.50
Außenfenster Drehflügel als Rauchabzug wie genannte Position, jedoch

Breite (Achsmaß P-R-Fassade):1.380 mm
freie Rauchabzugsöffnung mind. 0,6 m²

Elementbezeichnung: AT A 022-1, AT A 022-2
Einbauort: Schulgebäude A1 A 022 Mensa
Menge: 2,000 St

**1.1.70 Außenfenster, Einsatzelement, 1 Kippflügel, Aluminium, 1.220 mm x 840 mm**
*** gemäß Ausführungsbeschreibung 1
Hochwärmegedämmtes Alu-Fenstersystem
mit 75 mm Grundbautiefe als Einsatzelement in Pfosten-Riegel-Fassade

gemäß Ausführungsbeschreibung System 1.2
Fensterelement liefern und fachgerecht montieren

mit folgenden Abmaßen (ca.-Werte):
Breite (Achsmaß P-R-Fassade):1.220 mm
Höhe (Achsmaß P-R-Fassade):840 mm

1 St. Kippflügel mit manueller Bedienung,
max. Öffnungswinkel35°

Schallschutzklasse  3

Wärmeschutz Uw  <=0,9 W/(m2K)

Verglasung Glastyp  GT7
Beschlag  BF5

Ausführung gemäß Detailplan: A_4504

Einbauort: Schulgebäude A1
  A 001 Schülermitverwaltung,
  A 054 Elternsprechzimmer
Menge: 4,000 St

#### Abschnitt 1.2 Pfosten-Riegel-Fassaden

**1.2.10 Fassadenelement Haus A1 Ostseite EG Haupteingang, 9.100*3.200 mm**
*** gemäß Ausführungsbeschreibung 2
Hochwärmegedämmtes Aluminium- Glas- Fassadenelement
gemäß Ausführungsbeschreibung 2

bestehend aus 8 Pfosten und 3 Riegellagen,
Fassadenteilung und Pfosten-/Riegelabstand (Achsmaß) entsprechend Prinzipdarstellung Plannummer A_4504

Elementlänge (Rohbau)  9.100 mm
Elementhöhe (Rohbau)  3.200 mm
Fußbodenaufbau  150 mm

Unterer Anschluss (Bodenanschluss):
Fassadenelement wird auf Fußkonsolen in der Rohbauöffnung montiert mit Glasebene außenbündig mit Rohbauwand. Anschluss an Stahlbetonwand, außenseitig WDVS-Sockel mit Perimeterdämmung, der verbleibende Raum zwischen dem unteren Riegelprofil und dem Baukörper ist mit einem Dämmelement als Leistungsbestandteil des AN zu schließen;
- Innerer Anschluss:
innenseitig 2-fach gekantetes Aluminiumblech als Z-Profil, Abwicklung ca. 200 mm, auf Bodenplatte und mit Federklemmen am Riegel befestigt, Aluminiumblech farbig beschichtet, Farbton wie Pfosten/Riegel,
diffusionsdichter Anschluss aus gewebeverstärkter, reißfester Folie zwischen Pfosten/Riegel und Bodenplatte, selbstklebend, Abwicklung bis 250 mm, elementseitig in den Falz des Fassadenriegels geklemmt
- Äußerer Anschluss:
Dämmelement Paneel P1 an Riegelprofil, Höhe Dämmelement 180 mm; EPDM-Folie als Abdichtung zwischen Riegel und bituminöser Sockelabdichtung, selbstklebend, Abwicklung bis 250 mm;
2-fach gekantetes Aluminiumblech (Z-Profil), Abwicklung bis 80 mm, farbig beschichtet, Farbton wie Pfosten/Riegel, elementseitig in den Falz des Fassadenriegels geklemmt

Oberer Anschluss:
Fassadenelement wird mit Konsolen in der Rohbauöffnung montiert mit Glasebene außenbündig mit Rohbauwand.  Anschluss an Stahlbetonwand, außenseitig WDVS mit Klinkerriemchen. Der verbleibende Raum zwischen Riegelprofil und dem Baukörper ist mit einem Dämmelement Paneel P1 als Leistungsbestandteil des AN zu schließen,
-  Innerer Anschluss:
diffusionsdichter Anschluss aus gewebeverstärkter, reißfester Folie zwischen Riegel und Sturz, selbstklebend, Abwicklung Folie bis 200 mm, Anschluss an Sturzleibung mit Aluminiumblech abgewinkelt, Zuschnitt bis 150 mm, pulverbeschichtet, mit Federklemmen am Riegel befestigt,
- Äußerer Anschluss:
Dämmelement Paneel P1 an Riegelprofil, Höhe Dämmelement 180 mm; dampfdiffusionsoffener Anschluss aus gewebeverstärkter, reißfester Folie am Dämmpaneel umlaufend, selbstklebend, Abwicklung Sturzanschluss bis 200 mm, WDVS mit Klinkerriemchen schließt an Paneel an;

Seitlicher Anschluss:
Anschluss an Stahlbetonwand, Einbauebene siehe oben, außenseitig WDVS mit Klinkerriemchen, Paneelelement P1 am Pfosten, Dämmpaneelbreite 120 mm;
-  Innerer Anschluss:
diffusionsdichter Anschluss aus gewebeverstärkter, reißfester Folie zwischen Pfosten und Wand, selbstklebend,
Abwicklung Folie ca. 150 mm;
Anschluss an Wand mit Aluminiumblech abgewinkelt, Zuschnitt bis 150 mm, pulverbeschichtet, mit Federklemmen am Pfosten befestigt,
- Äußerer Anschluss:
dampfdiffusionsoffener Anschluss aus gewebeverstärkter, reißfester Folie zwischen Paneel und Stahlbetonwand, selbstklebend, Abwicklung Folie ca. 200 mm;

Füllung der Fassadenfelder (in dieser Position einzukalkulieren):
4 Felder (Achsmaß Pfosten / Riegel)
Abmessungen b/h ca.: 1.450 mm x 2.250 mm
Verglasung 4-seitig gelagertGlastyp GT3

1 Feld (Achsmaß Pfosten / Riegel)
Abmessungen b/h ca.: 470 mm x 2.250 mm
Paneelfüllung 4-seitig gelagertTyp P3
rechteckige Ausschnitte in Paneel in gesonderter Position

4 Felder (Achsmaß Pfosten / Riegel)
Abmessungen b/h ca.: 1.450 mm x 840 mm
Verglasung 4-seitig gelagertGlastyp GT3

2 Felder (Achsmaß Pfosten / Riegel)
Abmessungen b/h ca.: 1.300 mm x 840 mm
Verglasung 4-seitig gelagertGlastyp GT3

1 Feld (Achsmaß Pfosten / Riegel)
Abmessungen b/h ca.: 470 mm x 840 mm
Verglasung 4-seitig gelagertGlastyp GT3

Es werden folgende Einsatzelemente in die Konstruktion eingebaut, diese sind in gesonderten Positionen beschrieben und sind in dieser Position nicht einzukalkulieren:

2 Türelemente (Achsmaß Pfosten / Riegel)
Abmessung b/h ca.: 1.300 mm x 2.250 mm

Fassadenelement herstellen, liefern und funktionsfähig lot- und fluchtrecht einbauen, einschließlich aller Befestigungs- und Verbindungsmittel.

Einbauort: Schulgebäude A1 A 056 Haupteingang
Menge: 1,000 St

**1.2.20 Fassadenelement Haus A1 Ostseite EG, 2.500*3.200 mm**
*** wie Position 1.2.10
Hochwärmegedämmtes Aluminium- Glas- Fassadenelement
wie genannte Bezugsbeschreibung, jedoch

bestehend aus 3 Pfosten und 3 Riegellagen,
Fassadenteilung und Pfosten-/Riegelabstand (Achsmaß) entsprechend Prinzipdarstellung Plannummer A_4504

Elementlänge (Rohbau) 2.500 mm
Elementhöhe (Rohbau)3.200 mm
Fußbodenaufbau  150 mm

Füllung der Fassadenfelder (in dieser Position einzukalkulieren):
2 Felder (Achsmaß Pfosten / Riegel)
Abmessungen b/h ca.: 1.220 mm x 2.250 mm
Verglasung 4-seitig gelagertGlastyp GT3

Es werden folgende Einsatzelemente in die Konstruktion eingebaut, diese sind in gesonderten Positionen beschrieben und sind in dieser Position nicht einzukalkulieren:

2 Fensterelemente (Achsmaß Pfosten / Riegel)
Abmessung b/h ca.: 1.220 mm x 840 mm

Fassadenelement herstellen, liefern und funktionsfähig lot- und fluchtrecht einbauen, einschließlich aller Befestigungs- und Verbindungsmittel.

Einbauort: Schulgebäude A1 A 001 Schülermitverw.
  Schulgebäude A1 A 054 Elternsprechz.
Menge: 2,000 St

**1.2.30 Fassadenelement Haus A1 Westseite EG Mensa, 3.750*3.200 mm**
*** wie Position 1.2.10
Hochwärmegedämmtes Aluminium- Glas- Fassadenelement
wie genannte Bezugsbeschreibung, jedoch

bestehend aus 4 Pfosten und 3 Riegellagen,
Fassadenteilung und Pfosten-/Riegelabstand (Achsmaß) entsprechend Prinzipdarstellung Plannummer A_4502

Elementlänge (Rohbau)  3.750 mm
Elementhöhe (Rohbau)  3.200 mm
Fußbodenaufbau  150 mm

Füllung der Fassadenfelder (in dieser Position einzukalkulieren):
3 Felder (Achsmaß Pfosten / Riegel)
Abmessungen b/h ca.: 1.220 mm x 2.250 mm
Verglasung 4-seitig gelagertGlastyp GT3

Es werden folgende Einsatzelemente in die Konstruktion eingebaut, diese sind in gesonderten Positionen beschrieben und sind in dieser Position nicht einzukalkulieren:

3 Fensterelemente (Achsmaß Pfosten / Riegel)
Abmessung b/h ca.: 1.220 mm x 840 mm

Fassadenelement herstellen, liefern und funktionsfähig lot- und fluchtrecht einbauen, einschließlich aller Befestigungs- und Verbindungsmittel.

Einbauort: Schulgebäude A1 A 022 Mensa
Menge: 2,000 St

**1.2.40 Fassadenelement Haus A1 Westseite EG Mensa, 2.500*3.200 mm**
*** wie Position 1.2.10
Hochwärmegedämmtes Aluminium- Glas- Fassadenelement
wie genannte Bezugsbeschreibung, jedoch

bestehend aus 3 Pfosten und 3 Riegellagen,
Fassadenteilung und Pfosten-/Riegelabstand (Achsmaß) entsprechend Prinzipdarstellung Plannummer A_4502

Elementlänge (Rohbau)  2.500 mm
Elementhöhe (Rohbau)  3.200 mm
Fußbodenaufbau  150 mm

Füllung der Fassadenfelder (in dieser Position einzukalkulieren):
2 Felder (Achsmaß Pfosten / Riegel)
Abmessungen b/h ca.: 1.220 mm x 2.250 mm
Verglasung 4-seitig gelagertGlastyp GT3

Es werden folgende Einsatzelemente in die Konstruktion eingebaut, diese sind in gesonderten Positionen beschrieben und sind in dieser Position nicht einzukalkulieren:

2 Fensterelemente (Achsmaß Pfosten / Riegel)
Abmessung b/h ca.: 1.220 mm x 840 mm

Fassadenelement herstellen, liefern und funktionsfähig lot- und fluchtrecht einbauen, einschließlich aller Befestigungs- und Verbindungsmittel.

Einbauort: Schulgebäude A1 A 022 Mensa
Menge: 1,000 St

**1.2.50 Fassadenelement Haus A1 Westseite EG Mensa Ausgänge, 2.500*3.200 mm**
*** wie Position 1.2.10
Hochwärmegedämmtes Aluminium- Glas- Fassadenelement
wie genannte Bezugsbeschreibung, jedoch

bestehend aus 3 Pfosten und 3 Riegellagen,
Fassadenteilung und Pfosten-/Riegelabstand (Achsmaß) entsprechend Prinzipdarstellung Plannummer A_4502

Elementlänge (Rohbau)  2.500 mm
Elementhöhe (Rohbau)  3.200 mm
Fußbodenaufbau  150 mm

Füllung der Fassadenfelder (in dieser Position einzukalkulieren):
1 Feld (Achsmaß Pfosten / Riegel)
Abmessungen b/h ca.: 1.060 mm x 3.090 mm
Verglasung 4-seitig gelagertGlastyp GT3

Es werden folgende Einsatzelemente in die Konstruktion eingebaut, diese sind in gesonderten Positionen beschrieben und sind in dieser Position nicht einzukalkulieren:

1 Türelement (Achsmaß Pfosten / Riegel)
Abmessung b/h ca.: 1.380 mm x 2.300 mm

1 Fensterelement (Achsmaß Pfosten / Riegel)
Abmessung b/h ca.: 1.380 mm x 840 mm

Fassadenelement herstellen, liefern und funktionsfähig lot- und fluchtrecht einbauen, einschließlich aller Befestigungs- und Verbindungsmittel.

Einbauort: Schulgebäude A1 A 022 Mensa
Menge: 2,000 St

**1.2.60 Fassadenelement Haus A1 Nordseite EG, 5.000*3.200 mm**
*** wie Position 1.2.10
Hochwärmegedämmtes Aluminium- Glas- Fassadenelement
wie genannte Bezugsbeschreibung, jedoch

bestehend aus 5 Pfosten und 3 Riegellagen,
Fassadenteilung und Pfosten-/Riegelabstand (Achsmaß) entsprechend Prinzipdarstellung Plannummer A_4502

Elementlänge (Rohbau)  5.000 mm
Elementhöhe (Rohbau)  3.200 mm
Fußbodenaufbau  150 mm

Füllung der Fassadenfelder (in dieser Position einzukalkulieren):
4 Felder (Achsmaß Pfosten / Riegel)
Abmessungen b/h ca.: 1.220 mm x 2.250 mm
Verglasung 4-seitig gelagertGlastyp GT3

Es werden folgende Einsatzelemente in die Konstruktion eingebaut, diese sind in gesonderten Positionen beschrieben und sind in dieser Position nicht einzukalkulieren:

4 Fensterelemente (Achsmaß Pfosten / Riegel)
Abmessung b/h ca.: 1.220 mm x 840 mm

Fassadenelement herstellen, liefern und funktionsfähig lot- und fluchtrecht einbauen, einschließlich aller Befestigungs- und Verbindungsmittel.

Einbauort: Schulgebäude A1 A 024 Mehrzweckr.
Menge: 1,000 St

**1.2.70 Fassadenelement Haus A1 Nordseite EG, 2.500*3.200 mm**
*** wie Position 1.2.10
Hochwärmegedämmtes Aluminium- Glas- Fassadenelement
wie genannte Bezugsbeschreibung, jedoch

bestehend aus 3 Pfosten und 3 Riegellagen,
Fassadenteilung und Pfosten-/Riegelabstand (Achsmaß) entsprechend Prinzipdarstellung Plannummer A_4502

Elementlänge (Rohbau)  2.500 mm
Elementhöhe (Rohbau)  3.200 mm
Fußbodenaufbau  150 mm

Füllung der Fassadenfelder (in dieser Position einzukalkulieren):
2 Felder (Achsmaß Pfosten / Riegel)
Abmessungen b/h ca.: 1.220 mm x 2.250 mm
Verglasung 4-seitig gelagertGlastyp GT3

Es werden folgende Einsatzelemente in die Konstruktion eingebaut, diese sind in gesonderten Positionen beschrieben und sind in dieser Position nicht einzukalkulieren:

2 Fensterelemente (Achsmaß Pfosten / Riegel)
Abmessung b/h ca.: 1.220 mm x 840 mm

Fassadenelement herstellen, liefern und funktionsfähig lot- und fluchtrecht einbauen, einschließlich aller Befestigungs- und Verbindungsmittel.

Einbauort: Schulgebäude A1 A 025 Theorie 2
Menge: 1,000 St

**1.2.80 Fassadenelement Haus A1 Nordseite EG, 1.250*3.200 mm**
*** wie Position 1.2.10
Hochwärmegedämmtes Aluminium- Glas- Fassadenelement
wie genannte Bezugsbeschreibung, jedoch

bestehend aus 2 Pfosten und 3 Riegellagen,
Fassadenteilung und Pfosten-/Riegelabstand (Achsmaß) entsprechend Prinzipdarstellung Plannummer A_4502

Elementlänge (Rohbau)  1.250 mm
Elementhöhe (Rohbau)  3.200 mm
Fußbodenaufbau  150 mm

Füllung der Fassadenfelder (in dieser Position einzukalkulieren):

1 Feld (Achsmaß Pfosten / Riegel)
Abmessungen b/h ca.: 1.220 mm x 840 mm
Verglasung 4-seitig gelagertGlastyp GT7

Es werden folgende Einsatzelemente in die Konstruktion eingebaut, diese sind in gesonderten Positionen beschrieben und sind in dieser Position nicht einzukalkulieren:

1 Türelement (Achsmaß Pfosten / Riegel)
Abmessung b/h ca.: 1.220 mm x 2.300 mm

Fassadenelement herstellen, liefern und funktionsfähig lot- und fluchtrecht einbauen, einschließlich aller Befestigungs- und Verbindungsmittel.

Einbauort: Schulgebäude A1 A 024 Mehrzweckr.
  Schulgebäude A1 A 025 Theorie 2
Menge: 2,000 St

#### Abschnitt 1.3 Türelemente

**1.3.10 Außentürelement, 2 Türen 1-flg., Seitenteil+OL, Aluminium, 3.640*3000 mm, Drehtürantrieb, Fluchttüren DIN 179**
*** gemäß Ausführungsbeschreibung 3
Aluminium-Türsystem, als Einzelelement zum Einbau in massive Rohbaukonstruktion, Türelement mit 2 einzelnen Türflügeln, 1 festverglastem Seitenteil (zwischen den Flügeln) und 1 festverglastem Oberlicht,
gemäß Ausführungsbeschreibung 3,
Türelement liefern und fachgerecht montieren

lichte Wandöffnung (ab OK FFB):
Breite  3.640 mm
Höhe  3.000 mm
Fußbodenaufbau  150 mm

2 St. 1-flg. Türen, nach außen öffnend,
lichte Durchgangsbreite jeweils: 1.200 mm
Höhe Türflügel:  2.250 mm

Breite Seitenteil:  700 mm
Höhe Oberlichte:  750 mm

Beschlag Tür 1:  BT1
Beschlag Tür 2:  BT2 (Drehtürantrieb)
Verglasung:  GT1

Wärmeschutzanforderung:  Ud-Wert = 1,4  W/(m2K)
Schallschutzklasse:  3
Einbruchhemmung:  RC2

Anschlüsse gemäß ZTV 1.8
Montageebene seitlich stumpf in Leibung, oben vor der Rohbauaußenwand

einschließlich seitlicher und oberseitiger Rahmenverbreiterungen der Blendrahmenprofile von je 30mm

Zubehör: in gesonderter Position

Ausführung gemäß Detailplan: A_4501

Elementbezeichnung: AT A 017
Einbauort: Schulgebäude A3, A 017 Foyer FöS
Menge: 1,000 St

**1.3.20 Außentürelement, 2 Türen 1-flg., Seitenteil+OL, Aluminium, 3.640*3000 mm, Fluchttüren DIN 179**
*** wie Position 1.3.10
Außentürelement wie genannte Bezugsposition, jedoch

Beschlag Tür 1 und Tür 2:BT1

Elementbezeichnung: AT A 028
Einbauort: Schulgebäude A2, A028 Foyer Seks
Menge: 1,000 St

**1.3.30 Außentürelement 1-flg., Seitenteil+OL, Aluminium, 2.130*3.000mm, Fluchttür DIN 179**
*** gemäß Ausführungsbeschreibung 3
Aluminium-Türsystem, als Einzelelement zum Einbau in massive Rohbaukonstruktion, Türelement mit 1 Türflügel, 1 festverglastem Seitenteil und 1 festverglastem Oberlicht,
gemäß Ausführungsbeschreibung 3,
Türelement liefern und fachgerecht montieren

lichte Wandöffnung (ab OK FFB):
Breite  2.130 mm
Höhe  3.000 mm
Fußbodenaufbau  150 mm

einflg. Tür, nach außen öffnend,
lichte Durchgangsbreite: 1.300 mm
  (min. 1.200 mm)
Höhe Türflügel:  2.250 mm

Breite Seitenteil:  700 mm
Höhe Oberlichte:  750 mm

Beschlag Tür:  BT1
Verglasung:  GT1

Wärmeschutzanforderung:  Ud-Wert = 1,4  W/(m2K)
Schallschutzklasse:  3
Einbruchhemmung:  RC2

Anschlüsse gemäß ZTV 1.8
Montageebene seitlich stumpf in Leibung, oben vor der Rohbauaußenwand

einschließlich seitlicher und oberseitiger Rahmenverbreiterungen der Blendrahmenprofile von je 30mm

Zubehör: in gesonderter Position

Ausführung gemäß Detailplan: A_4501

Elementbezeichnung: AT A 0T3.2
Einbauort: Schulgebäude A3 Zugang TH3
Menge: 1,000 St

**1.3.40 Außentürelement 1-flg., Seitenteil+OL, Aluminium, 2.130*3.000mm, Fluchttür DIN 179**
*** wie Position 1.3.30
Außentür wie genannte Bezugsposition, jedoch:

Verglasung:  GT2

Schallschutzklasse:  4

Elementbezeichnung: AT A 0T4.2
Einbauort: Schulgebäude A2 Zugang TH4
Menge: 1,000 St

**1.3.50 Außentürelement 1-flg., Aluminium, OL, 1.480*3.200 mm, Fluchttür DIN 179**
*** gemäß Ausführungsbeschreibung 3
Aluminium-Türsystem, als Einzelelement zum Einbau in massive Rohbaukonstruktion, Türelement mit Türflügel und festverglastem Oberlicht gemäß Ausführungsbeschreibung 3,
Türelement liefern und fachgerecht montieren

Breite  1.480 mm
Höhe  3.200 mm
Fußbodenaufbau  150 mm

einflg. Tür, nach außen öffnend,
lichte Durchgangsbreite: 1.260 mm
  (min. 1.200 mm)
Höhe Türflügel:  2.250 mm

Höhe Oberlicht:  950 mm

Beschlag Tür:  BT4
Feldfüllung:  GT3

Wärmeschutzanforderung:  Ud-Wert = 1,4  W/(m2K)
Schallschutzklasse:  3
Einbruchhemmung:  RC2

Anschlüsse gemäß ZTV 1.8
Montageebene stumpf in Leibung, bündig mit Vorderkante der Rohbau-Außenwand

einschließlich seitlicher Rahmenverbreiterungen der Blendrahmenprofile von je 30mm, oberseitiger Rahmenverbreiterung von 60 mm

Zubehör: in gesonderter Position

Ausführung gemäß Detailplan: A_4501

Elementbezeichnung: AT A 021.1
Einbauort: Schulgebäude A1 A 021.1 Flur Küche
Menge: 1,000 St

**1.3.60 Außentür 1-flg., Aluminium, 1.280*2.850mm**
*** gemäß Ausführungsbeschreibung 3
Aluminium-Türsystem, als Einzelelement zum Einbau in massive Rohbaukonstruktion, Türelement mit 1 Türflügel,
gemäß Ausführungsbeschreibung 3,
Türelement liefern und fachgerecht montieren, Kopplung seitlich an Fensterelement in gleicher Bautiefe, Kopplungspfosten in Position Fensterelement

lichte Wandöffnung (ab OK FFB):
Breite  1.280 mm
Höhe  2.850 mm
Fußbodenaufbau  150 mm

einflg. Tür, nach innen öffnend,
lichte Durchgangsbreite: 900 mm
  (min. 1.000 mm)

Beschlag Tür:  BT5
Verglasung:  GT5

Wärmeschutzanforderung:  Ud-Wert = 1,4  W/(m2K)
Schallschutzklasse:  2
Einbruchhemmung:  RC2

Anschlüsse gemäß ZTV 1.8
Montageebene stumpf in Leibung, bündig mit Vorderkante der Rohbau-Außenwand

Zubehör: in gesonderter Position

Ausführung gemäß Detailplan: A_4503

Elementtyp:
Fensternummer/ Türnummer gekoppeltes Element:
AF A 018-1/ AT A 018-1
Menge: 1,000 St

**1.3.70 Außentür 1-flg., Aluminium, 1.240*2.850mm, SSV**
*** wie Position 1.3.60
Aluminium-Türsystem, als Einzelelement wie genannte Bezugsposition

lichte Wandöffnung (ab OK FFB):
Breite  1.240 mm

Verglasung:  GT4

Elementtyp:
Fensternummer/ Türnummer gekoppeltes Element:
AF A 046-1/  AT A 046-1
Menge: 1,000 St

**1.3.80 Außentür 1-flg., Aluminium, 1.310*2.850mm, SSV**
*** wie Position 1.3.60
Aluminium-Türsystem, als Einzelelement wie genannte Bezugsposition

lichte Wandöffnung (ab OK FFB):
Breite  1.310 mm

Verglasung:  GT4

Elementtyp:
Fensternummer/ Türnummer gekoppeltes Element:
AF A 047-5/  AT A 047-5
Menge: 1,000 St

**1.3.90 Außentür 1-flg., Aluminium, 1.340*2.850mm, SSV**
*** wie Position 1.3.60
Aluminium-Türsystem, als Einzelelement wie genannte Bezugsposition

lichte Wandöffnung (ab OK FFB):
Breite  1.340 mm

Verglasung:  GT4

Elementtyp:
Fensternummer/ Türnummer gekoppeltes Element:
AF A 018-5/  AT A 018-5
Menge: 1,000 St

**1.3.100 Außentür, Einsatzelement, 1-flg., Aluminium, 1.380 x 2.300 mm, Fluchttür DIN 179, SSV**
*** gemäß Ausführungsbeschreibung 3
Aluminium-Türsystem gemäß Ausführungsbeschreibung 3, als Einsatzelement in Pfosten-Riegel-Fassade,

Türelement liefern und fachgerecht montieren

Breite (Achsmaß PR-Fassade):1.380 mm
Höhe (Achsmaß PR-Fassade):2.300 mm
lichter Mindestdurchgang1.200 mm
Bodeneinstand Grundprofil150 mm

einflg. Tür, nach außen öffnend,
Fluchttür nach DIN 179

Beschlag Tür:BT1
Verglasung: GT3

Wärmeschutzanforderung:  Ud-Wert = 1,4  W/(m2K)
Schallschutzklasse:  3
Einbruchhemmung:  RC2

Zubehör: in gesonderter Position

Ausführung gemäß Detailplan: A_4502

Elementbezeichnung: AT A 022-1, AT A 022-2
Einbauort: Schulgebäude A1 A 022 Mensa
Menge: 2,000 St

**1.3.110 Außentür, Einsatzelement, 1-flg., Aluminium, 1.200 x 2.300 mm, Fluchttür DIN 179**
*** gemäß Ausführungsbeschreibung 3
Hochwärmegedämmtes Aluminium-Türsystem, als Einsatzelement in Pfosten-Riegel-Fassade

gemäß Ausführungsbeschreibung 2
Türelement liefern und fachgerecht montieren

Breite (Achsmaß PR-Fassade):1.200 mm
Höhe (Achsmaß PR-Fassade):2.300 mm
lichter Mindestdurchgang900 mm
Bodeneinstand Grundprofil150 mm

einflg. Tür, nach innen öffnend,
Fluchttür nach DIN 179

Beschlag Tür:BT3
Verglasung: GT1

Wärmeschutzanforderung:  Ud-Wert = 1,4  W/(m2K)
Schallschutzklasse:  3
Einbruchhemmung:  RC2

Zubehör: in gesonderter Position

Ausführung gemäß Detailplan: A_4502

Elementbezeichnung: AT A 024-2, AT A 025-2
Einbauort: Schulgebäude A1 A 024 Mehrzweckr.
  Schulgebäude A1 A 025 Theorie 2
Menge: 2,000 St

**1.3.120 Außentür, Einsatzelement, 1-flg., Aluminium, 1.300 x 2.300 mm, Drehflügelantrieb**
*** gemäß Ausführungsbeschreibung 3
Aluminium-Türsystem gemäß Ausführungsbeschreibung 3, als Einsatzelement in Pfosten-Riegel-Fassade,

Türelement liefern und fachgerecht montieren

Breite (Achsmaß PR-Fassade):1.300 mm
Höhe (Achsmaß PR-Fassade):2.300 mm
lichter Mindestdurchgang900 mm
Bodeneinstand Grundprofil150 mm

einflg. Tür, nach außen öffnend

Beschlag Tür:  BT2 (Drehtürantrieb)
Verglasung:  GT3

Wärmeschutzanforderung:  Ud-Wert = 1,4  W/(m2K)
Schallschutzklasse:  3
Einbruchhemmung:  RC2

Zubehör: in gesonderter Position

Ausführung gemäß Detailplan: A_4504

Elementbezeichnung: AT A 056.2
Einbauort: Schulgebäude A1 A 056 Haupteingang
Menge: 1,000 St

**1.3.130 Außentür, Einsatzelement, 1-flg., Aluminium, 1.300 x 2.300 mm, Fluchttür DIN 179**
*** gemäß Ausführungsbeschreibung 3
Aluminium-Türsystem gemäß Ausführungsbeschreibung 3, als Einsatzelement in Pfosten-Riegel-Fassade,

Türelement liefern und fachgerecht montieren

Breite (Achsmaß PR-Fassade):1.300 mm
Höhe (Achsmaß PR-Fassade):2.300 mm
lichter Mindestdurchgang900 mm
Bodeneinstand Grundprofil150 mm

einflg. Tür, nach außen öffnend,
Fluchttür DIN 179

Beschlag Tür:  BT1
Verglasung:  GT3

Wärmeschutzanforderung:  Ud-Wert = 1,4  W/(m2K)
Schallschutzklasse:  3
Einbruchhemmung:  RC2

Zubehör: in gesonderter Position

Ausführung gemäß Detailplan: A_4504

Elementbezeichnung: AT A 056.1
Einbauort: Schulgebäude A1 A 056 Haupteingang
Menge: 1,000 St

#### Abschnitt 1.4 Glas-Aluminium-Dach

*Hinweis: Einbausituation*
Die Aluminiumkonstruktion wird auf einer vierseitig umlaufenden Stahlbetonattika montiert. Die Oberkanten von zwei gegenüberliegende Seiten sind im Gefälle 5° betoniert. Parallel zu diesen beiden Seiten liegen die Pfosten der Konstruktion im gleichen Gefälle. Senkrecht dazu verlaufen drei Brettschichtholzbinder in etwa gleichen Abständen als Zwischenauflager, mit jeweils gleicher Oberkantenhöhe wie die Attika. Auf den Bindern verlaufen jeweils die Riegellagen der Glasdachkonstruktion.

Bauseits hergestellt wird die Dampfsperre auf dem Betondach bis einschließlich Oberseite der Attika. Außenseitig hat die Attika eine Wärmedämmung, die an der Oberseite mit einem Kantholz oberflächengleich mit der Stahlbetonattika abschließt.
Die Verankerung der Glasdachkonstruktion erfolgt an Trauf- und Firstseite mit den systemzugehörigen Konsolfüßen der Pfosten auf der Attika.

Der dichte Anschluss der Glasdachkonstruktion, die Wärmedämmung der Attikaoberseite und die obere Attikaabdeckung gehören zur im Folgenden beschriebenen Leistung (siehe Positionstext).

**1.4.10 Selbsttragende Aluminium Fassade als Glasdach, 11.600 mm*8.930 mm**
*** gemäß Ausführungsbeschreibung 4
Selbsttragende Aluminium-Fassade
gemäß Ausführungsbeschreibung 4 als flachgeneigtes Pultdach mit  Einsatzelementen als Aluminium-Dachfenster als RWA-System nach EN 12101-2 ohne Berücksichtigung des Seitenwindeinflusses,

bestehend aus 7 Pfosten (Sparren) und 5 Riegellagen,
Fassadenteilung und Pfosten-/Riegelabstand (Achsmaß) entsprechend Prinzipdarstellung Plannummer 4302

Abmessung der Rohbauöffnung im Stahlbetondach:
lichte Breite  10.500 mm
lichte Länge (Grundrissprojektion)  8.000 mm

Gesamtgröße (mit umlaufender Attikaabdeckung):
Trauf- und Firstbreite:  11.600 mm
Ortganglänge:  8.930 mm

Dachneigung ca.  5°

Auflager umlaufend auf Stahlbetonattika und auf Brettschichtholzbinder quer zur Sparrenlage,
Breite Betonattika Traufe und First  350 mm
Breite Attika gesamt Traufe, First  500 mm
Breite Betonattika Ortgang  250 mm
Breite Attika gesamt Ortgang  600 mm
Breite Holzbinder  220 mm

Füllung der Dachflächenfelder (in dieser Position einzukalkulieren):
10 Felder (Achsmaß Pfosten / Riegel)
Abmessungen b/h ca.: 1.750 mm x 1.930 mm
Verglasung 4-seitig gelagertGlastyp GT9

6 Felder (Achsmaß Pfosten / Riegel)
Abmessungen b/h ca.: 1.750 mm x 2.060 mm
Verglasung 4-seitig gelagertGlastyp GT9

6 Felder (Achsmaß Pfosten / Riegel)
Abmessungen b/h ca.: 1.750 mm x 2.150 mm
Verglasung 4-seitig gelagertGlastyp GT9

Es werden folgende Einsatzelemente in die Konstruktion eingebaut, diese sind in gesonderten Positionen beschrieben und sind in dieser Position nicht einzukalkulieren:

2 Dachfensterelemente (Achsmaß Pfosten / Riegel)
Abmessungen b/h ca.: 1.750 mm x 1.930 mm

Anschluss an Rohbau an Trauf- und Firstseite:
Fassadenelement wird auf Fußkonsolen auf der Attikaoberseite (Pfostenunerkanten in einer Ebene mit Attikaoberseiten)  montiert. Der erste Riegel liegt jeweils etwa an der Innenkante der lichten Dachöffnung. In der Verglasungsebene liegt ein durckfestes Paneel oberhalb der Attika, 52 cm breit, am Riegel eingespannt und druckfest (betretbar) auf der Attika gelagert. Hohlräume zwischen Attika und Paneel werden mit Mineralwolle ausgefüllt, gesamter Anschluss ist Bestandteil der hier beschriebenen Leistung;
- Innerer Anschluss:
innenseitig 1-fach gekantetes Aluminiumblech, Abwicklung ca. 200 mm, auf Attika und mit Federklemmen am Riegel befestigt, Aluminiumblech farbig beschichtet, Farbton wie Pfosten/Riegel,
diffusionsdichter Anschluss aus gewebeverstärkter, reißfester Folie zwischen Pfosten/Riegel und Bodenplatte, selbstklebend, Abwicklung bis 300 mm, elementseitig in den Falz des Fassadenriegels geklemmt
- Äußerer Anschluss:
Dämmelement Paneel P1 an Riegelprofil, Breite Dämmelement 520 mm; dampfdiffusionsoffener Anschluss aus gewebeverstärkter, reißfester Folie am Dämmpaneel umlaufend auf bauseitigen Attikaabschluss (Kantholz, Kappleiste als Abschluss Dachabdichtungsbahn), selbstklebend, Abwicklung 250 mm;

Anschluss an Rohbau an geneigten Ortgangseiten:
Der äußere Pfosten liegt jeweils an der Innenkante der lichten Dachöffnung. In der Verglasungsebene liegt ein durckfestes Paneel oberhalb der Attika, 63 cm breit, am Pfosten eingespannt und druckfest (betretbar) auf der Attika gelagert. Hohlräume zwischen Attika und Paneel werden mit Mineralwolle ausgefüllt, gesamter Anschluss ist Bestandteil der hier beschriebenen Leistung;
- Innerer Anschluss:
innenseitig 1-fach gekantetes Aluminiumblech, Abwicklung ca. 350 mm, auf Attika und mit Federklemmen am Riegel befestigt, Aluminiumblech farbig beschichtet, Farbton wie Pfosten/Riegel,
diffusionsdichter Anschluss aus gewebeverstärkter, reißfester Folie zwischen Pfosten/Riegel und Bodenplatte, selbstklebend, Abwicklung bis 500 mm, elementseitig in den Falz des Fassadenpfostens geklemmt
- Äußerer Anschluss:
Dämmelement Paneel P1 an Pfostenprofil, Breite Dämmelement 630 mm; dampfdiffusionsoffener Anschluss aus gewebeverstärkter, reißfester Folie am Dämmpaneel umlaufend auf bauseitigen Attikaabschluss (Kantholz, Kappleiste als Abschluss Dachabdichtungsbahn), selbstklebend, Abwicklung 250 mm;

2-fach gekantete Attikaabdeckung umlaufend aus Aluminium mit Dehnungsstößen in gesonderter Position.

Fassadenelement herstellen, liefern und funktionsfähig lot- und fluchtrecht einbauen, einschließlich aller Befestigungs- und Verbindungsmittel.

Einbauort: Schulgebäude A1 A 055 Foyer
Menge: 1,000 St

**1.4.20 Dachfenster, 1 Klappflügel, Aluminium, Rauchabzug, 1.750*1.930 mm**
wärmegedämmtes Aluminium Dachflächenfenster-System
für den Einsatz in flachgeneigtem Dach, Neigungswinkel 5°

gemäß Ausführungsbeschreibung System 4,
Fensterelement liefern und fachgerecht montieren

mit folgenden Abmaßen (ca.-Werte):
Breite (Achsmaß P-R-Fassade):1.750 mm
Höhe (Achsmaß P-R-Fassade):1.930 mm

1 St. Klappflügel als Rauchabzug, motorisch angetrieben und verriegelt,
freie Rauchabzugsöffnung min. 1 m²,
max. Öffnungswinkel 90° (durch Antrieb begrenzt ca. 19°)

Konstruktionsmerkmale
Der Blendrahmen wird in den Glasaufnahmefalz der Lichtdachkonstruktion eingespannt.
Das Einsatzelement ist mit flachem / hohem Blendrahmen auszuführen.
Die Ausbildung der Isolationszone der Blendrahmen- und Flügelprofile erfolgt gemäß den Uw Vorgaben an das Bauteil.
Der Flügelrahmen ist mit flacher Glasleiste und verdeckt liegender Glasleistenverschraubung ausführen.
Die Entwässerung und  Belüftung erfolgt über die äußere Kammer direkt auf die Dachebene sowie über den Glasfalzgrund in den Riegelpfalz der Dachkonstruktion.
Die Abdichtung der Flügelrahmen erfolgt über eine äußere, eine innere und eine zusätzliche Mitteldichtungsebene.
Eine außen beidseitig abgeschrägte Glasklemmleiste überdeckt den Falzbereich vollständig.
Zum System gehörende Drehbänder werden verdeckt angeordnet und über Nutensteine befestigt. Öffnungswinkel bis 90° sind ausführbar.
Die einzubauenden Linear-Antriebe für die Betätigung der Flügel werden gesondert beschrieben.
Das maximale Flügelgewicht beträgt 250 kg.

uf-Wert Rahmen  1,2 W/m²K

Verglasung Glastyp  GT9
Beschlag  BF6

Ausführung gemäß Detailplan: 4302

Einbauort: Schulgebäude A1 A 055 Foyer
Menge: 2,000 St

#### Abschnitt 1.5 Zubehör

**1.5.10 Montage Einbaukabelübergang**
Einbaukabelübergang zum verdeckten und bündigen Einbau in Tür-/Fensterfalze zur unmittelbaren Stromübertragung vom Türrahmen zum Türblatt liefern und gemäß Herstellerempfehlung einbauen.

Ausführung als flexibler, nicht rostender Metallschlauch mit integriertem Flexkabel gegen Kabelbruch, hartverchromt oder Edelstahl, mit Endkappen, in Tür- und Fensterelementen, sofern nicht in der zu kalkulierenden Beschlagsgruppe enthalten.

Länge  30 cm
Öffnungswinkel  min. 110°
Zyklen bei 180° Drehungen1.000.000
Menge: 12,000 St

**1.5.20 Magnetschalter-Set, Fenster und Türen**
Zulage für Ausführung der Fenster- und Türelemente mit einem Magnetschalter-Set

Magnetschalter-Set zur elektronischen Öffnungs- und Verschlussüberwachung von Aluminiumrahmenfenstern.
Magnetschalter-Set abgestimmt auf das angebotene Fensterprofil in Verbindung mit den angebotenen Beschlägen.

Bestehend aus:
Magnetschalter
6,00m Anschlussleitung, Typ LIYY 4 x 0,14mm² halogenfrei
Dauermagnet

Besonderheiten:
Fremdfeldkontakt am Leitungsende erkennbar
besonders abriebfeste Leitung

VdS-Zulassungen:
kombinierte Öffnungs- und Verschlussüberwachung Klasse C

Abrechnung pro St.
Menge: 34,000 St

**1.5.30 Risikobewertung für automatischen Fenster-Kippflügelantrieb**
Durchführung und Dokumentation der Risikobewertung für automatischen Fensterkippflügelantrieb nach DIN 18650 / EN 16005 zur Gewährleistung des sicheren Betriebs des motorisch betriebenen Fensters im greifbaren Bereich in einer Schule mit den erforderlichen Schutzmaßnahmen.
Menge: 1,000 St

**1.5.40 Fensterüberwachung, Eingriffschutz für kraftbetätigte Fenster und Lamellen**
Baugruppe Eingriffschutz für automatisch bedienbare kraftbetätigte Fenster und Lamellen. Das System überwacht den Fensterbereich und stoppt bzw. fährt die Fenster auf bei Einklemmgefahr.
Überwachung Schutzklasse 4

Deckenmontage des Sensors (UP in Abhangdecke); Überwachung mehrerer Fenster möglich,
umfasst Sensor, Steuerung und Verkabelung einschließlich Verbindung zur RWA
Menge: 3,000 St

**1.5.50 Verleistung Aluminium-Winkelprofil**
Verleistung Wandanschluss Tür- oder Fensterelemente mit Alu-Winkelprofil

Wandanschluss seitlich und oben mit Aluminium-Winkelprofilen ca. 20/30 mm,
Verleistung beidseitig (Band- und Bandgegenseite),
Winkelprofile in Tür- bzw. Fensterfarbe (pulverbeschichtet),
Befestigung geklebt auf Blendrahmenprofil

soweit nicht in den Leistungsbeschreibungen der Elemente bereits enthalten!

Einbauort: alle Sturzanschlüsse, seitliche Leibungsanschlüsse in Abstimmung mit Architekt und Bauüberwachung
Menge: 56,000 m

**1.5.60 Ausschnitt in Paneelfüllung rechteckig bis 250 mm*250 mm**
Herstellen eines rechteckigen Ausschnitts in einem Dämmpaneel der Fassadenausfachung, Außenschalen aus Aluminiumblech, Kern aus PU-Schaum,
Paneeldicke bis 50 mm,
Ausschnittgröße bis 250 mm*250 mm,
Schnittflanken dicht abkleben
Menge: 2,000 St

**1.5.70 Fenstergriff abschließbar, als Zulage**
Fenstergriff wie in Positionen beschrieben BF1, BF2, jedoch abschließbar, als Zulage zu Fensterposition
Menge: 4,000 St

**1.5.80 Baunebenleistungen Schlitz- und Bohrarbeiten in Massivwänden**
Erforderliche Bauleistungen zur Verkabelung der Tür und Fensterantriebe, umfasst Bohrungen in Stahlbetonwänden für Kabeldurchführungen für 14 RWA-Antriebe sowie Schlitzarbeiten für die Flügelantriebe bis 0,6 m je Anlage und Verschließen der Schlitze.
Nebenleistung für die Verkabelung bis bauseitige Übergabedose (Bestandteil der Hauptposition der jeweiligen Anlage).
Menge: 1,000 St

**1.5.90 Poller mit Feststeller, Edelstahl H 1.000 mm**
Türpoller mit Feststeller aus Edelstahl, bestehend aus:
Quadratrohrpfosten 100x100x5 mm, Gesamthöhe 1.000 mm, mit Fußplatte 300x300 mm, 4 Bohrungen zur Befestigung mit Anker M10 auf bauseitigem Betonfundament, einschließlich 4 St. Anker,
Material aller Teile Edelstahl matt gebürstet,
Höhe über Gelände eingebaut: 1.000 mm

mit Türfeststeller mit Fanghaken, am Pfosten montiert (geschraubt), Höhe ca. 800 mm über Gelände,
Länge Feststeller mit Fanghaken ca. 133 mm
Türpuffer schwarz integriert, Dm 40 mm,
inkl. Gegenstück für Fanghaken an Tür montieren, Höhe etwa 800mm über Gelände.
Die Arretierung ist durch Umschaltfunktion deaktivierbar.
Material Feststeller: Edelstahl matt gebürstet

Das Fabrikat von Pfosten und Feststeller ist mit der Werkplanung zur Freigabe vorzulegen.

Verwendungsstelle: außen vor AT A 022-1, AT A 022-2,
AT A 056-1, AT A 056-2
Menge: 4,000 St

**1.5.100 Türpuffer gefedert Wandmontage außen**
Türpuffer ohne Fanghaken in gefederter Ausführung/mit Schlagdämpfung für die Wandmontage, geeignet für das Türblattgewicht der Außentür liefern und gemäß Herstellerempfehlung fachgerecht montieren,

die Montage ist auf zugehöriger eigener geschlossener Distanz-Unterkonstruktion aus Metall, thermisch entkoppelt, zeitlich vor der WDVS-Außenwandbekleidung vorzunehmen, eine Dämmstärke von 160mm ist zu überbrücken.

Ausführung Türstopper mit schwarzem Gummipuffer, Pufferaufnahme aus Edelstahl V2A, matt gebürstet und Befestigungsmaterial
Ausführung mit Tiefenverstellbarkeit bis 20 mm durch zusätzliche Unterlage aus Leichtmetall passend zum System

Einbauort:
außen vor AT A 0T3.2, AT A 0T4.2, AT A 017, AT A 028
Menge: 6,000 St

**1.5.110 Einbauteil Elektro-Türöffner 24 V DC**
Elektrischer Türöffner in Arbeitsstromausführung, mit Signalprozessor und Stromsparmodus, universal DIN rechts/ links einsetzbar, mit 3mm verstellbarer Radiusfalle, Falleneingrifftiefe 6mm, mit bipolarer EMV-Schutzdiode,
Haltekraft  5000 N
Nennspannung Dauerbetrieb8-24 V AC/DC
Stromaufnahme  50mA (bei 12  24 V)
Abmessungen (B x H x T)ca. 15,8 x 59,5 x 25,5 mm
  mit Schließblech

Leichtmetallabdeckhaube im Farbton eloxiert EV 1

Ausführung einschließlich Kabelmontage bis zur bauseitigen Übergabedose in ca. 2,5 m Entfernung, Vorrüstung in Türprofil und Schloss

Zentrale Schaltung des Türöffners bauseits (Gewerk Elektro), Funktionen Momentkontakt, Daueroffen und Geschlossen

Hinweis Verriegelung
Türöffner elektrisch 24 V DC zur Freigabe der Tür, als Gegenstück zum Fallenschloss, sowie Riegelschaltkontakt (gesonderte Pos.) zur Abschaltung des Antriebs bei verriegelter Tür (1 Stück pro Antrieb) sind vorzusehen.

Verwendungsstelle:
AT A 017-1, AT A 056-1, AT A 056-2
Menge: 3,000 St

**1.5.120 Sicherheitsrelais**
Sicherheitsrelais zur Trennung von Türöffner 24 V DC und Steuerung.
Menge: 3,000 St

**1.5.130 Riegelschaltkontakt, Klasse C**
Riegelschaltkontakt Klasse C, für ein- und zweitourige Schlösser mit/ohne E-Öffnerfunktion, zur Rückmeldung des Verschlusszustandes, für Einbau-Montage, einschließlich der Vorrüstung der Profile und Schlosstechnik,
Lieferung und Einbau

Verwendungsstelle: AT A 0T3.2, AT A 0T4.2, AT A 017, AT A 028, AT A 022-1, AT A 022-2, AT A 024, AT A 025, AT A 056-1, AT A 056-2
Menge: 12,000 St

**1.5.140 Risikobewertung für automatischen Drehflügelantrieb**
Durchführung und Dokumentation der Risikobewertung für automatischen Drehflügelantrieb nach DIN 18650 / EN 16005 zur Gewährleistung des sicheren Betriebs des automatischen Türsystems mit den erforderlichen Schutzmaßnahmen.
Umfasst 2 Türantriebe:
Außentür A017-1 Foyer FöS
Außentür A056-1 Haupteingang
Menge: 1,000 St

**1.5.150 Notschalter zur Abschaltung der Netzspannung**
Notschalter in Unterputzausführung mit Glasscheibe und Beleuchtung zur Abschaltung der Netzspannung liefern und einbauen

Schutzart min. IP 20

Einbauort:
Außentür A017-1 Foyer FöS
Außentür A056-1 Haupteingang
Menge: 2,000 St

**1.5.160 Absicherung der Schließkante kraftbetätigter Türen - Sensorleiste**
Absicherung der Schließkante kraftbetätigter Drehflügeltüren mit Sensorleiste geprüft nach DIN 18650 / EN 16005, auf dem Türblatt montiert, zur Absicherung des Schwenkbereiches der Tür in Öffnungs- und Schließrichtung

Anzahl der Sensorleisten je Türflügel gemäß Herstellervorschrift

Sensorleiste für Außentüren und alle Bodenverhältnisse (z.B. Reinstreifenmatte, Metallschiene, dunkle und absorbierende Böden, glänzende und nasse Fliesen, Gitterroste)
Ausführung mit integrierter Wandausblendung, Regenabdeckung zum Schutz der Sensorleiste gegen Störeinflüsse durch Regen und Energiesparmodus

Türflügelbreite  ca. 1.500 mm

Nebenschließkantenabsicherung im Bereich der Türbänder
durch mechanischen Fingerschutz in gesonderter Position(wird gesondert vergütet)

Einbauort:
Außentür A017-1 Foyer FöS
Außentür A056-1 Haupteingang
Menge: 2,000 St

**1.5.170 Absicherung Nebenschließkante kraftbetätigter Türen - Fingerschutz**
Fingerschutz zur Sicherung der Bandgegenseite an der Nebenschließkante von kraftbetätigten Drehflügeltüren DIN EN 16005 liefern und gemäß Herstellervorschrift fachgerecht montieren

Fingerschutz als selbsttätig auf konstante Spannung ziehendes Schutzrollo
Profile aus Aluminium, Abdeckung aus Kunstfaser
Witterungsbeständig für den Einsatz an Außentüren
Feuerhemmend ausgerüstet

Standardlänge  2.015 mm
Standardfarbe Profile  eloxiert C-0
Standardfarbe Abdeckung anthrazit
Auszugslänge Abdeckung260 mm

Einbauort:
Außentür A017-1 Foyer FöS
Außentür A056-1 Haupteingang
Menge: 2,000 St

**1.5.180 Ansteuerung Drehflügelantrieb mit Flächentaster**
Ansteuerung des Drehflügelantriebs mit Flächentaster in Unterputzausführung liefern und einbauen

Abmessungen b/h: ca. 72 / 250 mm

Schutzart IP 65

Material Edelstahl V2A
mit Aufschrift "Tür öffnen manuell"

Einbau innen in Stahlbetonwand (Unterputz) bzw.
Einbau außen in bauseitige Stele für Bedienelemente oder in bauseitige Ausschnitte in Wandbekleidungen entsprechend Werkplanungsangaben AN Außentüren/Pfosten-Riegel-Fassade

Einbauort:
Außentür A017-1 Foyer FöS
Außentür A056-1 Haupteingang
Menge: 4,000 St

**1.5.190 mechanischer Programmschalter**
Mechanischer Programmschalter für Einstellung der Betriebsart, in Unterputzausführung liefern und einbauen

vorgerüstet für bauseitigen Profilhalbzylinder der Schließanlage (die Angaben zum benötigten Halbzylinder sind durch den AN Außentüren/Pfosten-Riegel-Fassade in eigenständiger Zusammenarbeit mit dem AN Schließanlage abzustimmen),
Fehleranzeige über LED, Schutzart IP 40, passend zu Schalterprogrammen mit 55 x 55 mm Schalteinsatz
Betriebsarten: Off, Daueroffen, Automatik, Ladenschluss, Nachtverriegelung
Einbauort:
Außentür A017-1 Foyer FöS
Außentür A056-1 Haupteingang
Menge: 2,000 St

**1.5.200 Inbetriebnahme und sachkundige Abnahme**
Inbetriebnahme und sachkundige Abnahme des Türantriebssystems mit Einweisung
Menge: 2,000 St

**1.5.210 Abnahme und Inbetriebnahme von RWA**
Abnahme der RWA-Anlagen durch einen behördlich anerkannten Sachverständigen und Übergabe der Abnahmeprotokolle, Inbetriebnahme.
Jeweils für Anlage:
- Glasdach
- Fenster Mensa
Menge: 2,000 St

**1.5.220 RWA-Kompakt-Zentrale 10A**
Kompaktzentrale CSC1 mit 10A,
Rauch- und Wärmeabzugszentrale in Kompaktbauweise für Treppenhäuser (hier für Foyer), zur Ansteuerung elektromotorischer RWA- und Lüftungsantriebe mit Betriebsspannung 24 V DC.

Merkmale:
- 1 RWA- und 2 Lüftungsgruppen mit 5A
- 2 Melderlinien mit Leitungsüberwachung
- Leitungsüberwachung der Antriebslinie
- Diagnose-LEDs zur schnellen Fehlerlokalisierung
- Temperaturabhängige Nachführung der Akkuladespannung
- Ansteuerung der Antriebe bei NOT-AUF (nach VdS 2580)
- VdS Funktion, 30 Min. Nachtakten der Antriebe bei RWA-Auslösung
- Lüftertaster auf der Platine zur Inbetriebnahme
- Steckbare Anschlussklemmen für alle Signal-Ein- und Ausgänge
- 2 Steckplätze für je eine Relaiskarte zur potentialfreien Weiterleitung des Signals „NOT-AUF“ bzw. „Störung“, Steckplatz für BUS-Modul
- Schaltnetzteil für konstante Ausgangsspannung bei geringer Restwelligkeit
- Konfigurieren von Sicherheits- und Komfortfunktionen über Kompakt-Software (im Lieferumfang der Zentrale)
- Erweiterter Funktionsumfang durch lizenzierte Software

BUS-Netzwerkmodul:
- Steckkarte zur Anbindung der mechatronischen Fenster

Anschlussmöglichkeiten:
Mechatronische RWA-Fenster mit RWA-Antrieb und RWA-Schließrolle (am Netzwerkmodul)
10 RWA – Bedienstellen
10 Automatische optische Rauchmelder und/oder Thermo-Maximal-Melder
10 Lüftungstaster mit oder ohne LED Statusanzeige
Direkter Anschluss von Wind- und Regensensoren
Anschaltmodul für externe BMA/ GLT
Anschaltmodul Raumtemperaturregler

Technische Daten:
Betriebsspannung:  230 V AC
Frequenz:  50 Hz
Nenn-Betriebsspannung  Antriebe: 24 V DC
Ausgangsspannung der Meldelinien: ca. 24 V DC
Ausgangsstrom:  24 A
Schaltleistung der potentialfreien
Kontakte im REL 65:  max. 42 V DC, 0,5 A
Schaltleistung für externe Anzeigen: max. 28 V DC, 0,2 A
Notstromversorgung:  >72 Stunden
Akkuspannung:  2x 12 V

Notstromversorgung:
Akku  12 V,
Kapazität  2,3 Ah / 7 Ah (benötigte Menge: 2 St. / Zentrale)

Funktionen
Busfähige RWA-Zentrale in Kompaktbauweise zum Anschluss von elektromotorisch betätigten Rauch- und Wärmeabzugssystemen in 24VDC-Technik.
Im Zentralengehäuse befinden sich Netzteil, Steuerplatine, interne Notstromversorgung über 2 wartungsfreie 12V-Akkumulatoren.
Energieversorgung nach EN12101-10, Steuereinheit nach prEN12101-9.

Lieferumfang:
RWA-Kompaktzentrale mit Akkus, Bedienungsanleitung.

Leistung inkl. Lieferung, Anschluss und Montage.

Kabelverlegung durch Gewerk Elektro nach Vorgaben der Werkplanung NRA, Übergabe der Anschlusspläne an Gewerk Elektro. Elektrischer Anschluss der NRA-Anlage incl. aller Komponenten sowie Inbetriebnahme der Gesamtanlage ist Leistungsbestandteil Gewerk Metallbau Fassaden.
Menge: 2,000 St

**1.5.230 NRA-Bedienstelle zur manuellen Auslösung**
NRA-Bedienstelle/-taster zur manuellen Auslösung einer NRA-Meldung passend zum System liefern, gemäß Herstellerempehlung fachgerecht einbauen und betriebsfertig anschließen

Ausführung mit Reset-Taste zum Zurücksetzen des Alarms VdS-Zertifizierung (orange)
mit LED-Anzeige "Auslösung", "Betrieb", "Störung"
Farbton Gehäuse  orange RAL 2011
Aufschrift  Rauchabzug
Abmessungen (H x B x T)ca. 125 x 125 x 36 mm
Umgebungstemperatur-5 °C bis +40 °C
Schutzart DIN EN 60 529 IP 40

Kabelanschluss von hinten, Gehäuse aus Aluminium
Menge: 4,000 St

**1.5.240 Wind- und Regenmelder**
Wind- und Regenmelder/-sensor mit eingebauter Auswertelektronik für Wind- und Regenmeldung und außentemperaturabhängiger beheizter Sensorfläche passend zum System der lüftbaren RWA-Öffnungseinrichtung liefern und gemäß Herstellerempfehlung fachgerecht einbauen
Ausführung einschließlich Windsensor mit Kugellager und Windschalen aus Polyamid, Montagewinkel und/oder Standkonsole, Regensensor mit beheizter Messfläche in einem witterungsbeständigem Gehäuse
zum direkten Anschluss an Steuerzentrale/Motorsteuereinheit

Umgebungstemperaturbereich-20° bis +60°C
Schutzart  IP 65

Hinweis: Die Verkabelung zwischen Wind- und Regenmelder und der Steuerung erfolgt bauseits durch das Gewerk Elektroinstallation.
Dafür ist im Zuge der Werkplanung durch den AN die Kabelplanung zu erstellen. Diese Leistung ist mit dem Einheitspreis abgegolten und wird nicht gesondert vergütet.
Menge: 2,000 St

#### Abschnitt 1.6 Werkplanung

**1.6.10 Werkplanung - Konstruktions-/Werkstattzeichnung - statische Nachweise - anteilig für Schulgebäude A1, A2, A3**
*** Pauschalposition
Werkplanung - Konstruktions- und Werkstattzeichnung sowie statische Nachweise für die vorstehend beschriebenen Konstruktionen der Fassadenelemente/ Außentüren und Fenster sowie des Glasdachs in Pfosten-Riegel-Bauweise im Schulgebäude A1, A2, A3

Die Werkplanung ist dem Auftraggeber bzw. seiner beauftragten Planer digital in den Dateiformaten PDF und DWG zu übergeben.
Die Werkplanung wird vor Fertigungsbeginn vom Auftraggeber bzw. seiner beauftragten Planer zur Ausführung freigegeben.
Die Freigabe erfolgt als digitale Zusendung im Format PDF.
Mit der Dokumentation (s.a. Allgemeine Vorbemerkungen) ist die abgestimmte, freigegebene Werkplanung in Papierform zu übergeben.

Im Einzelnen sind in der Werkplanung elementweise folgende technische, statische und bauphysikalische Parameter darzustellen:

- Elementnummer (Fenster-/Türnummer aus der
  Ausführungsplanung des Auftraggebers)
- Drehrichtung der Öffnungsflügel
- Abmaße des Elements, Profilmaße
- lichte Öffnungsweiten der Elemente
- Verglasungsart (Glasfarbe, g-Wert, Ug-Wert, Glasstärken,
  Sicherheitsgläser VSG/ESG)
- Beschlageinordnung (Art und Lage)
- Farbe der Elementprofile (innen und außen)
- Anschlüsse an das Bauwerk (horizontal/vertikal, einschließlich
  Schwelle)
- Rahmenverbreiterungen
- Abdichtungseinordnung
- Montage Befestigungselement
- weitere technische Ausstattung (Antriebe, Schließer)
- Elektrokomponenten (Kontakte, E-Türöffner etc.)
- Verkabelungsplanung für Elektrokomponenten
- Ucw- / Uw-/ Ud-Wert-Berechnung des Elements
- Prüfzeugnis zum Nachweis des Glasaufbaus
- Schalldämmwert des Fassaden-/Türelements (Rw,P) per
  Prüfzeugnis
- statischer Nachweis der Rahmenelemente und Profile in
  prüffähiger Form
- Glasbemessung und statischer Nachweis der Verglasungen
  gemäß DIN 18008
- Zulassungsbescheinigung der Elemente gemäß DIN 18095
  und DIN 4102

Mit der Fertigung kann erst nach Freigabe der Werkplanung begonnen werden.
Menge: 1,000 psch

#### Abschnitt 1.7 Sonstige Leistungen

**1.7.10 Stahlteile, eben u. verschweißt, verzinkt**
Ebene und verschweißte Stahlteile, ein- und mehrteilig,
(wenn nicht in Grundposition enthalten)

Profile nach Angabe Statik bzw. den Festlegungen aus
besonderen Anforderungen vor Ort

als Verbindungs- und Anschlussteile einschl. aller
erforderlicher Bohrungen, Schweißnähte und Verbindungen.
Abrechnung nach DIN 18335; Konstruktionsglieder: Anschlussbleche, Winkelstahl, Profilstahl, Hohlprofile u. ä.

Stahlsorte Profile  DIN EN 10027-1 S 235 JR (St 37-2)
inkl. Feuerverzinkung nach DIN EN ISO 1461
Menge: 15,000 kg

**1.7.20 Stahlteile, eben u. verschweißt, Edelstahl**
Ebene und verschweißte Stahlteile, ein- und mehrteilig,
(wenn nicht in Grundposition enthalten)

Profile nach Angabe Statik bzw. den Festlegungen aus
besonderen Anforderungen vor Ort

als Verbindungs- und Anschlussteile einschl. aller
erforderlicher Bohrungen, Schweißnähte und Verbindungen.
Abrechnung nach DIN 18335; Konstruktionsglieder: Anschlussbleche, Winkelstahl u. ä.
aus Edelstahl
Werkstoffnummer 1.4401
Menge: 10,000 kg

**1.7.30 Dämmung Hohlräume, verdeckte Bereiche hinter Fassaden etc.**
Wärmedämmschicht aus mineralischem Faserdämmstoff
DIN 18165-1, ein- oder mehrlagig, dicht stoßen,
Wärmeleitfähigkeitsgruppe 040, Baustoffklasse A,
liefern und im Bereich verdeckter Hohlräume hinter Außenfassaden vollflächig ausgefüllt, verlegen.

Dämmdicke 10-16 cm
Abrechnung nach m³
Menge: 4,000 m³

**1.7.40 Aluminiumblech, pulverbeschichtet, 1- oder 2-fach gekantet, B bis 500 mm**
Aluminiumblech, d=2 mm, Breite bis 500 mm, pulverbeschichtet wie Bauelemente, eben oder 1-fach bzw. 2-fach gekantet, zur Abdeckung von Anschlüssen, Bekleidung von gedämmten Hohlräumen u.ä., nur auf Anweisung und freigegebener Werkplanung, einschließlich erforderlicher Befestigungsmittel
Menge: 5,000 m²

**1.7.50 Witterungsschutz Bauwerksöffnungen**
Behelfsmäßige Schutzvorrichtung als Witterungsschutz an
unverglasten Öffnungen mit Bespannung aus verstärkter Kunststoff-Folie, mind. 2 mm stark, incl. zusätzlicher Hölzer im Abstand von 1,50 bis 2,00 m bzw. bei Folienstößen.
Einzelgrößen: 0,5 m2 bis ca. 5 m2
Abrechnung nach m2 geschützter Öffnungsfläche

inkl. rückstandsfreiem Abbau und Entsorgung der Folie bei Einglasung
Ausführung nur nach gesonderter Festlegung durch die Bauleitung.
Menge: 10,000 m²

**1.7.60 Einhausung der eingebauten Zarge, Bautür, 1flg.**
Herstellen eines Bauzugangs wie folgt:
- nach Ersteinbau des Einsatzrahmenelementes Türblatt wieder ausbauen, in der Werkstatt des Auftragnehmers einlagern
- Zarge bzw. Pfosten und Riegel mit diffusionsoffener Folie abkleben
- Einfassung der Aluminium- oder Stahlzarge mit Schutzfutter  aus Bausperrholz, Dicke mind. 19 mm, dreiseitig, ohne Beschädigung der angrenzenden Bauteile sicher befestigen
- Bodenschwelle durch Überbau und Rampenholz schützen (Rampenausbildung stabil ausführen, so dass in der Bauphase Materialtransporte, Schubkarren etc. über die Schwelle geführt werden können)
- Bausperrholzplatte so einbauen, dass Öffnung für eine Bautür verbleibt
- Einbau einer Standard-Bautür min. (b/h) 0,80 x 1,87 m vorgerichtet für PZ

Einhausung mit Bautür bis 10 Monate vorhalten, anschließend rückbauen und Türflügel wieder einbauen, gangbar machen.

Für 1flg. Türanlage mit Abmaßen der lichten Türöffnung
(b/h) bis 1.500 x 2.500 mm.
Menge: 2,000 St

**1.7.70 Elementeschutz mit Schaumfolie**
Elementeschutz mit Schaumfolie in stark frequentierten Bereichen als zusätzlicher Schutz oder nach Abnahme der Leistung auf besondere Anforderung herstellen:
PE-Schaumfolie 5 mm stark, vollflächig auf den Alu-Glaselementen mit geeignetem Klebeband (beschichtungsverträglich und rückstandsfrei entfernbar) fixieren, 2 Monate vorhalten und anschließend entfernen und entsorgen
auf besondere Anforderung durch die Bauüberwachung
Ausführung in zusammenhängenden Teilflächen größer 3 m2,
an Öffnungskanten Schutz unterbrechen
Menge: 20,000 m²

**1.7.80 Einsatz OSB-Platte als bauzeitliche Notverglasung in Türen**
Einsatz einer OSB-Platte als Notverglasung in Türen,
Einzelgröße bis 2,5 m2, Plattenstärke min. 21 mm bauzeitlich vor Einbau der Verglasung;

Notverglasung bis zu 12 Monate vorhalten, auf Anforderung zurückbauen und echte Verglasung fachgerecht einsetzen.
Menge: 4,000 St

**1.7.90 Einsatz OSB-Platte als Notverglasung, für Einbau Lüfter**
Einsatz einer OSB-Platte als Notverglasung in Fenster oder
Festverglasungen,
Einzelgröße bis 4 m2, Plattenstärke min. 21 mm
und Herstellen eines runden Ausschnittes für den Einbau eines
Lüfters, Durchmesser bis 40 cm:
• echte Verglasung ausbauen und beim AN einlagern
• OSB-Platte passgenau zuschneiden und an Stelle der
  Glasscheibe einsetzen, mit Glasleisten oder Deckschalen
  sicher befestigen
• Lüfterausschnitt nach Angaben der Bauüberwachung
  herstellen

Notverglasung bis zu 3 Monate vorhalten, auf Anforderung zurückbauen und echte Verglasung wieder fachgerecht einsetzen

(Lüfter soll zur Bautrocknung in der Ausbauphase eingesetzt werden, wird vom Gewerk HLS geliefert und eingebaut...)
Menge: 2,000 St

### Bereich 2 Sporthalle Bauteil B

#### Abschnitt 2.1 Fensterelemente

**2.1.10 Außenfenster, Einsatzelement, 1 Kippflügel, Aluminium, motorischer Antrieb, 1.500 mm x 600 mm**
*** gemäß Ausführungsbeschreibung 1
Hochwärmegedämmtes Alu-Fenstersystem
mit 75 mm Grundbautiefe als Einsatzelement in Pfosten-Riegel-Fassade

gemäß Ausführungsbeschreibung System 1.2
Fensterelement liefern und fachgerecht montieren

mit folgenden Abmaßen (ca.-Werte):
Breite (Achsmaß P-R-Fassade):1.500 mm
Höhe (Achsmaß P-R-Fassade):600 mm

1 St. Kippflügel, motorisch angetrieben und verriegelt,,
max. Öffnungswinkel35°

Verglasung Glastyp  GT6
Beschlag  BF4

Ausführung gemäß Detailplan: B_4504

Elementbezeichnung: B AT-01, B AT-02
Einbauort: Sporthalle B 020 Foyer 2, B 022 Foyer 1
Menge: 2,000 St

#### Abschnitt 2.2 Pfosten-Riegel-Fassaden

**2.2.10 Fassadenelement EG Haupteingang, 6.010 mm*2.850 mm**
*** gemäß Ausführungsbeschreibung 2
Hochwärmegedämmtes Aluminium- Glas- Fassadenelement
gemäß Ausführungsbeschreibung 2

bestehend aus 6 Pfosten und 2 (3) Riegellagen,
Fassadenteilung und Pfosten-/Riegelabstand (Achsmaß) entsprechend Prinzipdarstellung Plannummer  B_4504

Elementlänge (Rohbau)  6.010 mm
Elementhöhe (Rohbau)  2.850 mm
Fußbodenaufbau  150 mm

Unterer Anschluss (Bodenanschluss):
Fassadenelement wird auf Fußkonsolen in der Rohbauöffnung montiert mit Glasebene außenbündig mit Rohbauwand. Anschluss an Stahlbetonwand, außenseitig WDVS-Sockel mit Perimeterdämmung, der verbleibende Raum zwischen dem unteren Riegelprofil und dem Baukörper ist mit einem Dämmelement als Leistungsbestandteil des AN zu schließen;
- Innerer Anschluss:
innenseitig 2-fach gekantetes Aluminiumblech als Z-Profil, Abwicklung ca. 200 mm, auf Bodenplatte und mit Federklemmen am Riegel befestigt, Aluminiumblech farbig beschichtet, Farbton wie Pfosten/Riegel,
diffusionsdichter Anschluss aus gewebeverstärkter, reißfester Folie zwischen Pfosten/Riegel und Bodenplatte, selbstklebend, Abwicklung bis 250 mm, elementseitig in den Falz des Fassadenriegels geklemmt
- Äußerer Anschluss:
Dämmelement Paneel P1 an Riegelprofil, Höhe Dämmelement 180 mm; EPDM-Folie als Abdichtung zwischen Riegel und bituminöser Sockelabdichtung, selbstklebend, Abwicklung bis 250 mm;
2-fach gekantetes Aluminiumblech (Z-Profil), Abwicklung bis 80 mm, farbig beschichtet, Farbton wie Pfosten/Riegel, elementseitig in den Falz des Fassadenriegels geklemmt

Oberer Anschluss:
Fassadenelement wird mit Konsolen in der Rohbauöffnung montiert mit Glasebene außenbündig mit Rohbauwand.  Anschluss an Stahlbetonwand, außenseitig WDVS mit Klinkerriemchen. Der verbleibende Raum zwischen Riegelprofil und dem Baukörper ist mit einem Dämmelement Paneel P1 als Leistungsbestandteil des AN zu schließen,
-  Innerer Anschluss:
diffusionsdichter Anschluss aus gewebeverstärkter, reißfester Folie zwischen Riegel und Sturz, selbstklebend, Abwicklung Folie bis 200 mm, Anschluss an Sturzleibung mit Aluminiumblech abgewinkelt, Zuschnitt bis 150 mm, pulverbeschichtet, mit Federklemmen am Riegel befestigt,
- Äußerer Anschluss:
dampfdiffusionsoffener Anschluss aus gewebeverstärkter, reißfester Foliezwischen Riegel und Sturz, selbstklebend an Unterseite Betonvordach + Dämmung Isokorb befestigt, Abdeckung Isokorb mit Aluminiumblech 1-fach gekantet, Zuschnitt bis 200 mm, am Riegel eingespannt, zusätzlich an Decke geklebt;

Seitlicher Anschluss:
Anschluss an Stahlbetonwand, Einbauebene siehe oben, außenseitig WDVS mit Klinkerriemchen, Paneelelement P1 am Pfosten, Dämmpaneelbreite 120 mm;
-  Innerer Anschluss:
diffusionsdichter Anschluss aus gewebeverstärkter, reißfester Folie zwischen Pfosten und Wand, selbstklebend,
Abwicklung Folie ca. 150 mm;
Anschluss an Wand mit Aluminiumblech abgewinkelt, Zuschnitt bis 150 mm, pulverbeschichtet, mit Federklemmen am Pfosten befestigt,
- Äußerer Anschluss:
dampfdiffusionsoffener Anschluss aus gewebeverstärkter, reißfester Folie zwischen Paneel und Stahlbetonwand, selbstklebend, Abwicklung Folie ca. 200 mm;

Füllung der Fassadenfelder (in dieser Position einzukalkulieren):
3 Felder (Achsmaß Pfosten / Riegel)
Abmessungen b/h ca.: 1.190 mm x 2.800 mm
Verglasung 4-seitig gelagertGlastyp GT3

1 Feld (Achsmaß Pfosten / Riegel)
Abmessungen b/h ca.: 790 mm x 2.280 mm
Paneelfüllung 4-seitig gelagertTyp P3
rechteckige Ausschnitte in Paneel in gesonderter Position

Es werden folgende Einsatzelemente in die Konstruktion eingebaut, diese sind in gesonderten Positionen beschrieben und sind in dieser Position nicht einzukalkulieren:

1 Türelement (Achsmaß Pfosten / Riegel)
Abmessung b/h ca.: 1.500 mm x 2.250 mm

1 Fensterelement - Oberlicht (Achsmaß Pfosten / Riegel)
Abmessung b/h ca.: 1.500 mm x 600 mm

Fassadenelement herstellen, liefern und funktionsfähig lot- und fluchtrecht einbauen, einschließlich aller Befestigungs- und Verbindungsmittel.

Einbauort: Sporthalle B 022 Foyer 1
Menge: 1,000 St

**2.2.20 Fassadenelement EG Nebeneingang, 4.760 mm*2.850 mm**
*** wie Position 2.2.10
Hochwärmegedämmtes Aluminium- Glas- Fassadenelement
wie genannte Bezugsbeschreibung, jedoch

bestehend aus 6 Pfosten und 2 (3) Riegellagen,
Fassadenteilung und Pfosten-/Riegelabstand (Achsmaß) entsprechend Prinzipdarstellung Plannummer B_4504

Elementlänge (Rohbau)  4.760 mm
Elementhöhe (Rohbau)  2.850 mm
Fußbodenaufbau  150 mm

Füllung der Fassadenfelder (in dieser Position einzukalkulieren):
3 Felder (Achsmaß Pfosten / Riegel)
Abmessungen b/h ca.: 910 mm x 2.800 mm
Verglasung 4-seitig gelagertGlastyp GT3

1 Feld (Achsmaß Pfosten / Riegel)
Abmessungen b/h ca.: 390 mm x 2.280 mm
Paneelfüllung 4-seitig gelagertTyp P3
rechteckige Ausschnitte in Paneel in gesonderter Position

Es werden folgende Einsatzelemente in die Konstruktion eingebaut, diese sind in gesonderten Positionen beschrieben und sind in dieser Position nicht einzukalkulieren:

1 Türelement (Achsmaß Pfosten / Riegel)
Abmessung b/h ca.: 1.500 mm x 2.250 mm

1 Fensterelement - Oberlicht (Achsmaß Pfosten / Riegel)
Abmessung b/h ca.: 1.500 mm x 600 mm

Fassadenelement herstellen, liefern und funktionsfähig lot- und fluchtrecht einbauen, einschließlich aller Befestigungs- und Verbindungsmittel.

Einbauort: Sporthalle B 020 Foyer 2
Menge: 1,000 St

**2.2.30 Fassadenbekleidung Aluminiumblech gekantet, B750 mm H 2.850 mm T 120 mm**
Fassadenbekleidung außenseitig auf Dämmpaneel in Pfosten-Riegel-Fassade.
Bekleidung bestehend aus:
Konstruktionsprofile U- oder Z-Form aus Aluminium, stranggepresst, mit Bohrungen bzw. Langlöchern für Bekleidungsabstand 120 mm, auf Dämmpaneel geschraubt,
Aluminiumblech, 2-fach gekantet, pulverbeschichtet wie Fassadenprofile, U-förmige Abwicklung 120 mm + 750 mm + 120 mm (gesamt 990 mm),
auf Unterkonstruktion genietet mit Festpunkt und Lospunkten, Nieten in Bekleidungsfarbe,
2 F-Profile in Bekleidungsfarbe vertikal auf Paneel geschraubt zur Aufnahme der Bekleidungskanten;
2 Ausschnitte bis 250 mm x 250 mm für Einbau von Türtechnikkomponenten

Einbauort: Fassadenelement Haupteingang B AT-02
Menge: 1,000 St

**2.2.40 Fassadenbekleidung Aluminiumblech gekantet, B350 mm H 2.850 mm T 120 mm**
Fassadenbekleidung wie genannte Bezugsposition, jedoch
Aluminiumblech, 2-fach gekantet, pulverbeschichtet wie Fassadenprofile, U-förmige Abwicklung 120 mm + 350 mm + 120 mm (gesamt 590 mm)

Einbauort: Fassadenelement Nebeneingang B AT-01
Menge: 1,000 St

#### Abschnitt 2.3 Türelemente

**2.3.10 Außentür, Einsatzelement, 1-flg., Aluminium, 1.500 x 2.250 mm, Drehflügelantrieb**
*** gemäß Ausführungsbeschreibung 3
Aluminium-Türsystem gemäß Ausführungsbeschreibung 3, als Einsatzelement in Pfosten-Riegel-Fassade,

Türelement liefern und fachgerecht montieren

Breite (Achsmaß PR-Fassade):1.500 mm
Höhe (Achsmaß PR-Fassade):2.250 mm
lichter Mindestdurchgang1.200 mm
Bodeneinstand Grundprofil150 mm

einflg. Tür, nach außen öffnend

Beschlag Tür:BT2
Verglasung: GT3

Wärmeschutzanforderung:  Ud-Wert = 1,4  W/(m2K)
Schallschutzklasse:  3
Einbruchhemmung:  RC2

Zubehör:  in gesonderter Position

Ausführung gemäß Detailplan: B_4504

Elementbezeichnung: B AT-02
Einbauort: Sporthalle B 022 Foyer 1
Menge: 1,000 St

**2.3.20 Außentür, Einsatzelement, 1-flg., Aluminium, 1.500 x 2.250 mm, Fluchttür DIN 179**
*** gemäß Ausführungsbeschreibung 3
Aluminium-Türsystem gemäß Ausführungsbeschreibung 3, als Einsatzelement in Pfosten-Riegel-Fassade,

Türelement liefern und fachgerecht montieren

Breite (Achsmaß PR-Fassade):1.500 mm
Höhe (Achsmaß PR-Fassade):2.250 mm
lichter Mindestdurchgang1.200 mm
Bodeneinstand Grundprofil150 mm

einflg. Tür, nach außen öffnend

Beschlag Tür:BT1
Verglasung: GT3

Wärmeschutzanforderung:  Ud-Wert = 1,4  W/(m2K)
Schallschutzklasse:  3
Einbruchhemmung:  RC2

Zubehör:  in gesonderter Position

Ausführung gemäß Detailplan: B_4504

Elementbezeichnung: B AT-01
Einbauort: Sporthalle B 020 Foyer 2
Menge: 1,000 St

**2.3.30 Außentür 2-flg., Aluminium, 2 Seitenteile, 3 OL, 3.640*3.000 mm, Fluchttür DIN 179**
*** gemäß Ausführungsbeschreibung 3
Aluminium-Türsystem, als Einzelelement zum Einbau in massive Rohbaukonstruktion, Türelement mit 2 Türflügeln,
gemäß Ausführungsbeschreibung 3,
Türelement liefern und fachgerecht montieren

lichte Wandöffnung (ab OK FFB):
Breite  1.950 mm
Höhe:  2.260 mm
Fußbodenaufbau  150 mm

zweiflüglige Tür, nach außen öffnend, asymmetrische Teilung
lichter Durchgang Gangflügel: 1.200 mm

Beschlag Tür:  BT6
Paneelfüllung:  P3

Wärmeschutzanforderung:  Ud-Wert = 1,4  W/(m2K)
Schallschutzklasse:  3
Einbruchhemmung:  RC2

Anschlüsse gemäß ZTV 1.8
Montageebene stumpf in Leibung, bündig mit Vorderkante der Rohbau-Außenwand,

einschließlich seitlicher und oberseitiger Rahmenverbreiterungen der Blendrahmenprofile von je 30mm

Ausführung gemäß Detailplan: B_4506

Zubehör: in gesonderter Position

Elementbezeichnung: B AT-03, B AT-04
Einbauort: Sporthalle B 005 Lager  Außensportgeräte
  Sporthalle B 006 Lager Außengeräte
Menge: 2,000 St

#### Abschnitt 2.4 Zubehör

**2.4.10 Montage Einbaukabelübergang**
Einbaukabelübergang zum verdeckten und bündigen Einbau in Tür-/Fensterfalze zur unmittelbaren Stromübertragung vom Türrahmen zum Türblatt liefern und gemäß Herstellerempfehlung einbauen.

Ausführung als flexibler, nicht rostender Metallschlauch mit integriertem Flexkabel gegen Kabelbruch, hartverchromt oder Edelstahl, mit Endkappen, in Tür- und Fensterelementen, sofern nicht in der zu kalkulierenden Beschlagsgruppe enthalten.

Länge  30 cm
Öffnungswinkel  min. 110°
Zyklen bei 180° Drehungen1.000.000

Verwendungsstelle
B AT-03, B AT-04
Menge: 2,000 St

**2.4.20 Riegelschaltkontakt, Klasse C**
Riegelschaltkontakt Klasse C, für ein- und zweitourige Schlösser mit/ohne E-Öffnerfunktion, zur Rückmeldung des Verschlusszustandes, für Einbau-Montage, einschließlich der Vorrüstung der Profile und Schlosstechnik,
Lieferung und Einbau
Verwendungsstelle: 1--1/33/03, 1--1/33/04
B AT-01, B AT-02, B AT-03, B AT-04
Menge: 4,000 St

**2.4.30 Magnetschalter-Set, Fenster und Türen**
Zulage für Ausführung der Fenster- und Türelemente mit einem Magnetschalter-Set

Magnetschalter-Set zur elektronischen Öffnungs- und Verschlussüberwachung von Aluminiumrahmenfenstern.
Magnetschalter-Set abgestimmt auf das angebotene Fensterprofil in Verbindung mit den angebotenen Beschlägen.

Bestehend aus:
Magnetschalter
6,00m Anschlussleitung, Typ LIYY 4 x 0,14mm² halogenfrei
Dauermagnet

Besonderheiten:
Fremdfeldkontakt am Leitungsende erkennbar
besonders abriebfeste Leitung

VdS-Zulassungen:
kombinierte Öffnungs- und Verschlussüberwachung Klasse C

Abrechnung pro St.
Menge: 1,000 St

**2.4.40 Risikobewertung für automatischen Fenster-Kippflügelantrieb**
Durchführung und Dokumentation der Risikobewertung für automatischen Fensterkippflügelantrieb nach DIN 18650 / EN 16005 zur Gewährleistung des sicheren Betriebs des motorisch betriebenen Fensters im greifbaren Bereich in einer Schule mit den erforderlichen Schutzmaßnahmen.
Menge: 1,000 St

**2.4.50 Fensterüberwachung, Eingriffschutz für kraftbetätigte Fenster und Lamellen**
Baugruppe Eingriffschutz für automatisch bedienbare kraftbetätigte Fenster und Lamellen. Das System überwacht den Fensterbereich und stoppt bzw. fährt die Fenster auf bei Einklemmgefahr.
Überwachung Schutzklasse 4

Deckenmontage des Sensors (UP in Abhangdecke); Überwachung mehrerer Fenster möglich,
umfasst Sensor, Steuerung und Verkabelung einschließlich Verbindung zur RWA
Menge: 1,000 St

**2.4.60 Verleistung Aluminium-Winkelprofil**
Verleistung Wandanschluss Tür- oder Fensterelemente mit Alu-Winkelprofil

Wandanschluss seitlich und oben mit Aluminium-Winkelprofilen ca. 20/30 mm,
Verleistung beidseitig (Band- und Bandgegenseite),
Winkelprofile in Tür- bzw. Fensterfarbe (pulverbeschichtet),
Befestigung geklebt auf Blendrahmenprofil

soweit nicht in den Leistungsbeschreibungen der Elemente bereits enthalten!

Einbauort: alle Sturzanschlüsse, seitliche Leibungsanschlüsse in Abstimmung mit Architekt und Bauüberwachung
Menge: 13,000 m

**2.4.70 Baunebenleistungen Schlitz- und Bohrarbeiten in Massivwänden**
Erforderliche Bauleistungen zur Verkabelung der Tür und Fensterantriebe, umfasst Bohrungen in Stahlbetonwänden für Kabeldurchführungen für 1 Fenster-Antrieb und einen Türantrieb sowie Schlitzarbeiten für die Flügelantriebe bis 0,6 m je Anlage und Verschließen der Schlitze.
Nebenleistung für die Verkabelung bis bauseitige Übergabedose (Bestandteil der Hauptposition der jeweiligen Anlage).
Menge: 1,000 St

**2.4.80 Poller mit Feststeller, Edelstahl H 1.000 mm**
Türpoller mit Feststeller aus Edelstahl, bestehend aus:
Quadratrohrpfosten 100x100x5 mm, Gesamthöhe 1.000 mm, mit Fußplatte 300x300 mm, 4 Bohrungen zur Befestigung mit Anker M10 auf bauseitigem Betonfundament, einschließlich 4 St. Anker,
Material aller Teile Edelstahl matt gebürstet,
Höhe über Gelände eingebaut: 1.000 mm

mit Türfeststeller mit Fanghaken, am Pfosten montiert (geschraubt), Höhe ca. 800 mm über Gelände,
Länge Feststeller mit Fanghaken ca. 133 mm
Türpuffer schwarz integriert, Dm 40 mm,
inkl. Gegenstück für Fanghaken an Tür montieren, Höhe etwa 800mm über Gelände.
Die Arretierung ist durch Umschaltfunktion deaktivierbar.
Material Feststeller: Edelstahl matt gebürstet

Das Fabrikat von Pfosten und Feststeller ist mit der Werkplanung zur Freigabe vorzulegen.

Verwendungsstelle: außen vor B AT-01, B AT-02, BAT-03, BAT-04
Menge: 4,000 St

**2.4.90 Türfeststeller mit Fanghaken gefedert Bodenmontage außen**
Türfeststeller mit Fanghaken in gefederter Ausführung/mit Schlagdämpfung für die Bodenmontage (Fundament bauseits), geeignet für das Türblattgewicht der Außentür liefern und gemäß Herstellerempfehlung fachgerecht montieren

Ausführung mit schwarzem Gummipuffer, Pufferaufnahme aus Edelstahl V2A, matt gebürstet und Befestigungsmaterial
Ausführung mit Höhenverstellbarkeit bis 20 mm durch zusätzliche Unterlage aus Leichtmetall passend zum System

Um zu Arretieren wird die Tür bis zum Einrasten des Fanghakens gegen den Feststeller geführt. Durch ein Anheben des Fanghakens, bei gleichzeitigem Andrücken der Tür gegen den Feststeller, kann man die Tür wieder lösen.
Verwendungsstelle: BAT-03, BAT-04, jeweils Bedarfsflügel
Menge: 2,000 St

**2.4.100 Einbauteil Elektro-Türöffner 24 V DC**
Elektrischer Türöffner in Arbeitsstromausführung, mit Signalprozessor und Stromsparmodus, universal DIN rechts/ links einsetzbar, mit 3mm verstellbarer Radiusfalle, Falleneingrifftiefe 6mm, mit bipolarer EMV-Schutzdiode,
Haltekraft  5000 N
Nennspannung Dauerbetrieb8-24 V AC/DC
Stromaufnahme  50mA (bei 12  24 V)
Abmessungen (B x H x T)ca. 15,8 x 59,5 x 25,5 mm
  mit Schließblech

Leichtmetallabdeckhaube im Farbton eloxiert EV 1

Ausführung einschließlich Kabelmontage bis zur bauseitigen Übergabedose in ca. 2,5 m Entfernung, Vorrüstung in Türprofil und Schloss

Zentrale Schaltung des Türöffners bauseits (Gewerk Elektro), Funktionen Momentkontakt, Daueroffen und Geschlossen

Hinweis Verriegelung
Türöffner elektrisch 24 V DC zur Freigabe der Tür, als Gegenstück zum Fallenschloss, sowie Riegelschaltkontakt (gesonderte Pos.) zur Abschaltung des Antriebs bei verriegelter Tür (1 Stück pro Antrieb) sind vorzusehen.

Verwendungsstelle:
B AT-01, B AT-02
Menge: 2,000 St

**2.4.110 Sicherheitsrelais**
Sicherheitsrelais zur Trennung von Türöffner 24 V DC und Steuerung.
Menge: 2,000 St

**2.4.120 Risikobewertung für automatischen Drehflügelantrieb**
Durchführung und Dokumentation der Risikobewertung für automatischen Drehflügelantrieb nach DIN 18650 / EN 16005 zur Gewährleistung des sicheren Betriebs des automatischen Türsystems mit den erforderlichen Schutzmaßnahmen.
Menge: 1,000 St

**2.4.130 Notschalter zur Abschaltung der Netzspannung**
Notschalter in Unterputzausführung mit Glasscheibe und Beleuchtung zur Abschaltung der Netzspannung liefern und einbauen

Schutzart min. IP 20

Einbauort:
B AT-02
Menge: 1,000 St

**2.4.140 Absicherung der Schließkante kraftbetätigter Türen - Sensorleiste**
Absicherung der Schließkante kraftbetätigter Drehflügeltüren mit Sensorleiste geprüft nach DIN 18650 / EN 16005, auf dem Türblatt montiert, zur Absicherung des Schwenkbereiches der Tür in Öffnungs- und Schließrichtung

Anzahl der Sensorleisten je Türflügel gemäß Herstellervorschrift

Sensorleiste für Außentüren und alle Bodenverhältnisse (z.B. Reinstreifenmatte, Metallschiene, dunkle und absorbierende Böden, glänzende und nasse Fliesen, Gitterroste)
Ausführung mit integrierter Wandausblendung, Regenabdeckung zum Schutz der Sensorleiste gegen Störeinflüsse durch Regen und Energiesparmodus

Türflügelbreite  ca. 1.500 mm

Nebenschließkantenabsicherung im Bereich der Türbänder
durch mechanischen Fingerschutz in gesonderter Position(wird gesondert vergütet)

Einbauort:
B AT-02
Menge: 1,000 St

**2.4.150 Absicherung Nebenschließkante kraftbetätigter Türen - Fingerschutz**
Fingerschutz zur Sicherung der Bandgegenseite an der Nebenschließkante von kraftbetätigten Drehflügeltüren DIN EN 16005 liefern und gemäß Herstellervorschrift fachgerecht montieren

Fingerschutz als selbsttätig auf konstante Spannung ziehendes Schutzrollo
Profile aus Aluminium, Abdeckung aus Kunstfaser
Witterungsbeständig für den Einsatz an Außentüren
Feuerhemmend ausgerüstet

Standardlänge  2.015 mm
Standardfarbe Profile  eloxiert C-0
Standardfarbe Abdeckung anthrazit
Auszugslänge Abdeckung260 mm

Einbauort:
B AT-02
Menge: 1,000 St

**2.4.160 Ansteuerung Drehflügelantrieb mit Flächentaster**
Ansteuerung des Drehflügelantriebs mit Flächentaster in Unterputzausführung liefern und einbauen

Abmessungen b/h: ca. 72 / 250 mm

Schutzart IP 65

Material Edelstahl V2A
mit Aufschrift "Tür öffnen manuell"

Einbau innen in Stahlbetonwand (Unterputz) bzw.
Einbau außen in bauseitige Stele für Bedienelemente oder in bauseitige Ausschnitte in Wandbekleidungen entsprechend Werkplanungsangaben AN Außentüren/Pfosten-Riegel-Fassade

Einbauort:
B AT-02
Menge: 2,000 St

**2.4.170 mechanischer Programmschalter**
Mechanischer Programmschalter für Einstellung der Betriebsart, in Unterputzausführung liefern und einbauen

vorgerüstet für bauseitigen Profilhalbzylinder der Schließanlage (die Angaben zum benötigten Halbzylinder sind durch den AN Außentüren/Pfosten-Riegel-Fassade in eigenständiger Zusammenarbeit mit dem AN Schließanlage abzustimmen),
Fehleranzeige über LED, Schutzart IP 40, passend zu Schalterprogrammen mit 55 x 55 mm Schalteinsatz
Betriebsarten: Off, Daueroffen, Automatik, Ladenschluss, Nachtverriegelung
Einbauort:
B AT-02
Menge: 1,000 St

**2.4.180 Inbetriebnahme und sachkundige Abnahme**
Inbetriebnahme und sachkundige Abnahme des Türantriebssystems mit Einweisung
Menge: 1,000 St

#### Abschnitt 2.5 Werkplanung

**2.5.10 Werkplanung - Konstruktions-/Werkstattzeichnung - statische Nachweise - anteilig für Sporthalle B**
*** Pauschalposition
Werkplanung - Konstruktions- und Werkstattzeichnung sowie statische Nachweise für die vorstehend beschriebenen Konstruktionen der Fassadenelemente/ Außentüren und Fenster sowie des Glasdachs in Pfosten-Riegel-Bauweise in der Sporthalle, Bauteil B

Die Werkplanung ist dem Auftraggeber bzw. seiner beauftragten Planer digital in den Dateiformaten PDF und DWG zu übergeben.
Die Werkplanung wird vor Fertigungsbeginn vom Auftraggeber bzw. seiner beauftragten Planer zur Ausführung freigegeben.
Die Freigabe erfolgt als digitale Zusendung im Format PDF.
Mit der Dokumentation (s.a. Allgemeine Vorbemerkungen) ist die abgestimmte, freigegebene Werkplanung in Papierform zu übergeben.

Im Einzelnen sind in der Werkplanung elementweise folgende technische, statische und bauphysikalische Parameter darzustellen:

- Elementnummer (Fenster-/ Türnummer aus der
  Ausführungsplanung des Auftraggebers)
- Drehrichtung der Öffnungsflügel
- Abmaße des Elements, Profilmaße
- lichte Öffnungsweiten der Elemente
- Verglasungsart (Glasfarbe, g-Wert, Ug-Wert, Glasstärken,
  Sicherheitsgläser VSG/ESG)
- Beschlageinordnung (Art und Lage)
- Farbe der Elementprofile (innen und außen)
- Anschlüsse an das Bauwerk (horizontal/vertikal, einschließlich
  Schwelle)
- Rahmenverbreiterungen
- Abdichtungseinordnung
- Montage Befestigungselement
- weitere technische Ausstattung (Antriebe, Schließer)
- Elektrokomponenten (Kontakte, E-Türöffner etc.)
- Verkabelungsplanung für Elektrokomponenten
- Ucw- / Uw-/ Ud-Wert-Berechnung des Elements
- Prüfzeugnis zum Nachweis des Glasaufbaus
- Schalldämmwert des Fassaden-/Türelements (Rw,P) per
  Prüfzeugnis
- statischer Nachweis der Rahmenelemente und Profile in
  prüffähiger Form
- Glasbemessung und statischer Nachweis der Verglasungen
  gemäß DIN 18008
- Zulassungsbescheinigung der Elemente gemäß DIN 18095
  und DIN 4102

Mit der Fertigung kann erst nach Freigabe der Werkplanung begonnen werden.
Menge: 1,000 psch

#### Abschnitt 2.6 Sonstige Leistungen

**2.6.10 Stahlteile, eben u. verschweißt, verzinkt**
Ebene und verschweißte Stahlteile, ein- und mehrteilig,
(wenn nicht in Grundposition enthalten)

Profile nach Angabe Statik bzw. den Festlegungen aus
besonderen Anforderungen vor Ort

als Verbindungs- und Anschlussteile einschl. aller
erforderlicher Bohrungen, Schweißnähte und Verbindungen.
Abrechnung nach DIN 18335; Konstruktionsglieder: Anschlussbleche, Winkelstahl, Profilstahl, Hohlprofile u. ä.

Stahlsorte Profile  DIN EN 10027-1 S 235 JR (St 37-2)
inkl. Feuerverzinkung nach DIN EN ISO 1461
Menge: 10,000 kg

**2.6.20 Stahlteile, eben u. verschweißt, Edelstahl**
Ebene und verschweißte Stahlteile, ein- und mehrteilig,
(wenn nicht in Grundposition enthalten)

Profile nach Angabe Statik bzw. den Festlegungen aus
besonderen Anforderungen vor Ort

als Verbindungs- und Anschlussteile einschl. aller
erforderlicher Bohrungen, Schweißnähte und Verbindungen.
Abrechnung nach DIN 18335; Konstruktionsglieder: Anschlussbleche, Winkelstahl u. ä.
aus Edelstahl
Werkstoffnummer 1.4401
Menge: 5,000 kg

**2.6.30 Dämmung Hohlräume, verdeckte Bereiche hinter Fassaden etc.**
Wärmedämmschicht aus mineralischem Faserdämmstoff
DIN 18165-1, ein- oder mehrlagig, dicht stoßen,
Wärmeleitfähigkeitsgruppe 040, Baustoffklasse A,
liefern und im Bereich verdeckter Hohlräume hinter Außenfassaden vollflächig ausgefüllt, verlegen.

Dämmdicke 10-16 cm
Abrechnung nach m³
Menge: 2,000 m³

**2.6.40 Aluminiumblech, pulverbeschichtet, 1- oder 2-fach gekantet, B bis 500 mm**
Aluminiumblech, d=2 mm, Breite bis 500 mm, pulverbeschichtet wie Bauelemente, eben oder 1-fach bzw. 2-fach gekantet, zur Abdeckung von Anschlüssen, Bekleidung von gedämmten Hohlräumen u.ä., nur auf Anweisung und freigegebener Werkplanung, einschließlich erforderlicher Befestigungsmittel
Menge: 2,000 m²

**2.6.50 Witterungsschutz Bauwerksöffnungen**
Behelfsmäßige Schutzvorrichtung als Witterungsschutz an
unverglasten Öffnungen mit Bespannung aus verstärkter Kunststoff-Folie, mind. 2 mm stark, incl. zusätzlicher Hölzer im Abstand von 1,50 bis 2,00 m bzw. bei Folienstößen.
Einzelgrößen: 0,5 m2 bis ca. 5 m2
Abrechnung nach m2 geschützter Öffnungsfläche

inkl. rückstandsfreiem Abbau und Entsorgung der Folie bei Einglasung
Ausführung nur nach gesonderter Festlegung durch die Bauleitung.
Menge: 5,000 m²

**2.6.60 Elementeschutz mit Schaumfolie**
Elementeschutz mit Schaumfolie in stark frequentierten Bereichen als zusätzlicher Schutz oder nach Abnahme der Leistung auf besondere Anforderung herstellen:
PE-Schaumfolie 5 mm stark, vollflächig auf den Alu-Glaselementen mit geeignetem Klebeband (beschichtungsverträglich und rückstandsfrei entfernbar) fixieren, 2 Monate vorhalten und anschließend entfernen und entsorgen
auf besondere Anforderung durch die Bauüberwachung
Ausführung in zusammenhängenden Teilflächen größer 3 m2,
an Öffnungskanten Schutz unterbrechen
Menge: 5,000 m²

**2.6.70 Einsatz OSB-Platte als bauzeitliche Notverglasung in Türen**
Einsatz einer OSB-Platte als Notverglasung in Türen,
Einzelgröße bis 2,5 m2, Plattenstärke min. 21 mm bauzeitlich vor Einbau der Verglasung;

Notverglasung bis zu 12 Monate vorhalten, auf Anforderung zurückbauen und echte Verglasung fachgerecht einsetzen.
Menge: 2,000 St

**2.6.80 Einsatz OSB-Platte als Notverglasung, für Einbau Lüfter**
Einsatz einer OSB-Platte als Notverglasung in Fenster oder
Festverglasungen,
Einzelgröße bis 4 m2, Plattenstärke min. 21 mm
und Herstellen eines runden Ausschnittes für den Einbau eines
Lüfters, Durchmesser bis 40 cm:
• echte Verglasung ausbauen und beim AN einlagern
• OSB-Platte passgenau zuschneiden und an Stelle der
  Glasscheibe einsetzen, mit Glasleisten oder Deckschalen
  sicher befestigen
• Lüfterausschnitt nach Angaben der Bauüberwachung
  herstellen

Notverglasung bis zu 3 Monate vorhalten, auf Anforderung zurückbauen und echte Verglasung wieder fachgerecht einsetzen

(Lüfter soll zur Bautrocknung in der Ausbauphase eingesetzt werden, wird vom Gewerk HLS geliefert und eingebaut...)
Menge: 1,000 St

### Bereich 3 Wartungsleistung

*Hinweis: Leistungsumfang Wartung*
1. Allgemeine Angaben

Inhalt der Leistungsbeschreibung Wartung ist die Inspektion, Wartung und Pflege von Fenstern, Pfosten-Riegel-Fassaden und Außentüren aus Aluminium.

Die Leistungen beziehen sich auf eine einmalige jährliche Wartung ab dem Jahr der vertraglichen Abnahme im Zeitraum der vertraglichen Gewährleistung.
Weitere Wartungsintervalle nach Ablauf der Gewährleistungsfrist werden ggf. separat ausgeschrieben
und sind nicht Bestandteil dieses Leistungsverzeichnisses.

Instandsetzungsarbeiten und Reparaturen, die für die Funktion und Sicherheit erforderlich sind, sind ohne ausdrückliche Auftragserteilung des Auftraggebers durch den Auftragnehmer sofort auszuführen.
Die Abrechnung erfolgt nach den vereinbarten und erfassten Stundensätzen und separat erfasstem Materialaufwand.

Sonstiger Materialaufwand, der für die Wartung erforderlich ist, ist in die Einheitspreise einzukalkulieren.

Größere Reparaturen, die einen umfangreicheren Zeitaufwand erwarten lassen, sind nicht Inhalt dieses Leistungsverzeichnisses. Diese sind dem Auftraggeber nach Abschluss der Wartung unverzüglich mitzuteilen.

Alle Arbeiten sind darauf abzustellen, dass keine Schädigungen an der Bausubstanz und der Einrichtung erfolgen. Die fertigen Oberflächen sind vom Auftragnehmer gegen Beschädigung wirkungsvoll zu schützen. Gerüste und Leitern sind vom Auftragnehmer vorzuhalten. Aufwendungen und Vorhaltekosten hierfür sind in die Einheitspreise einzurechnen und mit diesen
abgegolten.

Gerüste und Leitern dürfen nur mit geeigneten Rollen bzw. mit geschützten Füßen verwendet werden. Der Bereich der Leistungsausführung ist mit foliekaschierten Vließbahnen auszulegen. Das Aufstellen auf die inneren und äußeren Fensterbänke ist verboten.

Das Grundstück des Objektes kann mit Fahrzeugen befahren werden.
Auf dem Schulgrundstück muss grundsätzlich mit Aufenthalt von Personen gerechnet werden. Das Fahrverhalten ist darauf einzustellen. Eine Anlieferung der Arbeitsmaterialien ist in jedem Fall möglich.

Für das dauerhafte Parken während der Ausführung der Arbeiten muss sich der Auftragnehmer die Erlaubnis beim
Auftraggeber einholen. Ein Verstellen bzw. Einschränken von Rettungswegen ist nicht zulässig. Zufahrten und Eingänge sind freizuhalten.

An- und Abfahrten werden nicht gesondert vergütet und sind in die Einheitspreise einzukalkulieren. Ausgenommen sind zusätzliche Anfahrten abweichend vom regulären Wartungsintervall.

2. Angaben zu den Fenstern, Glasfassaden, Außentüren/ Antrieben und sonstigen Anlagen, Dokumentation

In den Positionen werden die Bauelemente mit Größen und Flügelzahlen aufgeführt. Zur Leistungsausführung und Abrechnung führt der AN eine Fensterliste/ Türliste, in welcher die Fenster, Fassadenelemente, Türen geordnet nach Geschoss und Raum aufgelistet sind. Die Leistungen zur Inspektion, Wartung und Pflege sind in dieser Liste einzutragen.
Für motorische Antriebe gilt das analog. Für NRA-Anlagen und andere prüfpflichtige Anlagen werden Prüfbücher geführt.
Diese Dokumentation ist gleichzeitig auch die Abrechnungsgrundlage.
Festgestellte Schäden, die über die Wartung hinausgehen, sind dort ebenfalls einzutragen.
Werden bei der Inspektion, Wartung und Pflege Widersprüche zum tatsächlichen Bestand festgestellt, sind diese dem Auftraggeber umgehend mitzuteilen.

3. Zeitraum für die Ausführung

Die Wartungsarbeiten können nur in der schulfreien Zeit durchgeführt werden, da sonst der Betrieb der Schule zu stark beeinträchtigt wird. Die Ausführung erfolgt einmal jährlich.
Der Zutritt zum Gebäude ist nach Anmeldung bei dem
Objektverwalter in der Zeit von 7 Uhr bis 15 möglich.
Abweichende Zeiten sind zu separat zu vereinbaren. Den Weisungen des Hausmeisters und der Schulleitung ist Folge zu leisten.

4. Leistungsinhalt

Folgende Bauteile und Funktionen sind im nachfolgend
beschriebenem Umfang zu warten.
Darüber hinausgehende Leistungen sind Instandhaltungen
und Reparaturen.

4.1 Bauteile

Antriebe
Bewegungssensoren
Schalter, Taster
Griffe, Drücker, Oliven
Ecklager
Scherenlager
Schließmechanismus (innere Mechanik des Beschlages)
Schließteile, Riegel, Fallen
Dichtungsprofile
Scheiben
Klotzung
Glasabdichtung
Glashalteleisten
Elastische Dichtprofile
Dampfdruckausgleich
Befestigung
Abdichtung
Bodendichtungen
Türpuffer und -feststeller

4.2 Funktion

Gängigkeit
Bedienbarkeit
Verschluss
Dichtschluss
Entwässerung
Lagestabilität.

Folgende Leistungen sind mit dem EP abgegolten:
Justieren
Schmieren, Fetten und Ölen
Einstellung und Einrichtung
Dichtungen von Staub und Verunreinigungen befreien
Behandlung der Dichtung mit Silikonspray

4.3 Umfang Inspektion

RWA- und andere Antriebskomponenten:
prüfen auf bauliche Veränderungen
Sichtkontrolle auf Befestigung, Beschädigung, Korrosion und Verschmutzung
Überprüfung der Betriebs- und Störungsanzeigen
Prüfung aller elektrischen und mechanischen Funktionen
Prüfung des Notbetriebs
Auslösen der RWA-Anlage

Funktionsprobe der Sicherheitseinrichtungen

Beschläge:
Griffe - Funktion prüfen
Ecklager - optische Kontrolle auf evtl. Risse und
Brüche, Kontrolle auf Abnutzung
Scherenlager - optische Kontrolle auf evtl. Risse und
Brüche, Kontrolle auf Abnutzung, Kontrolle, ob
Scherenlagerstift richtig eingeschoben ist, Anbindung
zum Zentralverschluss auf Abnutzung überprüfen
Schließmechanismus (innere Mechanik des Beschlages) -
Gängigkeit, Kopplung der einzelnen Beschlagteile auf
feste Verbindung prüfen, optische Kontrolle auf
Abnutzung und Beschädigung, Überprüfen, ob der gesamte
Beschlag noch zu schalten ist
Schließteile -optische Kontrolle auf Abnutzung und
Beschädigung

Dichtungsprofile - Planmäßige Lage, Elastizität,
Funktion, Eckverbindungen und stumpfe Stöße der
Dichtungen

Verglasung:
Scheiben - Glasschäden, Sprünge, Bruchstellen, Trübung,
Kondenswasser im Scheibenzwischenraum
Klotzung - Gängigkeit
Glasabdichtung - Risse, Ablösung des Dichtstoffes vom
Rahmen und/oder Glas, Beschichtung auf Dichtstoffen
Glashalteleisten - Befestigung
Elastische Dichtprofile - Offene Ecken, Haftung am
Rahmenfalz, Anpressdruck, Versprödung
Dampfdruckausgleich - Dampfdruckausgleichsöffnungen

Baukörperanschluss:
Befestigung - Mechanische Befestigung (Rahmen zu
Baukörper)
Abdichtung - Fester Sitzung und Abdichtung von
Fensterbänken und Leibungsverkleidungen

4.4 Umfang Wartung und Pflege
RWA- und Antriebskomponenten:
Funktionserhaltende Reinigung und Schmierung
Kontrolle und Auswechslung von Komponenten mit begrenzter Lebensdauer

Beschläge:
Ecklager - Justieren und Schmieren nach Angaben des
Beschlagherstellers
Scherenlager - Schmieren, Justieren und gängig machen
nach Angaben des Beschlagherstellers
Schließteile - Schmieren nach Angaben des
Beschlagherstellers

Dichtungsprofile - Lose Dichtungen wieder einsetzen,
beschädigte Dichtungen ermitteln, offene Verbindungen
schließen

Verglasungen:
Glasabdichtung - Beseitigung kleinerer Mängel wie
abgerissene Dichtungsfase oder Versiegelung oder
ähnliches
Elastische Dichtprofile - Offene Ecken, Haftung am
Rahmenfalz, Anpressdruck, Versprödung abdichten
Dampfdruckausgleich - Dampfdruckausgleichsöffnungen
freilegen

Die Aluminiumprofile sind auf Beschädigungen,
Verformungen, Lösen von Eckverbindungen, Zustand der
Beschichtungen und hervorstehende Teile zu
kontrollieren. In den Einheitspreis ist das Anschleifen
von beschädigten Beschichtungen und das Ausbessern von
offenen Fugen bis 0,5mm einzurechnen.

Die Wartungskosten für eine Laufzeit von 4 Jahren gehen in die Angebotsbewertung mit ein, werden jedoch nicht mit dem Bauauftrag sondern erst später mit separatem Wartungsvertrag beauftragt..

#### Abschnitt 3.1 Wartungsleistung Schulgebäude

**3.1.10 Inspektion, Wartung und Pflege sämtlicher Fenster, Pfosten-Riegel-Fassaden und Türen**
Inspektion, Wartung und Pflege von Fensterelementen;
Leistungsumfang gemäß vorstehender Beschreibung.

Gesamtleistung für alle Fensterelemente im Titel 1.1., alle Pfosten-Riegel-Fassaden in Titel 1.2 sowie alle Türelemente in Titel 1.3,
Verglasung: Isolierverglasung
Elementbreite: 1.250 mm bis 5.000 mm
Elementhöhe: 2.450 mm bis 3.200 mm
Flügel:  1 bis 4 Dreh-Kipp-, Dreh- bzw. Kipp-Flügel
Einbauhöhe UK/OK:0,00 - 0,40 m/ 2,90 - 3,20 m ü. OKFFB

Elemente gesamt:
4 gekoppelte Fenster+Türelemente mit 2 oder 3 Flügeln
  6,7 m² - 9,4 m²
2 Türelemente mit je 2 Einzelflügelnje 10,9 m²
2 Türelemente mit je 1 Flügelje 6,4 m²
1 Türelement mit 1 Flügel4,7 m²
1 Fassadenelement mit 2 Türen29,1 m²
4 Fassadenelemente mit je 2 Kippflügelnje 8,0 m²
1 Fassadenelement mit 4 Kippflügeln16,0 m²
2 Fassadenelemente mit 3 Kippflügelnje 12,0 m²
2 Fassadenelemente mit 1 Tür und 1 Kippflügelje 8,0 m²
2 Fassadenelemente mit 1 Türje 4,0 m²

Wartung Rauchabzugsanlagen in gesonderter Position.
Wartung Türantriebe in gesonderter Position.

Der angegebene Preis gilt für einen Wartungsvorgang aller Fenster-, Fassaden- und Türelemente (entspricht 1 St).

Ausführung jährlich innerhalb der Gewährleistung

Abrechnung 1 St/ Jahr
Menge: 4,000 St/J

**3.1.20 Inspektion, Wartung und Pflege 14 Fenster als Rauchabzugsanlage**
*** Bezugsbeschreibung
Inspektion, Wartung und Pflege von natürlichen Rauchabzugsanlagen;
Hier: elektromotorisch öffnende Kippflügel von senkrecht eingebauten Aluminiumfenstern;
Leistungsumfang gemäß vorstehender Beschreibung und Vorgaben des Herstellers, einschließlich Protokollierung und Dokumention im Wartungsbuch.
Ausführung durch qualifizierte Fachkraft, Nachweis einer verantwortlichen Elektrofachkraft nach DIN VDE 1000-10 für elektrische Anlagen,
ausschließliche Verwendung von Original- oder anerkannten Austausch- und Zubehörteilen.
Flügelgrößen: bis 1.380 mm x 840 mm
  bis 2 Antriebe je Flügel

Menge 14 St

Der angegebene Preis gilt für einen Wartungsvorgang aller RWA- Anlagen (entspricht 1 St).

Ausführung jährlich innerhalb der Gewährleistung

Abrechnung 1 St/ Jahr
Menge: 4,000 St/J

**3.1.30 Inspektion, Wartung und Pflege 2 Dachflächenfenster als Rauchabzugsanlage**
*** wie Position 3.1.20
Inspektion, Wartung und Pflege von natürlichen Rauchabzugsanlagen wie genannte Bezugsposition, jedoch
hier:
2 Stück Dachflächenfenster in Pfosten-Riegel-Glasdachkonstruktion, Klappflügel mit Linearantrieb nach außen öffnend.

Der angegebene Preis gilt für einen Wartungsvorgang aller RWA- Anlagen (entspricht 1 St).

Ausführung jährlich innerhalb der Gewährleistung

Abrechnung 1 St/ Jahr
Menge: 4,000 St/J

**3.1.40 Inspektion, Wartung und Pflege 2 Türen mit Drehtürantrieb**
Inspektion, Wartung und Pflege von Außentüren mit Drehtürantrieb;
Hier: elektromotorisch öffnende Türflügel von Außentüren;
Leistungsumfang gemäß vorstehender Beschreibung und Vorgaben des Herstellers, einschließlich Protokollierung und Dokumention im Wartungsbuch.
Ausführung durch qualifizierte Fachkraft, Nachweis einer verantwortlichen Elektrofachkraft nach DIN VDE 1000-10 für elektrische Anlagen,
ausschließliche Verwendung von Original- oder anerkannten Austausch- und Zubehörteilen.

Flügelgrößen: bis 1.300 mm x 2.300 mm
Menge 2 St

Der angegebene Preis gilt für einen Wartungsvorgang aller Türen mit Antrieben (entspricht 1 St).

Ausführung jährlich innerhalb der Gewährleistung

Abrechnung 1 St/ Jahr
Menge: 4,000 St/J

#### Abschnitt 3.2 Wartungsleistung Sporthalle

**3.2.10 Inspektion, Wartung und Pflege sämtlicher Fenster, Pfosten-Riegel-Fassaden und Türen**
Inspektion, Wartung und Pflege von Fensterelementen;
Leistungsumfang gemäß vorstehender Beschreibung.

Gesamtleistung für alle Fensterelemente im Titel 2.1., alle Pfosten-Riegel-Fassaden in Titel 2.2 sowie alle Türelemente in Titel 2.3,
Verglasung: Isolierverglasung
Elementbreite: 3.640 mm bis 6.100 mm
Elementhöhe: 2.850 mm bis 3.000 mm
Flügel:  2 Dreh- oder Kippflügel
Einbauhöhe UK/OK:0,00/ 3,20 m ü. OKFFB

Elemente gesamt:
2 Türelement 2-flüglig  je 10,9 m²
1 Fassadenelement mit 1 Tür und 1 Kippflügel17,4 m²
1 Fassadenelement mit 1 Tür und 1 Kippflügel13,6 m²

Wartung Tür- und Fensterantriebe in gesonderten Positionen.

Der angegebene Preis gilt für einen Wartungsvorgang aller Fenster-, Fassaden- und Türelemente (entspricht 1 St).

Ausführung jährlich innerhalb der Gewährleistung

Abrechnung 1 St/ Jahr
Menge: 4,000 St/J

**3.2.20 Inspektion, Wartung und Pflege 1 Tür mit Drehtürantrieb**
Inspektion, Wartung und Pflege von Außentüren mit Drehtürantrieb;
Hier: elektromotorisch öffnende Türflügel von Außentüren;
Leistungsumfang gemäß vorstehender Beschreibung und Vorgaben des Herstellers, einschließlich Protokollierung und Dokumention im Wartungsbuch.
Ausführung durch qualifizierte Fachkraft, Nachweis einer verantwortlichen Elektrofachkraft nach DIN VDE 1000-10 für elektrische Anlagen,
ausschließliche Verwendung von Original- oder anerkannten Austausch- und Zubehörteilen.

Flügelgrößen: bis 1.300 mm x 2.300 mm
Menge 1 St

Der angegebene Preis gilt für einen Wartungsvorgang aller Türen mit Antrieben (entspricht 1 St).

Ausführung jährlich innerhalb der Gewährleistung

Abrechnung 1 St/ Jahr
Menge: 4,000 St/J

**3.2.30 Inspektion, Wartung und Pflege motorisch öffnende Kippfenster**
Inspektion, Wartung und Pflege von Fensterantrieben,
Hier: elektromotorisch öffnende Kippflügel von senkrecht eingebauten Aluminiumfenstern, Antriebe zur regelmäßigen Lüftung (Nachtauskühlung);
Leistungsumfang gemäß vorstehender Beschreibung und Vorgaben des Herstellers, einschließlich Protokollierung und Dokumention im Wartungsbuch.
Ausführung durch qualifizierte Fachkraft, Nachweis einer verantwortlichen Elektrofachkraft nach DIN VDE 1000-10 für elektrische Anlagen,
ausschließliche Verwendung von Original- oder anerkannten Austausch- und Zubehörteilen.
Flügelgrößen: bis ca. 1.500 mm x 600 mm

Menge 2 St

Der angegebene Preis gilt für einen Wartungsvorgang aller Antriebe (entspricht 1 St).

Ausführung jährlich innerhalb der Gewährleistung

Abrechnung 1 St/ Jahr
Menge: 4,000 St/J

#### Abschnitt 3.3 Stundenlohnarbeiten/ sonstige Leistungen

**3.3.10 Stundensatz Monteur**
Stundensatz für Reparatur und Instandhaltungsleistungen innerhalb der 4-jährgen Wartung, die umgehende und sofort erforderlich sind.

Weitere Leistungen bedürfen einer separaten Beauftragung.
Menge: 10,000 h

**3.3.20 Anfahrtpauschale**
*** Pauschalposition
Pauschale für die Anfahrt  für Reparaturen und Instandhaltungsleistungen, die nach Wartung erforderlich werden und eine zusätzliche Anfahrt nach erfolgter Wartung erfordern.
innerhalb der 4-jährgen Wartung
von der Betriebsstäte des Auftragnehmers zum Gebäude
Menge: 1,000 psch
